# Kita Bornhöved
Angebotsaufforderung (GAEB DA XML 3.3, DA83)
Projekt: 23-550
Währung: EUR
Vergabeart: Beschränkte Ausschreibung
Eröffnung: 11.11.2024
Abgabeort: TeGA-PLAN Heidemann GmbH; Sophienblatt 40; 24103 Kiel
Ausführungsbeginn: 30.06.2025
Ausführungsende: 31.12.2025
Erstellt mit: GXML Toolbox V3.3 R20220330, ORCA AVA 26.0.8 26.00.08, 19.12.2025

## Projektbeschreibung
1. Projektbeschreibung: Neubau KiTa Bornhöved

1.1 Allgemeine Angaben
Projekt: Neubau einer Kindertagesstätte
Bauherr: Gemeinde Bornhöved, Der Bürgermeister, Am Markt 3, 24610 Trappenkamp
Projektadresse: Kuhberg 1a, 24619 Bornhöved
1.2 Lage und Grundstück
Gesamtfläche Grundstück: 4.164,15 m²
Die KiTa befindet sich am Kuhberg, nördlich der bestehenden Wohnbebauung.

1.3 Erschließung und Verkehr
Zufahrten:
- 2 Zufahrten von der Straße Kuhberg
- 1 weitere Zufahrt von der Lindenstraße
Parkplätze:
13 Kfz-Stellplätze 3,00m*5,00m
- davon 2 Stellplätze mit E-Ladestationen für Elektrofahrzeuge
- davon 1 Behindertenstellplatz 3,50m*5,00m
- Fahrradstellplätze: 16 Plätze

1.4 Gebäudestruktur
Gebäudetyp: eingeschossige KiTa mit nicht ausgebautem Dachboden
Dachform: überwiegend Satteldach
Bruttogrundfläche: ca. 1.534 m²
Höhenbezugspunkt: OKFF Erdgeschoss ±0,00 m

Das Bauvorhaben umfasst die Umnutzung eines Bestandsgebäudes - eines ehemaligen Verbrauchermarkts (Mauerwerksbau mit Nagelplattenbindes-Dach) - zu einer Kindertagesstätte. Dieses bestehende Gebäude bildet einen Teil der neuen KiTa. Daneben wird ein Neubau mit Satteldach als Mauerwerksbau errichtet, in dem sich vorwiegend Gruppenräume befinden. Zwischen dem Bestandsbau und dem Neubau entsteht ein eingeschossiger Verbindungsbau mit Flachdach und extensiver Begrünung. Dieser Verbindungsbau fungiert als zentrale Eingangshalle und ist als Glasfassade in Pfosten-Riegel-Konstruktion ausgebildet. Der Zugang zum Gebäude erfolgt von der Lindenstraße über die Spielfläche auf der Hofseite des neuen Gebäudes.
Der Bestandsbau wird vollständig entkernt, einschließlich des Rückbaus des vorhandenen Estrichs. Im gesamten Gebäude - sowohl im Bestandsgebäude als auch im Neubau - wird eine Fußbodenheizung installiert. Die neuen Innenwände im Bestand werden in Trockenbauweise errichtet. Im Neubau hingegen kommen konventionelle Mauerwerkswände zum Einsatz.

1.5 Konstruktion, Decken und Dach
Deckenaufbau:
- Stahlbetondecken über der Küche und dem Verbindungsbau
- Übrige Bereiche: Holzbalkendecken mit abgehängten Systemen
Deckentypen:
- Flure/Nebenräume: Raster-Akustikdecken (Mineralfaserplatten)
- Gruppenräume: gelochte Gipskarton-Akustikdecken, parallel zur Dachschräge mit Innenraumwirkung eines Satteldachs
Dacheindeckung: Flachziegel rot
Fassade: rotes Verblendmauerwerk in Anlehnung an den angrenzenden Bestand

1.6 Funktion und Raumprogramm
Betreuungseinheiten:
- Krippenräume: 3 Gruppenräume à ca. 50 m² mit zugehörigen Schlaf- und Sanitärräumen
- Elementargruppen: 2 Gruppenräume à ca. 50 m²
- Altersgemischte Gruppen: 3 Räume à ca. 50 m²

Gemeinschafts- und Funktionsräume:
- Bewegungsraum: ca. 76 m²
- Eingangshalle+ Windfang: 96m²
- Garderobenräume je Gruppe mit direktem Zugang von außen
- Sanitärräume: altersgerecht ausgestattet, inkl. barrierefreier WCs
- Küchenbereich: zentrale Verteilerküche mit ca. 35 m² +15m² Lager/Flur
- Personalräume: inkl. Büro, Leitungsbüro, HWR, Technikraum
-
1.7 Außenanlagen
Spielbereiche: großzügige Freiflächen westlich und südlich des Gebäudes, komplette Einfriedung mit Zaun und Hecken
Separates Hofgebäude in gleicher Bauweise wie Hauptgebäude als heizungsraum und Außenspielzeuglager.
Aufstellung der Luft-Wärmpumpe in eingezäuntem Bereich vor diesem Nebengebäude.
1.8 Besondere Merkmale
- Barrierefreiheit: durchgehend ebenerdig, behindertengerechtes WC vorhanden
- Tageslichtnutzung: zahlreiche Fenster, inkl. farbiger Rundfenster
- Bodenbeläge: Lino in Gruppen- und Büroräumen und Fluren, Fliesen in Nassbereichen
- Materialwahl: Fassadenverblendsteine und Dacheindeckung mit Flachziegeln in rot in Anlehnung an den Bestand, Bemusterung nach Auftragsvergabe
- Innenarchitektur: gestalterisch integrierte, schräg verlaufende Akustikdecken in Gruppenräumen, Farbkonzept auf Grundlage des "Bornhöved" Logos
- Nachtlüftung: über schmale Öffnungsflügel mit feststehenden Lamellen zur sicheren Nachtauskühlung
- E-Mobilität: 2 PKW-Stellplätze mit E-Ladestationen auf dem Grundstück

## allgemeine technische Vorbemerkungen
2. allgemeine technische Vorbemerkungen

Der Bieter hat sich vor Angebotsabgabe über die örtlichen Verhältnisse der Baustelle zu unterrichten und diese zu besichtigen. Mit der Angebotsabgabe wird bestätigt, dass eine Besichtigung des Baugrundstückes stattgefunden hat. Für die Ausschreibung, das Angebot, die Vergabe, die Ausführung und die Abrechnung der nachfolgend beschriebenen Arbeiten gilt, sofern im Einzelnen nachfolgend nichts anderes beschrieben, die Verdingungsordnung für Bauleistungen (VOB) in der neuesten Fassung.

Sämtliche Arbeiten sind nach den zurzeit geltenden Regeln der Bautechnik bzw.
den "Anerkannten Regeln der Technik" entsprechend und unter größter Sorgfalt auszuführen. Der Materialbedarf und dessen termingerechte Lieferung ist nach Auftragserteilung sofort sicher zu stellen.
Der Ausschreibung beigefügt sind:
- die Lagepläne, Grundrisspläne, Schnitte und die Ansichten des geplanten
Gebäudes
- die statischen Positionspläne und die statische Berechnung
für weitere Informationen (Planunterlagen/ statische Nachweise) wenden Sie sich
bitte an die Vergabestelle / Vergabeplattform.
Innerhalb von 10 Werktagen nach Auftragserteilung hat der Auftragnehmer einen
detaillierten Zeitplan für die Ausführungszeiten seiner Leistungen / seines
Gewerkes aufzustellen.

Der Auftragnehmer ist verpflichtet, für dieses Bauvorhaben einen Fach-Bauleiter zu benennen, der für die gesamte Bauzeit AN-Bauleiter und damit Ansprechpartner des Auftraggebers und der Architektenbauleitung ist. Der AN-Bauleiter hat nach Aufforderung durch die AG-Bauleitung an den wöchentlichen Baubesprechungen bzw. auch an außerordentlichen Baubesprechungen teilzunehmen. Hierbei getroffene Vereinbarungen bzw. Anordnungen der AG-Bauleitung, insbesondere wenn sie der Sicherheit oder dem Baufortschritt dienen, ist unverzüglich Folge zu leisten. Alle Ergebnisse von Baubesprechungen werden zu Vertragsbestandteilen, sofern ihnen nicht binnen 5 Werktagen schriftlich widersprochen wird.
Für die Ausführung wird erstklassige handwerkliche Arbeit unter Einsatz qualifizierter Fachkräfte gefordert. Die Unterbringung der Mannschaften sowie Materiallagerung innerhalb des Gebäudes ist grundsätzlich nicht gestattet. auf der Baustelle vorzuhaltende Unterlagen die gem. Prüfbericht Brandschutz erfoderlichen Unterlagen sind auf der Baustelle vorzuhalten.

2.1 Fachunternehmererklärung/ Revisionsunterlagen
Fachunternehmererklärung als Nachweis der Übereinstimmung der Bauprodukte und den entsprechenden Ausführungen mit den jeweiligen Zulassungen und Prüfzeugnissen oder Prüfnormen für alle brandschutztechnisch relevanten Bauarten und Bauteile. Die erforderlichen Verwendbarkeitsnachweise,
Fachunternehmererklärungen bzw. Leistungserklärungen sind unaufgefordert dem Bauherrn oder dessen Vertreter zur Dokumentierung u. Archivierung vorzulegen.
Erstellung Dokumentation + Übergabe Dokumentation spätestens mit Schlussrechnung

2.2 Planunterlagen
Der Auftragnehmer erhält nach Auftragserteilung, Planungsfortschritt und Bautenstand Pläne der Architekten-Ausführungsplanung M. 1:50 und / oder wenn gewünscht DXF-Dateien sowie etwaige Detailzeichnungen, Positionspläne und die Statik
.
2.3 Terminplan
Vom Auftraggeber wird ein Bauzeitenplan aufgestellt, der Bestandteil eines Bauvertrages wird. Wird kein separater Bauzeitenplan aufgestellt oder dieser nicht regelmäßig aktualisiert, gelten die während der regelmäßigen Baubesprechungen und im Baubesprechungsprotokoll festgehaltenen Einzeltermine als verbindlich

2.4 Baustelleneinrichtung
Der Bauherr stellt in unmittelbarer Nähe zur Baustelle eine Arbeits- und Lagerfläche zur Verfügung.
Anschlüsse / Medien: Die Kosten für den Strom- und Wasserverbrauch werden von der Bauleitung mit 1% der Nettosumme der Rechnungsstellungen einbehalten. Vor Aufnahme der Bautätigkeit ist vom Auftragnehmer zu klären, ob die Anschlusswerte ausreichend sind, und wo sich die Entnahmestellen befinden. Bauseitig wird durch das Gewerk Gerüstbau ein Fassadengerüst aufgestellt und unterhalten. Betreffend der Arbeitssicherheit erfüllt es alle Kriterien. Es steht den Auftragnehmern kostenfrei zur Verfügung
In der Baustelleneinrichtungsfläche wird eine mobile Toilette bereitgestellt.
Die sonstige Baustelleneinrichtung ist nach VOB/C (DIN 18299) eine Nebenleistung, die nicht gesondert vergütet wird, wenn sie nicht nachfolgend in gesonderten Positionen erfasst ist.
Sind für die Arbeiten Baukran, Hebezeuge, Schrägaufzüge oder andere Hilfsmittel notwendig, ist dies in den Einheitspreis mit einzukalkulieren.
Die Baustelle ist nach der Beendigung der Arbeiten sorgfältig zu säubern und aufzuräumen. Die Kosten hierfür sind eingeschlossen. Durch die Arbeiten entstehender Schutt ist ohne Erstattungsanspruch zu beseitigen, sofern es sich nicht um die gesondert ausgeschriebenen Abbrucharbeiten handelt. Alle von den Arbeiten nicht betroffenen angrenzenden Oberflächen und Bauteile sind schonend zu behandeln.
Eventuelle Fahrbahnverschmutzungen durch Baufahrzeug sind sofort vom Verursacher zu beseitigen. Kommt er dieser Verpflichtung nicht nach, wird die Reinigung ggf. vom Bauherrn veranlaßt. Die Kosten werden dem Verursacher angelastet.
Der Zufahrt zum grundstück erfolgt über die Lindenstr. Die bestehende Parkplatzfläche kann genutzt werden. Die Baustelleinrichtungsfläche liegt in direkter Nähe zur Baustelle auf dem Parkplatz neben dem Bestandsgebäude.
Temporäre Lagerflächen werden auf der Grundstücksfläche abgetrennt mit Bauzaun, ausgewiesen. Den Anweisungen der Bauleitung zur Materiallagerung ist unbedingt Folge zu leisten. Kommt ein AN der einmaligen Aufforderung, störendes Material zu beseitigen oder umzulagern nicht nach, so kann die örtliche Bauleitung das Umlagern durch eine andere Firma veranlassen. Die Kosten trägt die Firma, der die lagernden Materialien gehören

2.5 Bemusterung
Sämtliche, insbesondere sichtbare Materialien und Oberflächen sind vor Einbau mit dem Auftraggeber zu bemustern und freizeichnen zu lassen. Das Risiko bei Arbeiten mit nicht bemusterten Materialien geht in vollem Umfang zu Lasten des Auftragnehmers. Die Muster sind rechtzeitig vorzulegen.

2.6 Restmüll
Die Beseitigung des durch die Arbeiten des Auftragnehmers verursachten Mülls findet mindestens 1x pro Woche, üblicherweise am Freitag, statt. Eigenes Restmaterial, Verschnitt, Bruch, Verpackungsmaterial und dergleichen ist vom Auftragnehmer kostenlos zu beseitigen. Eine Lagerung im Baustellenbereich ist untersagt. Die einschlägigen Vorschriften über die Separierung und Entsorgung von Sondermüll sind einzuhalten. Im Übrigen wird auf das Formblatt Abf. 241 verwiesen, worin die Verwertung und Beseitigung von Abfall geregelt ist. Das Formblatt liegt den Verdingungsunterlagen bei und ist Vertragsbestandteil.

2.7 Sicherung der Baustelle
Jeder Auftragnehmer ist dafür verantwortlich, dass nach Arbeitsschluss die Baustelleordnungs gemäß verschlossen wird. Sind mehrere Auftragnehmer an der Baustelle, so haben sich die Auftragnehmer untereinander zu einigen, welches Gewerk den Tagesschluss macht. Betriebsfremden ist der Zugang zur Baustelle untersagt; der Aufsichtsführende des Auftragnehmers hat für die strikte Einhaltung dieser Vorschrift zu sorgen. Ausnahmen hier von können nur von der Bauleitung genehmigt werden.

2.8 Baubesprechung
Der Auftragnehmer verpflichtet sich, regelmäßig an den vom Auftraggeber bzw. von der Bauleitung
festgelegten Baubesprechungen teilzunehmen.

2.9 Bautagebuch
Die Bauleitung wird den gesamten Ablauf der Baumaßnahme tagesgenau in einem Bautagebuch dokumentieren. Alle Gewerke müssen dazu ihre jeweiligen Leistungsnachweise zu den ausgeführten Arbeiten zeitnah vorlegen. Dies hat spätestens am Ende der Woche nach der Arbeitsdurchführung zu erfolgen. Eine Übersendung per E-Mail ist möglich. Die Leistungsnachweise müssen das Datum, Schichtbeginn und -ende, Anzahl der Arbeiter, Ort der Arbeiten (Geschoss, Raum, Raumbezeichnung) und die exakte Beschreibung der ausgeführten Arbeiten enthalten. Es dient als Grundlage für alle Meldungen und Berichte, die über die Bauausführung zu erstellen sind, und bildet nach Abschluss der Bauarbeiten einen wichtigen Bestandteil der Bauakten. Eine Eintragung wie "Gerüstaufbau" ist nicht ausreichend, richtiger wäre z.B. "Gerüstaufbau des Nordgiebels - Gerüstlagen 5-6". Bitte füllen Sie alle Spalten der Leistungsnachweise komplett und gut lesbar aus. Leistungsnachweise sind wöchentlich der Bauleitung vorzulegen.

2.10 Bauwesenversicherung
Zur Sicherung von Bauleistungen, Baustoffen und besonderen Betriebseinrichtungen des Auftragnehmers wird vom Auftraggeber eine Bauwesenversicherung abgeschlossen. Der Auftraggeber wird hierfür dem Auftragnehmer einen Anteil von 0,5 % der als berechtigt anerkannten netto Rechnungssumme berechnen. Er ist berechtigt, diesen Betrag von den Abschlags-, Einzel- und Schlusszahlungen einzubehalten.

2.11 Stundenlohnarbeiten
Stundenlohnarbeiten sind nur nach vorheriger Aufforderung und Freigabe des Auftraggebers auszuführen. Stundenzettel mit allen geforderten Angaben sind spätestens am darauffolgenden Montag nach Ausführung der Leistung dem mit der Bauüberwachung beauftragten Architekten zu übergeben.
Nicht gesondert vergütet werden Sonderzahlungen, Überstunden und ähnliche Zuschläge, Wegekosten, Auslösen und Übernachtungskosten.

## Bestimmungen zur Arbeitsicherheit
Bestimmungen zur Arbeitsicherheit

3.1 Gemeinsam genutzte Einrichtungen und Schutzeinrichtungen
Durch den Auftraggeber oder andere Auftragnehmer zur Mitbenutzung zur Verfügung gestellte Einrichtungen,
bzw. Schutzeinrichtungen (z.B. Gerüste, Baustelleneinrichtung, Absturzsicherungen etc.), dürfen durch den
Auftragnehmer nicht ohne ausdrückliche Abstimmung und Genehmigung der Bauleitung verändert, um gebaut oder entfernt werden. Änderungen, Umbauten oder die Entfernung solcher (Schutz-) Einrichtungen dürfen nur erfolgen, wenn den daraus resultierenden Gefährdungen durch gleichwertige Schutzmaßnahmen begegnet worden ist, oder wenn die Gefährdung nicht mehr besteht. Im Zweifelsfall ist vom Auftragnehmer eigenverantwortlich eine vorherige Abstimmung mit der Bauleitung herbeizuführen.

3.2 Sicherung von Gefahrenbereichen
Der Auftragnehmer hat alle Bereiche, in denen durch ihn oder seine Nachunternehmer im Rahmen der Bauleistung Tätigkeiten ausgeführt werden, und von denen Gefährdungen für seine Beschäftigten oder andere Unternehmen oder Baustellenfremde ausgehen, sachgerecht gemäß den berufsgenossenschaftlichen Vorschriften und den allgemein anerkannten Regeln der Technik zu sichern. Dies ist unabhängig davon, ob der Auftragnehmer die Gefahrenbereiche (z.B. Durchbrüche, Gruben, etc.) selbst zur Erbringung seiner Leistungen erstellt hat, oder ob sie bauseitig vorhanden sind.

3.3 Unterweisung
Erstmalig auf der Baustelle eingesetztes Personal des Auftragnehmers und das von Nachunternehmern ist
vor Beginn der Arbeiten über die besonderen Bedingungen auf der Baustelle durch den Aufsicht führen den
des Auftragnehmers zu unterweisen. Die Unterweisungs bestätigungen (schriftlich) sind auf der Baustelle vorzuhalten und auf Verlangen der Bauleitung vorzulegen.

3.4 Arbeitsmedizinische Vorsorge
Der Auftragnehmer hat dafür zu sorgen, dass nur Personal eingesetzt wird, das gesundheitlich für die vorgesehen Arbeiten geeignet ist und durch die für diese Arbeiten erforderlichen arbeitsmedizinischen Vorsor geuntersuchungen überwacht wird. Die Nachweise hier für sind auf der Baustelle vorzuhalten und auf Verlan gen der Bauleitung vorzulegen.

3.5 Maschinen und Geräte
Bei Maschinen, Geräten, Werkzeugen, elektrischen Anlagen und Betriebsmitteln, so wie überwachungsbedürftigen Anlagen, die einer Sachverständigen- oder Sachkundigenprüfpflicht unterliegen, sind die entsprechenden Nachweise, Aufbauanleitungen, Zulassungsbescheide, Erlaubnisse, Prüf- und Kontrollbücher etc.auf der Baustelle vom Auftragnehmer vorzuhalten und auf Verlangen der Bauleitung vorzulegen.
Der Auftragnehmer hat dafür zu sorgen, dass Baumaschinen und Geräte nur von dazu beauftragten Personen bedient werden. Sofern eine schriftliche Beauftragung in Rechtsvorschriften vorgesehen ist, muss die beauftragte Person diese ständig mit sich führen. Gefahrenbereiche um Arbeitsmaschinen und Geräte sind abzusperren oder geeignet zu sichern. Unbefugte Personen dürfen sich dort nicht aufhalten.

3.6 Kosten
Kosten, die sich durch die Umsetzung der Baustellenverordnung und die vorangegangenen Forderungen ergeben sollten, sind in die Einheitspreise einzurechnen.

3.7 Gefährdungsbeurteilung
Vor Aufnahme der Arbeiten ist die Gefährdungsbeurteilung zu erstellen und dem Bauherrn bzw. dem SiGeKo
zur Verfügung zu stellen.

## 04 KG 440 & 450 - Elektrische Anlagen & Kommunikations-, sicher

### Titel 01 KG 440 Elektrische Anlagen

#### Bereich 01.01 KG 440 Elektrische Anlagen Altbau

##### Abschnitt 01.01.01 442 Eigenstromversorgungsanlagen

*Hinweis: Sicherheitsbeleuchtung*
Es wird eine Batteriezentrale in separater Einhausung mit Be- und Entlüftung verbaut. Das Melde- und Anzeigetableau soll im Erdgeschoss verbaut werden. Alle Anlagenteile und die DPÜ´s in den Unterverteilungen werden durch Busleitungen miteinander verbunden.

**01.01.01.10 Zentrales Stromversorgungssystem CPS 1h Gesamtverbraucherleistung 1 kW Mischbetrieb Batteriefach**
STLB-Bau 2024-04 059
Zentrales Stromversorgungssystem ohne Leistungsbegrenzung (CPS) DIN EN 50171 (VDE 0558-508) für Sicherheitsbeleuchtungsanlage,
- Bemessungsbetriebsspannung der Verbraucher 24 V DC,
- Bemessungsbetriebsdauer 1 h,
Gesamtverbraucherleistung '1' kW,
- mit verschlossenem ortsfesten Akkumulator einschl. Kapazitätsreserve für Alterung DIN EN 50171, Sicherheitsanforderungen DIN EN IEC 62485-2,
- Umschaltbetrieb kleiner gleich 0,5 s,
- mit Anschluss für Fernanzeige DIN VDE 0100-560 (VDE 0100-560),
- zum Anschluss der Spannungswächter mit einer Niederspannungsschleife, Ruhestromprinzip, der Ausfall der Schleife muss zum sicheren Einschalten der Stromkreise führen,
- Mischbetrieb innerhalb eines Stromkreises,
- mit 5 Stromkreisen frei programmierbar im Mischbetrieb mit Dauerlicht, Bereitschaftslicht oder geschaltetes Dauerlicht, Gesamtbelastung bis 4 A (entspricht max. 60 % des Bemessungsbetriebsstromes der Überstrom-Schutzeinrichtung),
- Gehäuse mit Batteriefach, mit potentialfreiem Ausgang zur Lüftersteuerung und potentialfreiem Eingang zur Lüftungsüberwachung,
Hersteller und Typ '....................................................'
vom Bieter einzutragen.
Menge: 1,000 St

**01.01.01.20 Fernanzeige AP**
STLB-Bau 2024-04 059
Fernanzeige DIN VDE 0100-560 (VDE 0100-560), mit Schlüsselschalter zum Blockieren der Anlage, Aufputzmontage,
Hersteller und Typ '....................................................'
vom Bieter einzutragen.
Menge: 1,000 St

**01.01.01.30 Stromkreisschild Kunststoff Beschriftung**
STLB-Bau 2024-04 059
Stromkreisbezeichnungsschild mit Angabe von Verteilung, Stromkreis-Nummer und Leuchten-Nummer, DIN VDE 0100-560 (VDE 0100-560), rund, Schriftart/-größe DIN 1450, aus Kunststoff mit gravierter Beschriftung.
Menge: 133,000 St

*Hinweis: Dokumentation Prüfung*

**01.01.01.40 Einweisung**
STLB-Bau 2024-04 059
Einweisung der Bediener zur sachgerechten Durchführung sämtlicher Bedienerarbeiten an der Sicherheitsbeleuchtungsanlage, zur Erstinbetriebnahme, vor Ort.
Menge: 1,000 St

**01.01.01.50 Dokumentation Sicherheitsbeleuchtungsanlage**
STLB-Bau 2024-04 059
Dokumentation der Sicherheitsbeleuchtungsanlage DIN EN 50172 (VDE 0108-100), eine Ausfertigung als Ausdruck auf Papier, farbig, gefaltet DIN A 4, eine elektronische Ausfertigung als CAD-Datei auf Datenträger, die nicht verändert werden kann, Übergabe vor der Abnahme, geheftet in Ordnern mit Inhaltsverzeichnis und Trennblättern, Pläne werden als CAD-Datei vom AG gestellt.
Menge: 1,000 St

**01.01.01.60 Parametrierung Sicherheitsbeleucht.-anl.**
STLB-Bau 2024-04 059
Parametrierung der Sicherheitsbeleuchtungsanlage für Erstinbetriebnahme.
Menge: 1,000 St

**01.01.01.70 Beleuchtungsstärkemessung**
STLB-Bau 2024-04 058
Beleuchtungsstärkemessung DIN 5035-6,
Anzahl Messpunkte '60' St.
Menge: 1,000 St

*Hinweis: Sicherheitsleuchten*

**01.01.01.80 Rettungszeichenleuchte Erkennungsweite 15m Dauerschaltung Deckenanbau LED**
STLB-Bau 2024-04 059
Rettungszeichenleuchte DIN EN 1838 und DIN EN 60598-2-22 (VDE 0711-2-22) für zentrale Versorgung, Rettungszeichen DIN EN ISO 7010, DIN 4844-1 und DIN ISO 3864-1, Rettungszeichen 2-seitig, Erkennungsweite mind. 15 m, in Dauerschaltung, Gehäuse aus Aluminium, Rettungszeichenträger aus Kunststoff, für Deckenanbau, Umgebungstemperatur 5 bis 35 Grad C, mit Leuchtmittel LED und Betriebsgerät, Arbeitshöhe des Montageortes bis 3,5 m über der Standfläche des hierfür erforderlichen Gerüstes,
Hersteller und Typ '....................................................'
vom Bieter einzutragen.
Menge: 13,000 St

**01.01.01.90 Sicherheitsleuchte Wandanbau LED**
STLB-Bau 2024-04 059
Sicherheitsleuchte DIN EN 1838 und DIN EN 60598-2-22 (VDE 0711-2-22) für zentrale Versorgung, zur Beleuchtung von Flucht-/Rettungswegen, Mindest-Beleuchtungsstärke 1 lx,
Lichtpunkthöhe '2.5' m,
Leuchtenabstand bei 2 m Flucht-/Rettungswegbreite '10' m, Wartungsfaktor 0,8, Gehäuse aus beschichtetem Stahl, für Wandanbau, Umgebungstemperatur -25 bis 55 Grad C, mit Leuchtmittel LED und Betriebsgerät, Arbeitshöhe des Montageortes bis 3,5 m über der Standfläche des hierfür erforderlichen Gerüstes,
Hersteller und Typ '....................................................'
vom Bieter einzutragen.
Menge: 12,000 St

**01.01.01.100 Sicherheitsleuchte Deckenanbau LED**
STLB-Bau 2024-04 059
Sicherheitsleuchte DIN EN 1838 und DIN EN 60598-2-22 (VDE 0711-2-22) für zentrale Versorgung, zur Beleuchtung von Flucht-/Rettungswegen, Mindest-Beleuchtungsstärke 1 lx,
Lichtpunkthöhe '2.5' m,
Leuchtenabstand bei 2 m Flucht-/Rettungswegbreite '10' m, Wartungsfaktor 0,8, Gehäuse aus beschichtetem Stahl, für Deckenanbau, Umgebungstemperatur -25 bis 55 Grad C, mit Leuchtmittel LED und Betriebsgerät, Arbeitshöhe des Montageortes bis 3,5 m über der Standfläche des hierfür erforderlichen Gerüstes,
Hersteller und Typ '....................................................'
vom Bieter einzutragen.
Menge: 12,000 St

##### Abschnitt 01.01.02 443 Niederspannungsschaltanlagen

###### Bereich 01.01.02.01 Niederspannungshauptverteilung

*Hinweis: Hinweis zur Bildung der Einheitspreise*
In die Einheitspreise sind sämtliche für die Herstellung der Verteiler erforderlichen Leistungen, einschließlich der vollständigen Unterverdrahtung sowie sämtliches notwendiges Kleinmaterial, einzukalkulieren. Eine gesonderte Vergütung hierfür erfolgt nicht

*Hinweis: NSHV/UV 1*
Hauptverteilung mit integrierter NSUV

**01.01.02.01.10 Installationsverteiler**
Installationsverteiler DIN EN 61439-3 (VDE 0660-600-3), U Index e tiefgestellt kleiner gleich 300 V AC, Gehäuse aus Stahl, Bedienung durch elektrotechnischen Laien, Oberfläche pulverbeschichtet, Schutzklasse II (Isolierung),
Bemessungsspannung U gegen Erde '230' V,
Bemessungsstrom I Index nA tiefgestellt '200' A, Basisschutz
gegen elektrischen Schlag, Fehlerschutz gegen elektrischen Schlag durch Abschaltung, Innenaufstellung, Schutzart IP 31 DIN EN 60529 (VDE 0470-1), Schutzart IK07 DIN EN 62262 (VDE 0470-100),
min. Umgebungstemperatur '-5' Grad C,
max. Umgebungstemperatur '40' Grad C,
max. Umgebungstemperatur täglicher Mittelwert '35' Grad C,
max. relative Luftfeuchte bei einer Temperatur von 40 Grad C
'50' %, Verschmutzungsgrad 2 (mittel) DIN EN 61010-1 (VDE
0411-1),
EMV-Umgebung A
Teilungseinheiten 180
Gewerbe Industrie, geschlossene Bauform, Standmontage, Bestückung mit nachstehender Stromkreisausrüstung.inklusive einer ausgebauten Reserve von 10% und einer Platzreserve von 30%.

Hersteller und Typ
'.....................................'
vom Bieter einzutragen.
Menge: 1,000 St

*Hinweis: Zählerplätze*
Zählerplätze für

Wärmepumpe
Allgemeinstrom
PV-Anlage
Ladepunkt

**01.01.02.01.20 Zählertafel 2Zähler 1x12TE**
STLB-Bau 2024-04 054
Zählertafel DIN VDE 0603-1 (VDE 0603-1), nach den Technischen Anschlussbedingungen (TAB) des zuständigen Netzbetreibers, komplett ausgebaut, für 2 Zähler, obere Abdeckung zur Aufnahme von Einbaugeräten für 1 x 12 Teilungseinheiten,
Hersteller und Typ '....................................................'
vom Bieter einzutragen.
Menge: 2,000 St

**01.01.02.01.30 Überspannungsschutzgerät Typ 1/2**
STLB-Bau 2024-04 050
Überspannungsschutzgerät DIN EN 61643-11 (VDE 0675-6-11), Typ 1 und 2, Einbauort am oder in der Nähe des Speisepunktes der elektrischen Anlage, als Einbaugerät für Sammelschienensystem 40 mm, Maße DIN VDE 0603-1 (VDE 0603-1), DIN VDE 0603-2-1 (VDE 0603-2-1), mit Funktionsanzeige, für TN-S-System mit Schutzschaltung DIN VDE 0100-534, Blitzstoßstrom (10/350) mind. 7,5 kA je Pol, Blitzstoßstrom (10/350) zwischen N und PE mind. 20 kA, Folgestromlöschfähigkeit mind. 25 kA effektiv, Schutzpegel max. 1,5 kV,
Hersteller und Typ '....................................................'
vom Bieter einzutragen.
Menge: 1,000 St

**01.01.02.01.40 Dx/D0x Sicherungssockel Gr.D02**
STLB-Bau 2024-04 054
Dx/D0x Sicherungssockel (Sicherungsunterteil) DIN VDE 0636-3 (VDE 0636-3), einschl. Passeinsatz und Schraubkappe, Baugröße D 02, Bemessungsbetriebsspannung 400 V AC/250 V DC, zur Montage auf Tragschiene DIN EN 60715 (VDE 0660-520), mit Sicherungseinsatz, 3-polig mit Abdeckung,
Hersteller und Typ '....................................................'
vom Bieter einzutragen.
Menge: 4,000 St

**01.01.02.01.50 Fehlerstromschutzschalter RCBO Typ A unverzögert Charakter.B 40A Fehlerstrom 30mA 3polig+N 400VAC**
STLB-Bau 2024-04 054
Fehlerstromschutzschalter mit Überstromschutz (RCBO) DIN EN 61009-1 (VDE 0664-20), als Reiheneinbaugerät, Maße DIN 43880, fingersicher DIN EN 50274 (VDE 0660-514), Typ A pulsstromsensitiv, Auslösung unverzögert, Auslösecharakteristik B, DIN EN 60898-1 (VDE 0641-11), Bemessungsstrom 40 A, Bemessungsfehlerstrom 30 mA, 3-polig + N, 400 V AC, stoßstromfest bis 250 A, mit Handbetätigung,
Hersteller und Typ '....................................................'
vom Bieter einzutragen.
Menge: 1,000 St

**01.01.02.01.60 Leistungsschalter MCCB 3-polig 125A 400/415VAC Kat.A**
STLB-Bau 2024-04 054
Leistungsschalter für Wechselstrom DIN EN 60947-2 (VDE 0660-101), Kompaktbauweise (MCCB), als Hauptschalter, 3-polig, Bemessungsbetriebsstrom 125 A, Bemessungsbetriebsspannung 400/415 V AC bei 50/60 Hz, Mindest-Bemessungsgrenzkurzschlussausschaltvermögen Icu 100 kA, Mindest-Bemessungsbetriebskurzschlussausschaltvermögen Ics 18 kA, Mindest-Bemessungsgrenzkurzschlusseinschaltvermögen Icm 100 kA, in Festeinbautechnik, Gebrauchskategorie A, fingersicher DIN EN 50274 (VDE 0660-514), mit Drehantrieb, abschließbar, und Türkupplung, elektrische Schaltspielzahl 500,
Hersteller und Typ '....................................................'
vom Bieter einzutragen.
Menge: 1,000 St

**01.01.02.01.70 Fehlerstromschutzschalter RCCB Typ A**
STLB-Bau 2024-04 054
Fehlerstromschutzschalter (RCCB) DIN EN 61008-1 (VDE 0664-10), als Reiheneinbaugerät, Maße DIN 43880, fingersicher DIN EN 50274 (VDE 0660-514), Typ A pulsstromsensitiv, Auslösung unverzögert, Bemessungsstrom 40 A, Bemessungsfehlerstrom 30 mA, 3-polig + N, 400 V AC, stoßstromfest bis 250 A, mit Handbetätigung,
Hersteller und Typ '....................................................'
vom Bieter einzutragen.
Menge: 10,000 St

**01.01.02.01.80 Leitungsschutzschalter 230/400VAC 1polig**
STLB-Bau 2024-04 054
Leitungsschutzschalter DIN EN 60898-1 (VDE 0641-11), als Reiheneinbaugerät, Maße DIN 43880, fingersicher DIN EN 50274 (VDE 0660-514),
Bemessungsbetriebsspannung 230/400 V AC, mit beidseitiger Klemmenabdeckung, 1-polig, Auslösecharakteristik B, Bemessungsstrom 10 A,
Hersteller und Typ '....................................................'
vom Bieter einzutragen.
Menge: 18,000 St

**01.01.02.01.90 Leitungsschutzschalter 230/400VAC 1polig Charakter.B 16A**
STLB-Bau 2024-04 054
Leitungsschutzschalter DIN EN 60898-1 (VDE 0641-11), als Reiheneinbaugerät, Maße DIN 43880, fingersicher DIN EN 50274 (VDE 0660-514),
Bemessungsbetriebsspannung 230/400 V AC, mit beidseitiger Klemmenabdeckung, 1-polig, Auslösecharakteristik B, Bemessungsstrom 16 A,
Hersteller und Typ '....................................................'
vom Bieter einzutragen.
Menge: 27,000 St

**01.01.02.01.100 Leitungsschutzschalter 230/400VAC 3polig**
STLB-Bau 2024-04 054
Leitungsschutzschalter DIN EN 60898-1 (VDE 0641-11), als Reiheneinbaugerät, Maße DIN 43880, fingersicher DIN EN 50274 (VDE 0660-514),
Bemessungsbetriebsspannung 230/400 V AC, mit beidseitiger Klemmenabdeckung, 3-polig, Auslösecharakteristik B, Bemessungsstrom 16 A,
Hersteller und Typ '....................................................'
vom Bieter einzutragen.
Menge: 1,000 St

**01.01.02.01.110 Leitungsschutzschalter 230/400VAC 3polig Charakter.B 32A**
STLB-Bau 2024-04 054
Leitungsschutzschalter DIN EN 60898-1 (VDE 0641-11), als Reiheneinbaugerät, Maße DIN 43880, fingersicher DIN EN 50274 (VDE 0660-514),
Bemessungsbetriebsspannung 230/400 V AC, mit beidseitiger Klemmenabdeckung, 3-polig, Auslösecharakteristik B, Bemessungsstrom 32 A,
Hersteller und Typ '....................................................'
vom Bieter einzutragen.
Menge: 3,000 St

**01.01.02.01.120 Installationsschütz 20A 230V/AC**
Installationsschütz 20A 230V/AC 440V/AC 1S 1Ö

Hersteller und Typ
'.....................................'
vom Bieter einzutragen.
Menge: 4,000 St

*Hinweis: Überwachung der Lichtkreise*
In den Verteilungen in denen die Lichtkreise abgesichert sind werden DPÜ`s installiert.
Die Batteriezentrale wird mit separaten Stromkreis aus der NSHV versorgt.

**01.01.02.01.130 Hilskontakt/Sicherheitsbeleuchtung**
Zur Anbindung der Stromschleife in den Beleuchtungsstromkreisen

Hersteller und Typ
'.....................................'
vom Bieter einzutragen.
Menge: 18,000 St

**01.01.02.01.140 DPÜ/B.2, 3Phasenüberwachung**
DPÜ/B.2, 3Phasenüberwachung, busgesteuert
DIN VDE 0100-560 (VDE 0100-560), für Sicherheitsbeleuchtungsanlage, mit Ausgang als systemspezifischer Datenbus, mit Wächtereinzelkennung, Montage auf Tragschiene DIN EN 60715 (VDE 0660-520).

Hersteller und Typ
'.....................................'
vom Bieter einzutragen.
Menge: 1,000 St

##### Abschnitt 01.01.03 444 Installationsanlagen

###### Bereich 01.01.03.01 Kabel und Leitungen

**01.01.03.01.10 Installationsleitung NYM-J 3x1,5 UP Fräsen**
STLB-Bau 2022-10 053
Installationsleitung DIN VDE 0250-204 (VDE 0250-204) NYM-J 3 x 1,5, Cu-Zahl 43, unter Putz, einschl. Fräsen in Mauerwerk.
Menge: 50,000 m

**01.01.03.01.20 Installationsleitung NYM-J 5x1,5 UP Fräsen**
STLB-Bau 2022-10 053
Installationsleitung DIN VDE 0250-204 (VDE 0250-204) NYM-J 5 x 1,5, Cu-Zahl 72, unter Putz, einschl. Fräsen in Mauerwerk.
Menge: 50,000 m

**01.01.03.01.30 Installationsleitung NYM-J 3x2,5 UP Fräsen**
STLB-Bau 2024-04 053
Installationsleitung DIN VDE 0250-204 (VDE 0250-204) NYM-J 3 x 2,5, Cu-Zahl 72, unter Putz, einschl. Fräsen in Mauerwerk.
Menge: 50,000 m

**01.01.03.01.40 Installationsleitung NYM-J 5x2,5 UP Fräsen**
STLB-Bau 2021-10 053
Installationsleitung DIN VDE 0250-204 (VDE 0250-204) NYM-J 5 x 2,5, Cu-Zahl 120, unter Putz, einschl. Fräsen in Mauerwerk.
Menge: 50,000 m

**01.01.03.01.50 Installationsleitung NYM-J 3x1,5 oberhalb F 30-Zwischendecke**
STLB-Bau 2024-04 053
Installationsleitung DIN VDE 0250-204 (VDE 0250-204) NYM-J 3 x 1,5, Cu-Zahl 43, oberhalb F 30-Zwischendecke, mit Befestigung gemäß bauaufsichtlicher Zulassung mit Funktionserhalt.
Menge: 100,000 m

**01.01.03.01.60 Installationsleitung NYM-J 5x35 AP Abstandsschellen**
STLB-Bau 2024-04 053
Installationsleitung DIN VDE 0250-204 (VDE 0250-204) NYM-J 5 x 35, Cu-Zahl 1680, auf Putz mit Abstandsschellen.
Menge: 75,000 m

**01.01.03.01.70 Installationsleitung NYM-J 5x25 AP Abstandsschellen**
STLB-Bau 2024-04 053
Installationsleitung DIN VDE 0250-204 (VDE 0250-204) NYM-J 5 x 25, Cu-Zahl 1200, auf Putz mit Abstandsschellen.
Menge: 75,000 m

**01.01.03.01.80 Installationsleitung NYM-J 3x1,5 AP Abstandsschellen**
STLB-Bau 2024-04 053
Installationsleitung DIN VDE 0250-204 (VDE 0250-204) NYM-J 3 x 1,5, Cu-Zahl 43, auf Putz mit Abstandsschellen.
Menge: 50,000 m

**01.01.03.01.90 Installationsleitung NYM-J 5x1,5 AP Abstandsschellen**
STLB-Bau 2024-04 053
Installationsleitung DIN VDE 0250-204 (VDE 0250-204) NYM-J 5 x 1,5, Cu-Zahl 72, auf Putz mit Abstandsschellen.
Menge: 100,000 m

**01.01.03.01.100 Installationsleitung NYM-J 3x2,5 AP Abstandsschellen**
STLB-Bau 2024-04 053
Installationsleitung DIN VDE 0250-204 (VDE 0250-204) NYM-J 3 x 2,5, Cu-Zahl 72, auf Putz mit Abstandsschellen.
Menge: 250,000 m

**01.01.03.01.110 Installationsleitung NYM-J 5x2,5 AP Abstandsschellen**
STLB-Bau 2024-04 053
Installationsleitung DIN VDE 0250-204 (VDE 0250-204) NYM-J 5 x 2,5, Cu-Zahl 120, auf Putz mit Abstandsschellen.
Menge: 100,000 m

**01.01.03.01.120 Installationsleitung NYM-J 5x16 AP Abstandsschellen**
STLB-Bau 2024-04 053
Installationsleitung DIN VDE 0250-204 (VDE 0250-204) NYM-J 5 x 16, Cu-Zahl 768, auf Putz mit Abstandsschellen.
Menge: 40,000 m

**01.01.03.01.130 Installationsleitung NYM-J 3x4 AP Abstandsschellen**
STLB-Bau 2024-04 053
Installationsleitung DIN VDE 0250-204 (VDE 0250-204) NYM-J 3 x 4, Cu-Zahl 115, auf Putz mit Abstandsschellen.
Menge: 50,000 m

**01.01.03.01.140 Installationsleitung NYM-J 5x4 AP Abstandsschellen**
STLB-Bau 2024-04 053
Installationsleitung DIN VDE 0250-204 (VDE 0250-204) NYM-J 5 x 4, Cu-Zahl 192, auf Putz mit Abstandsschellen.
Menge: 100,000 m

**01.01.03.01.150 Installationsleitung NYM-J 1x6 AP Abstandsschellen**
STLB-Bau 2024-04 053
Installationsleitung DIN VDE 0250-204 (VDE 0250-204) NYM-J 1 x 6, Cu-Zahl 58, auf Putz mit Abstandsschellen.
Menge: 50,000 m

**01.01.03.01.160 Installationsleitung NYM-J 1x16 AP Abstandsschellen**
STLB-Bau 2024-04 053
Installationsleitung DIN VDE 0250-204 (VDE 0250-204) NYM-J 1 x 16, Cu-Zahl 154, auf Putz mit Abstandsschellen.
Menge: 100,000 m

**01.01.03.01.170 Kabel NYY-J 5x25RM Befestigung**
STLB-Bau 2024-04 053
Kabel DIN VDE 0276-603 (VDE 0276-603) NYY-J 5 x 25 RM, Cu-Zahl 1200, mit Befestigung gemäß bauaufsichtlicher Zulassung.
Menge: 100,000 m

**01.01.03.01.180 Kabel NYY-J 5x35RM Befestigung**
STLB-Bau 2024-04 053
Kabel DIN VDE 0276-603 (VDE 0276-603) NYY-J 5 x 35 RM, Cu-Zahl 1680, mit Befestigung gemäß bauaufsichtlicher Zulassung.
Menge: 150,000 m

**01.01.03.01.190 Kabel NYY-J 3x2,5RE Befestigung**
STLB-Bau 2024-04 053
Kabel DIN VDE 0276-603 (VDE 0276-603) NYY-J 3 x 2,5 RE, Cu-Zahl 72, mit Befestigung gemäß bauaufsichtlicher Zulassung.
Menge: 200,000 m

**01.01.03.01.200 Installationskabel symmetrisch J-Y(St)Y 4x2x0,8 Bd oberhalb Zwischendecke**
STLB-Bau 2024-04 061
Installationskabel, symmetrisch, DIN VDE 0815 (VDE 0815), J-Y(St)Y, 4 x 2 x 0,8 Bd, oberhalb von Zwischendecken mit Befestigung gemäß bauaufsichtlicher Zulassung.
Menge: 200,000 m

###### Bereich 01.01.03.02 Installationsgeräte

*Hinweis: UP Geräte*

**01.01.03.02.10 Schutzkontaktsteckdose 250V 16A**
STLB-Bau 2024-04 053
Schutzkontaktsteckdose DIN VDE 0620-1 (VDE 0620-1), 250 V AC, 16 A, in Gerätedose, einschl. Zentralplatte, mit Beschriftungsfeld, Schutzart IP 2X DIN EN 60529 (VDE 0470-1), Einsatz mit Schrauben befestigen,
Hersteller und Typ '....................................................'
vom Bieter einzutragen.
Menge: 15,000 St

**01.01.03.02.20 Schutzkontaktsteckdose 250V 16A 2fach**
STLB-Bau 2024-04 053
Schutzkontaktsteckdose DIN VDE 0620-1 (VDE 0620-1), 250 V AC, 16 A, 2-fach, in Gerätedose, einschl. Zentralplatte, mit Beschriftungsfeld, Schutzart IP 2X DIN EN 60529 (VDE 0470-1), Einsatz mit Schrauben befestigen,
Hersteller und Typ '....................................................'
vom Bieter einzutragen.
Menge: 26,000 St

**01.01.03.02.30 Wippschalter 1polig Serien 10A 250V Gerätedose Beschriftungsfeld IP2X**
STLB-Bau 2024-04 053
Wippschalter DIN EN 60669-1 (VDE 0632-1) 1-polig, Serien, 10 A, 250 V AC, mit Gerätedose, einschl. Bedienelement, mit Beschriftungsfeld, Schutzart IP 2X DIN EN 60529 (VDE 0470-1), Einsatz mit Schrauben befestigen,
Hersteller und Typ '....................................................'
vom Bieter einzutragen.
Menge: 6,000 St

**01.01.03.02.40 Tastschalter 1polig Aus/Wechsel 10A 250V Gerätedose Beschriftungsfeld IP2X**
STLB-Bau 2024-04 053
Tastschalter DIN EN 60669-1 (VDE 0632-1) 1-polig, Aus/Wechsel, 10 A, 250 V AC, mit Gerätedose, einschl. Bedienelement, mit Beschriftungsfeld, Schutzart IP 2X DIN EN 60529 (VDE 0470-1), Einsatz mit Schrauben befestigen,
Hersteller und Typ '....................................................'
vom Bieter einzutragen.
Menge: 6,000 St

**01.01.03.02.50 Jalousieschalter 250V 10A Wipptaster Gerätedose IP2X**
STLB-Bau 2024-04 053
Jalousieschalter 250 V AC, 10 A, als Wipptaster, in Gerätedose, einschl. Bedienelement, Schutzart IP 2X DIN EN 60529 (VDE 0470-1), Einsatz mit Schrauben befestigen.
Menge: 6,000 St

**01.01.03.02.60 Gerätedose Kunststoff ID 60mm T 60mm Mauerwerk**
STLB-Bau 2025-10 053
Gerätedose DIN EN IEC 60670-1 (VDE 0606-1) und DIN 49073, aus Kunststoff, Innendurchmesser 60 mm, Tiefe 60 mm, in Mauerwerk.
Menge: 85,000 St

*Hinweis: AP Geräte*

**01.01.03.02.70 Schutzkontaktsteckdose 250V 16A 2fach**
STLB-Bau 2024-04 053
Schutzkontaktsteckdose DIN VDE 0620-1 (VDE 0620-1), 250 V AC, 16 A, 2-fach, abschließbar, mit Klappdeckel, in Aufputzausführung, mit Beschriftungsfeld, Schutzart IP 54 DIN EN 60529 (VDE 0470-1), Einsatz mit Schrauben befestigen,
Hersteller und Typ '....................................................'
vom Bieter einzutragen.
Menge: 2,000 St

**01.01.03.02.80 Schutzkontaktsteckdose 250V 16A**
Schutzkontaktsteckdose DIN VDE 0620-1 (VDE 0620-1), 250 V AC, 16 A, in Kombination mit Ausschalter mit Meldeleuchte, mit Klappdeckel, in Aufputzgehäuse, mit Beschriftungsfeld, Schutzart IP 54 DIN EN 60529 (VDE 0470-1), Einsatz mit Schrauben befestigen.
Hersteller und Typ
'...................................'
vom Bieter einzutragen.
Menge: 1,000 St

###### Bereich 01.01.03.03 Abdeckrahmen

**01.01.03.03.10 Abdeckrahmen 3fach**
STLB-Bau 2024-04 053
Abdeckrahmen für Installationsgeräte, 3-fach.
Menge: 5,000 St

**01.01.03.03.20 Abdeckrahmen 2fach**
STLB-Bau 2021-10 053
Abdeckrahmen für Installationsgeräte, 2-fach.
Menge: 30,000 St

**01.01.03.03.30 Abdeckrahmen 1fach**
STLB-Bau 2021-10 053
Abdeckrahmen für Installationsgeräte, einfach.
Menge: 27,000 St

###### Bereich 01.01.03.04 Installationsmaterial

**01.01.03.04.10 C-Profilschiene B 20mm gelocht Stahl**
STLB-Bau 2022-10 053
C-Profilschiene, Breite 20 mm, gelocht, aus bandverzinktem Stahl DIN EN 10346, an der Wand aus Beton, befestigen mit bauaufsichtlich zugelassenen Dübeln.
Menge: 6,000 m

**01.01.03.04.20 Ausleger Kabelpritsche Stahl bandverz**
STLB-Bau 2024-04 053
Ausleger für Kabelpritsche, aus bandverzinktem Stahl DIN EN 10346, Tragfähigkeit bis 0,75 kN, Länge 300 mm, an der Wand aus Beton, befestigen mit bauaufsichtlich zugelassenen Dübeln.
Menge: 250,000 St

**01.01.03.04.30 Kabelpritsche Stahl bandverz**
STLB-Bau 2024-04 053
Kabelpritsche für Kabelträgersystem DIN EN 61537 (VDE 0639), Sprossenabstand 300 mm, aus bandverzinktem Stahl DIN EN 10346, Seitenhöhe mind. 60 mm, Breite mind. 300 mm.
Menge: 180,000 m

**01.01.03.04.40 Abzweigkasten, aus Kunststoff**
Abzweigkasten, aus Kunststoff, Farbton grau, Grundfläche mind. 85/85 mm, Tiefe mind. 40 mm, mit Deckel, auf Mauerwerk.
Menge: 13,000 St

**01.01.03.04.50 Kabelklammer E30**
Kabelklammer aus Metall, für bis zu 15 Leitungen, brandlastfrei, E30 zugelassen für Montage oberhalb abgehängter Brandschutzdecken nach DIN 4102
inkl. zugelassener Befestigung
Menge: 50,000 St

**01.01.03.04.60 Schlaufentrasse Metall 30**
Schlaufentrasse bestehend aus-Metall-Sammelhalterungenmit einem Fassungsvermögen von bis zu 30 Leitungen NYM 3x1,5, Halterabstand 0,5m.
Menge: 300,000 m

**01.01.03.04.70 Elektroinstallationsrohr flexibel Kunststoff**
Elektroinstallationsrohr flexibel
Durchmesser 32 mm,
Verlegung in bestehenden Verlegeweg
Rohr geeignet für Erdverlegung
Menge: 75,000 m

**01.01.03.04.80 Elektroinstallationsrohr PVC-U AD 25mm AP**
STLB-Bau 2024-04 053
Elektroinstallationsrohr DIN EN 61386 (VDE 0605), Maße DIN EN 60423, nicht flammenausbreitend, aus PVC-U, Außendurchmesser 25 mm, Druckfestigkeit Klasse 1 - sehr leicht (125 N) DIN EN 61386-1 (VDE 0605-1), Klasse Schlagbeanspruchung 3 - mittel DIN EN 61386-1 (VDE 0605-1), max. Gebrauchstemperatur Klasse 1 (60 Grad C) DIN EN 61386-1 (VDE 0605-1), Verlegung offen, auf Putz.
Menge: 50,000 m

**01.01.03.04.90 Elektroinstallationsrohr PVC-U AD 32mm AP**
STLB-Bau 2024-04 053
Elektroinstallationsrohr DIN EN 61386 (VDE 0605), Maße DIN EN 60423, nicht flammenausbreitend, aus PVC-U, Außendurchmesser 32 mm, Druckfestigkeit Klasse 1 - sehr leicht (125 N) DIN EN 61386-1 (VDE 0605-1), Klasse Schlagbeanspruchung 3 - mittel DIN EN 61386-1 (VDE 0605-1), max. Gebrauchstemperatur Klasse 1 (60 Grad C) DIN EN 61386-1 (VDE 0605-1), Verlegung offen, auf Putz.
Menge: 50,000 m

**01.01.03.04.100 Elektroinstallationsrohr PVC-U AD 25mm UP**
STLB-Bau 2024-04 053
Elektroinstallationsrohr DIN EN 61386 (VDE 0605), Maße DIN EN 60423, aus PVC-U, einwandig, gewellt, flexibel, Außendurchmesser 25 mm, Druckfestigkeit Klasse 1 - sehr leicht (125 N) DIN EN 61386-1 (VDE 0605-1), Klasse Schlagbeanspruchung 3 - mittel DIN EN 61386-1 (VDE 0605-1), max. Gebrauchstemperatur Klasse 1 (60 Grad C) DIN EN 61386-1 (VDE 0605-1), Verlegung unter Putz, einschl. Fräsen in Mauerwerk.
Menge: 100,000 m

**01.01.03.04.110 Schlitz herstellen fräsen Beton B 3 cm T 3 cm**
STLB-Bau 2024-04 084
Schlitz herstellen, durch Fräsen, Untergrundfläche senkrecht, in unbewehrten Beton, Normalbeton, einseitig geputzt,
Schlitzbreite '3' cm,
Schlitztiefe '3' cm, Wichte des Abbruchstoffes DIN EN 1991-1-1 24 kN/m3, Geräteeinsatz ist möglich, max. Gesamtgewicht bis 0,2 t, Ausführung innerhalb des Bauwerks, Arbeitshöhe bis 3,5 m über der Standfläche des hierfür erforderlichen Gerüstes,
aufgenommene Stoffe sammeln, ohne Zerkleinerung, und auf der Baustelle lagern,
Abfall ist nicht gefährlich, nicht schadstoffbelastet, Zuordnung LAGA Z 0 (uneingeschränkter Einbau).
Menge: 100,000 m

**01.01.03.04.120 Schalterdose in Beton und Mauerwerk**
Schalterdosen in Mauerwerk herstellen.
Bohrung, Untergrundfläche senkrecht, Bohrdurchmesser über 50 bis 70 mm, Bohrtiefe bis 100 mm, einschl. Lösen des Bohrkerns aus dem Gefüge,
Geräteeinsatz ist möglich, Ausführung innerhalb des Bauwerks,
aufgenommene Stoffe sammeln, ohne Zerkleinerung, auf LKW des AN laden, transportieren, entsorgen, zum Lager oder zur Anlage nach Wahl des AN,
Abfall ist nicht gefährlich, nicht schadstoffbelastet, Zuordnung LAGA Z 0 (uneingeschränkter Einbau), Abfallschlüssel nach AVV (Abfallverzeichnis-Verordnung) 170101 Beton,
Vergütung der Entsorgung übernimmt AN.
Menge: 85,000 St

**01.01.03.04.130 Kernbohrung Beton Durchm. 50-100mm**
STLB-Bau 2024-04 084
Kernbohrung, Untergrundfläche senkrecht, aus unbewehrtem Beton, Normalbeton, Bohrdurchmesser über 50 bis 100 mm, Bohrtiefe über 17,5 bis 20 cm, einschl. Lösen des Bohrkerns aus dem Gefüge, Wichte des Abbruchstoffes DIN EN 1991-1-1 24 kN/m3,
Geräteeinsatz ist möglich, max. Gesamtgewicht bis 5 t, Ausführung innerhalb des Bauwerks,
aufgenommene Stoffe sammeln, ohne Zerkleinerung, auf LKW des AN laden, transportieren, entsorgen, zum Lager oder zur Anlage nach Wahl des AN,
Abfall ist nicht gefährlich, nicht schadstoffbelastet, Zuordnung LAGA Z 0 (uneingeschränkter Einbau), Abfallschlüssel nach AVV (Abfallverzeichnis-Verordnung) 170101 Beton,
Vergütung der Entsorgung übernimmt AN.
Menge: 1,000 St

**01.01.03.04.140 Kernbohrung Beton Durchm. 100-150mm**
STLB-Bau 2024-04 084
Kernbohrung, Untergrundfläche senkrecht, aus unbewehrtem Beton, Normalbeton, Bohrdurchmesser über 100 bis 150 mm, Bohrtiefe über 17,5 bis 20 cm, Wichte des Abbruchstoffes DIN EN 1991-1-1 24 kN/m3,
Geräteeinsatz ist möglich, max. Gesamtgewicht bis 5 t, Ausführung innerhalb des Bauwerks,
aufgenommene Stoffe sammeln, ohne Zerkleinerung, auf LKW des AN laden, transportieren, entsorgen, zum Lager oder zur Anlage nach Wahl des AN,
Abfall ist nicht gefährlich, nicht schadstoffbelastet, Zuordnung LAGA Z 0 (uneingeschränkter Einbau), Abfallschlüssel nach AVV (Abfallverzeichnis-Verordnung) 170101 Beton,
Vergütung der Entsorgung übernimmt AN.
Menge: 3,000 St

**01.01.03.04.150 Kernbohrung Mauerziegel Durchm. 50-100mm**
STLB-Bau 2024-04 084
Kernbohrung, Untergrundfläche senkrecht, aus Mauerwerk aus Mauerziegel, Bohrdurchmesser über 50 bis 100 mm, Bohrtiefe über 17,5 bis 20 cm, Wichte des Abbruchstoffes DIN EN 1991-1-1 15 kN/m3,
Geräteeinsatz ist möglich, max. Gesamtgewicht bis 5 t, Ausführung innerhalb des Bauwerks,
aufgenommene Stoffe sammeln, ohne Zerkleinerung, auf LKW des AN laden, transportieren, entsorgen, zum Lager oder zur Anlage nach Wahl des AN,
Abfall ist nicht gefährlich, nicht schadstoffbelastet, Abfallschlüssel nach AVV (Abfallverzeichnis-Verordnung) 170904 gemischte Bau- und Abbruchabfälle,
Vergütung der Entsorgung übernimmt AN.
Menge: 1,000 St

**01.01.03.04.160 Kernbohrung Mauerziegel Durchm. 100-150mm**
STLB-Bau 2024-04 084
Kernbohrung, Untergrundfläche senkrecht, aus Mauerwerk aus Mauerziegel, Bohrdurchmesser über 100 bis 150 mm, Bohrtiefe über 17,5 bis 20 cm, Wichte des Abbruchstoffes DIN EN 1991-1-1 15 kN/m3,
Geräteeinsatz ist möglich, max. Gesamtgewicht bis 5 t, Ausführung innerhalb des Bauwerks,
aufgenommene Stoffe sammeln, ohne Zerkleinerung, auf LKW des AN laden, transportieren, entsorgen, zur Verwertungsanlage, Transportweg bis 10 km,
Abfall ist nicht gefährlich, nicht schadstoffbelastet, Zuordnung LAGA Z 0 (uneingeschränkter Einbau), Abfallschlüssel nach AVV (Abfallverzeichnis-Verordnung) 170102 Ziegel,
Vergütung der Entsorgung übernimmt AN.
Menge: 3,000 St

**01.01.03.04.170 Erdungsbandrohrschelle Stahl niro**
STLB-Bau 2021-10 053
Erdungsbandrohrschelle aus nichtrostendem Stahl, Werkstoff-Nr 1.4301, mit Anschlussmöglichkeit für einen Leiter 2,5 mm2 bis 2 Leiter 16 mm2, für Rohrdurchmesser bis 100 mm.
Menge: 5,000 St

**01.01.03.04.180 Potentialausgleichsschienen**
Potentialausgleichsschienen

Potentialausgleichsschienen mit bis zu 8 Anschlussmöglichkeiten.
Menge: 1,000 St

###### Bereich 01.01.03.05 Brandschutz

**01.01.03.05.10 Brandschutzabschottung Einzelkabel S90**
STLB-Bau 2022-04 047
Brandschutzabschottung an Einzelkabeln Feuerwiderstandsklasse S 90 DIN 4102-9, nach Leitungsanlagen-Richtlinie (LAR) des Bundeslandes der Ausführung/Muster Leitungsanlagen-Richtlinie (MLAR), freier Ringspalt im Durchbruch über 30 bis 40 mm, Spalt füllen mit Mineralwolle, Baustoffklasse DIN 4102-1 A (nichtbrennbar), Schmelzpunkt größer gleich 1000 Grad C, im Gebäude, Decke aus Stahlbeton, Dicke 240 mm.
Menge: 2,000 St

**01.01.03.05.20 Brandschutzabschottung Einzelkabel S90**
STLB-Bau 2022-04 047
Brandschutzabschottung an Einzelkabeln Feuerwiderstandsklasse S 90 DIN 4102-9, nach Leitungsanlagen-Richtlinie (LAR) des Bundeslandes der Ausführung/Muster Leitungsanlagen-Richtlinie (MLAR), freier Ringspalt im Durchbruch über 30 bis 40 mm, Spalt füllen mit Mineralwolle, Baustoffklasse DIN 4102-1 A (nichtbrennbar), Schmelzpunkt größer gleich 1000 Grad C, im Gebäude, Wand aus Stahlbeton, Dicke 175 mm.
Menge: 1,000 St

**01.01.03.05.30 Brandschutzabschottung Leitungsanlagen**
STLB-Bau 2024-04 047
Brandschutzabschottung an Kabel-/Leitungsanlagen als flexibles Schott, Feuerwiderstandsklasse S 90 DIN 4102-9, mit allgemeinem bauaufsichtlichen Prüfzeugnis/allgemeiner bauaufsichtlicher Zulassung, runder Durchbruch, Durchmesser über 100 bis 150 mm, Baustoffklasse DIN 4102-1 A (nichtbrennbar), Schmelzpunkt größer gleich 1000 Grad C, im Gebäude, mit Kennzeichnungsschild, Arbeitshöhe des Montageortes bis 3,5 m über der Standfläche des hierfür erforderlichen Gerüstes, Wand aus Stahlbeton, Dicke 200 mm, unterbrochene Kabelpritsche.
Menge: 2,000 St

**01.01.03.05.40 Brandschutzabschottung Leitungsanlagen**
STLB-Bau 2024-04 047
Brandschutzabschottung an Kabel-/Leitungsanlagen als flexibles Schott, Feuerwiderstandsklasse S 90 DIN 4102-9, mit allgemeinem bauaufsichtlichen Prüfzeugnis/allgemeiner bauaufsichtlicher Zulassung, runder Durchbruch, Durchmesser über 100 bis 150 mm, Baustoffklasse DIN 4102-1 A (nichtbrennbar), Schmelzpunkt größer gleich 1000 Grad C, im Gebäude, mit Kennzeichnungsschild, Arbeitshöhe des Montageortes bis 3,5 m über der Standfläche des hierfür erforderlichen Gerüstes, Decke aus Stahlbeton, Dicke 200 mm, unterbrochene Kabelpritsche.
Menge: 1,000 St

##### Abschnitt 01.01.04 445 Beleuchtungsanlagen

*Hinweis: Beleuchtung*

**01.01.04.10 LED-Anbauleuchten**
LED-Anbauleuchten für Decken- und Wandmontage.

Lichtstärkeverteilung: direkt
Material Reflektor: PMMA-Abdeckung
Sicherer Halt der Wanne durch innen liegende Federverschlüsse.
Leuchtenkörper aus Stahlblech.
Farbe Leuchtenkörper: weiß (ähnlich RAL 9016)
Montageort: Wand ohne Einbauöffnung, Decke ohne Einbauöffnung
Mit elektronischem Betriebsgerät, schaltbar
Betriebsgerät gemäß Ökodesign-Anforderungen austauschbar.
Mittlere Bemessungslebensdauer L70 (tq 25 °C) = 50.000 h.
Lichtquelle gemäß Ökodesign-Anforderungen austauschbar.
Leuchtenlichtstrom und Lichtfarbe fest eingestellt.
Bemessungslichtstrom 2600 lm,
Bemessungsleistung 20 W,
maximale Leuchten-Lichtausbeute 130 lm/W.
Leistungsfaktor ? > 0,9,
Farbwiedergabeindex: Ra > 80
Lichtfarbe: warmweiß
Farbtemperatur: 3000 K
Farborttoleranz (initial MacAdam) = 3 SDCM
Maße (L x B) 1234 mm x 111 mm, Leuchtenhöhe 101 mm.
Schutzklasse (DIN EN 61140): I
Schutzart (DIN EN 60529): IP40
Schutzart raumseitig: IP40
Prüftemperatur Glühdrahttest gemäß IEC 60695-2-11: 650 °C;
Gewicht: 3.6 kg.
ENEC zertifiziert

Trilux Montigo 12 O 2500-830 ET oder vergleichbar

Hersteller und Typ '....................................................'
vom Bieter einzutragen.
Menge: 13,000 St

**01.01.04.20 LED-Anbauleuche Kurz**
LED-Anbauleuchten für Decken- und Wandmontage.

Für waagerechte oder senkrechte Montage. Längenoptimiert für Fliesen- und Spiegelmaße.
Mit lambertscher Lichtstärkeverteilung.
Lichtstärkeverteilung: direkt/indirekt
Material Reflektor: PMMA-Abdeckung
Leuchtenkörper aus stranggepresstem Aluminium.
Farbe Leuchtenkörper: weiß (ähnlich RAL 9016)
Montageort: Wand ohne Einbauöffnung, Decke ohne Einbauöffnung
Mit elektronischem Betriebsgerät, schaltbar
Betriebsgerät gemäß Ökodesign-Anforderungen austauschbar.
Mittlere Bemessungslebensdauer L80 (tq 25 °C) = 50.000 h.
Lichtquelle gemäß Ökodesign-Anforderungen austauschbar.
Leuchtenlichtstrom und Lichtfarbe fest eingestellt.
Bemessungslichtstrom 1100 lm,
Bemessungsleistung 11 W,
maximale Leuchten-Lichtausbeute 100 lm/W.
Leistungsfaktor ? > 0,9,
Farbwiedergabeindex: Ra > 80
Lichtfarbe: warmweiß
Farbtemperatur: 3000 K
Farborttoleranz (initial MacAdam) = 3 SDCM
Maße (L x B): 600 mm x 88 mm, Leuchtenhöhe 111 mm.
Schutzklasse (DIN EN 61140): I
Schutzart (DIN EN 60529): IP40
Schutzart raumseitig: IP40
Prüftemperatur Glühdrahttest gemäß IEC 60695-2-11: 650 °C;
Gewicht: 1.4 kg.
ENEC zertifiziert

Trilux 6651 LED1100-830 ET oder vergleichbar

Hersteller und Typ '....................................................'
vom Bieter einzutragen.
Menge: 3,000 St

**01.01.04.30 LED-Downlight für Decken**
LED-Downlight für Decken mit einem Hohlraummaß = 36 mm.

Einbau-Downlight für gesägte Deckenöffnungen. Einbau in gegossene Betondecken mittels Zubehör. Werkzeugloser Deckeneinbau durch Schnellmontagefedern.
Geeignet zur Anwendung in HACCP, IFS und/oder BRC Global Standard Food zertifizierten Unternehmen.
Mit lambertscher Lichtstärkeverteilung.
Ausstrahlungswinkel 104°.
Lichtstärkeverteilung: vorwiegend direkt
Material Reflektor: PMMA
Mit vorwiegend direkt strahlender Lichtstärkeverteilung. Erhöhter Beleuchtungskomfort durch dekorative Deckenaufhellung.
Leuchtenkörper aus Aluminiumdruckguss.
Farbe Leuchtenkörper: weiß (ähnlich RAL 9016)
Montageort: Decke mit Einbauöffnung, Decke mit Eingießgehäuse, Decke mit Paneel-System, Systemdecke mit sichtbarer Tragschiene, Systemdecke mit verdeckter Tragschiene
Mit elektronischem Betriebsgerät, schaltbar
Betriebsgerät gemäß Ökodesign-Anforderungen austauschbar.
Mittlere Bemessungslebensdauer L80 (tq 25 °C) = 70.000 h.
Lichtquelle gemäß Ökodesign-Anforderungen austauschbar.
Leuchtenlichtstrom und Lichtfarbe fest eingestellt.
Bemessungslichtstrom 1200 lm,
Bemessungsleistung 9 W,
maximale Leuchten-Lichtausbeute 133 lm/W.
Leistungsfaktor ? > 0,9,
Farbwiedergabeindex: Ra > 80
Lichtfarbe: warmweiß
Farbtemperatur: 3000 K
Farborttoleranz (initial MacAdam) = 3 SDCM
Leuchtendurchmesser Ø 234 mm, Leuchtenhöhe 42 mm.
Schutzklasse (DIN EN 61140): II
Schutzart (DIN EN 60529): IP20
Schutzart raumseitig: IP54
Prüftemperatur Glühdrahttest gemäß IEC 60695-2-11: 650 °C;
Gewicht: 0.9 kg.
ENEC zertifiziert

Trilux Inplana C07 OTA22 1000-830 ET 01 oder vergleichbar

Hersteller und Typ '....................................................'
vom Bieter einzutragen.
Menge: 2,000 St

**01.01.04.40 Rechteckige LED-Deckenanbauleuchte**
Rechteckige LED-Deckenanbauleuchte mit vollflächiger, randloser PMMA-Abdeckung.

Anbauleuchte für die Deckenmontage in Innenräumen.
Geeignet zur Anwendung in HACCP, IFS und/oder BRC Global Standard Food zertifizierten Unternehmen.
Wallwasher mit asymmetrischer Lichtstärkeverteilung.
Lichtstärkeverteilung: direkt
Leuchtenkörper aus Stahlblech.
Farbe Leuchtenkörper: weiß (ähnlich RAL 9016)
Montageort: Decke ohne Einbauöffnung
Mit elektronischem Betriebsgerät, schaltbar
Betriebsgerät gemäß Ökodesign-Anforderungen austauschbar.
Mittlere Bemessungslebensdauer L80 (tq 25 °C) = 50.000 h.
Lichtquelle gemäß Ökodesign-Anforderungen austauschbar.
Leuchtenlichtstrom und Lichtfarbe fest eingestellt.
Bemessungslichtstrom 4000 lm,
Bemessungsleistung 28 W,
maximale Leuchten-Lichtausbeute 143 lm/W.
Leistungsfaktor ? > 0,95,
Farbwiedergabeindex: Ra > 80
Lichtfarbe: warmweiß
Farbtemperatur: 3000 K
Farborttoleranz (initial MacAdam) = 3 SDCM
Maße (L x B): 1127 mm x 160 mm, Leuchtenhöhe 48 mm.
Schutzklasse (DIN EN 61140): I
Schutzart (DIN EN 60529): IP20
Prüftemperatur Glühdrahttest gemäß IEC 60695-2-11: 650 °C;
Gewicht: 4.0 kg.
ENEC zertifiziert

Trilux Opendo D1-L DWW 42-830 ET 01 oder vergleichbar

Hersteller und Typ '....................................................'
vom Bieter einzutragen.
Menge: 9,000 St

**01.01.04.50 LED-Downlight in runder Bauform.**
LED-Downlight in runder Bauform.

Einbau-Downlight für gesägte Deckenöffnungen, Einbau in gegossene Betondecken mittels Zubehör. Werkzeugloser Deckeneinbau durch Schnellmontagefedern. Optisch und technisch abgestimmte Sanierungsplatten für Deckenöffnungen mit größeren Deckenausschnittmaßen sind als Zubehör in verschiedenen Ausführungen verfügbar.
Geeignet zur Anwendung in HACCP, IFS und/oder BRC Global Standard Food zertifizierten Unternehmen.
Mit symmetrisch breit strahlender Lichtstärkeverteilung.
Lichtstärkeverteilung: direkt
Material Reflektor: Miro Silver, PMMA
Leuchtenkörper aus Aluminiumdruckguss.
Farbe Leuchtenkörper: weiß (ähnlich RAL 9016)
Montageort: Decke mit Einbauöffnung, Decke mit Eingießgehäuse, Decke mit Paneel-System, Systemdecke mit sichtbarer Tragschiene, Systemdecke mit verdeckter Tragschiene
Mit elektronischem Betriebsgerät, digital dimmbar (DALI)
DALI-2-Standard (EN 62386)
Betriebsgerät gemäß Ökodesign-Anforderungen austauschbar.
Touch-Dim fähig
Mittlere Bemessungslebensdauer L80 (tq 25 °C) = 70.000 h.
Lichtquelle gemäß Ökodesign-Anforderungen austauschbar.
Leuchtenlichtstrom und Lichtfarbe fest eingestellt.
Bemessungslichtstrom 1000 lm,
Bemessungsleistung 9.5 W,
maximale Leuchten-Lichtausbeute 105 lm/W.
Leistungsfaktor ? > 0,9,
Farbwiedergabeindex: Ra > 80
Lichtfarbe: warmweiß
Farbtemperatur: 3000 K
Farborttoleranz (initial MacAdam) = 3 SDCM
Außenmaße Deckenring Ø 150 mm, Leuchtenhöhe 103 mm.
Schutzklasse (DIN EN 61140): II
Schutzart (DIN EN 60529): IP20
Schutzart raumseitig: IP20
Prüftemperatur Glühdrahttest gemäß IEC 60695-2-11: 650 °C;
Gewicht: 1.3 kg.
ENEC zertifiziert

Trilux InperlaLP C05 HR22 1000-830 01 + DA01 ETDD, 9,5W 950lm oder vergleichbar.

Hersteller und Typ '....................................................'
vom Bieter einzutragen.
Menge: 28,000 St

**01.01.04.60 LED-Anbauleuchte Rund**
LED-Downlight in quadratischer Bauform.

Einbau-Downlight zum randlosen Verputzen in Gipskartondecken.
Lichtstärkeverteilung: direkt
Schaltung durch Präsenzmelder
Material Reflektor: Kunststoff, beschichtet
Gehäuse und Kühlkörper aus Aluminium-Druckguss.
Farbe Leuchtenkörper: weiß (ähnlich RAL 9016)
Montageort: Decke mit Einbauöffnung
Mit elektronischem Betriebsgerät, digital dimmbar (DALI)
DALI-2-Standard (EN 62386)
Mittlere Bemessungslebensdauer L80 (tq 25 °C) = 100.000 h., Mittlere Bemessungslebensdauer L90 (tq 25 °C) = 50.000 h.
Leuchtenlichtstrom und Lichtfarbe fest eingestellt.
Bemessungslichtstrom 2000 lm,
Bemessungsleistung 16.5 W - 16.5 W,
maximale Leuchten-Lichtausbeute 121 lm/W.
Lichtfarbe: neutralweiß
Farbtemperatur: 4000 K
Schutzklasse (DIN EN 61140): II
Schutzart (DIN EN 60529): IP20

RidI RUFO-ECO2 460FLWS830840H490, 39W 4900lm oder vergleichbar

Hersteller und Typ '....................................................'
vom Bieter einzutragen.
Menge: 18,000 St

**01.01.04.70 Präsenzmelder 230V Master Infrarotsensor IP44**
STLB-Bau 2024-04 053
Präsenzmelder für 230 V AC, als Master, mit Infrarotsensor, Schutzart IP 44 DIN EN 60529 (VDE 0470-1), Erfassungsbereich 360 Grad, Reichweite 7 m, Schnittstelle RS232, für Deckenmontage, Montagehöhe bis 3 m,
Hersteller und Typ '....................................................'
vom Bieter einzutragen.
Menge: 10,000 St

**01.01.04.80 Präsenzmelder 230V Slave Infrarotsensor IP44 360Grad Reichweite 7m Schnittstelle RS232 5-300lx mindAusschaltverzögerung 60 s**
STLB-Bau 2025-10 053
Präsenzmelder für 230 V AC, als Slave, mit Meldefunktion zum Master, mit Infrarotsensor, Schutzart IP 44 DIN EN 60529 (VDE 0470-1), Erfassungsbereich 360 Grad, Reichweite 7 m, Schnittstelle RS232, Einstellbereich 5 bis 300 lx,
Ausschaltverzögerung mind. '60' s, für Deckenmontage, Montagehöhe bis 3 m,
Hersteller und Typ '....................................................'
vom Bieter einzutragen.
Menge: 4,000 St

**01.01.04.90 Dämmerungsschalter IP44 Schaltleistung 2200 W 3-2000lx**
STLB-Bau 2024-04 053
Dämmerungsschalter 230 V AC, mit Gehäuse für Wandmontage, Schutzart IP 44 DIN EN 60529 (VDE 0470-1),
Schaltleistung '2200' W, Einstellbereich 3 bis 2000 lx,
Mindesteinschaltverzögerung '60' s,
Mindestausschaltverzögerung '60' s.
Menge: 1,000 St

##### Abschnitt 01.01.05 449 Sonstiges zur KG 440

*Hinweis: Maßnahmen*
Nach Einbau und Funktionsprüfung ist das Bedienpersonal vor Ort einzuweisen.
Nutzungsanleitungen und Dokumentationen aller Systeme und Änderungen sind vorzuhalten.

**01.01.05.10 Prüfbuch**
Prüfbuch

für Not- und Sicherheitsbeleuchtungsanlagen im DIN
A4-Ordner-Format mit Vordrucken für Inbetriebnahme,
Prüfungen, Inspektionen und Wartungen sowie Informationen zu den derzeit gültigen deutschen Vorschriften.
Mittels des Einschubs auf dem Ordnerrücken kann dieser
projekt- und anlagenbezogen beschriftet werden.
64 Seiten, 11 Register und Einschubtasche für CDs sind im
Ordner enthalten.
Menge: 1,000 St

**01.01.05.20 Dokumentation**
Dokumentation
Technische Dokumentation
Diese Bestandsdokumentation ist
satzweise zusammengefaßt in Ordnern zu
liefern und zu kennzeichnen.
Alle Revisionsunterlagen sind sowohl in
Papierform als auch in einem üblichen,
maschinenlesbaren Format auf CD
zu übergeben. Der Inhalt muß identisch
sein.
CAD: dwg-Format (AutoCAD) soweit
vorhanden graphische Übersichten: ppt-
Format (MS Power Point)
Tabellen: xls-Format (MS Excel)
Text, Beschreibung: doc-Format (MS Word)
Fotos: jpg-Format
alle Dokumente: pdf-Format (Adobe
Acrobat)
Systemdokumentation
besteht aus den Teilen:
- Bedienerhandbuch
- Betreiberhandbuch
- Systemhandbücher
Originalunterlagen (1 fach)
- Lizenzunterlagen
- Datensicherung auf CD/DVD
- Unterlagen und Datenträger für die
gelieferte Hard- und Software
Menge: 1,000 St

*Hinweis: Stundenlohnarbeiten*
Mit der Ausführung der im Leistungsverzeichnis vorgesehenen Stundenlohnarbeiten ist erst nach schriftlichem Abruf der Stundenlohnarbeiten durch den Auftraggeber zu beginnen.
Dem Auftraggeber ist die Ausführung von Stundenlohnarbeiten vor Beginn anzuzeigen.
Es sind Verrechnungssätze anzubieten, in denen unaufgegliedert Lohnkosten, anteilige Gemeinkosten einschl. Wagnis und Gewinn sowie Lohnnebenkosten (Fahrkosten, Wegegelder u.a.) enthalten sind. Für vom Auftraggeber abgerufene Stundenlohnarbeiten werden die vereinbarten Stundenverrechnungssätze zuzüglich Umsatzsteuer nach den tatsächlich geleisteten Arbeitszeiten ohne Wegezeiten bezahlt.
Zuschläge für Mehr-, Nacht-, Sonntags- und Feiertagsarbeit sind nicht mit einzubeziehen. Die Stundenlohnzettel müssen prüffähig sein und die gem. § 15 Abs. 3 Satz 2 VOB/B erforderlichen, detaillierten Angaben enthalten."

**01.01.05.30 Meister/-in sämtliche Kosten/Zuschläge**
STLB-Bau 2022-10 091
Stundenlohnarbeiten durch Meister/-in
der Verrechnungssatz für die jeweilige Arbeitskraft umfasst sämtliche Aufwendungen wie Lohn- und Gehaltskosten, Lohn- und Gehaltsnebenkosten, Zuschläge, lohngebundene und lohnabhängige Kosten, sonstige Sozialkosten, Gemeinkosten, Wagnis und Gewinn.
Menge: 10,000 h

**01.01.05.40 Vorarbeiter/-in sämtliche Kosten/Zuschläge**
STLB-Bau 2022-10 091
Stundenlohnarbeiten durch Vorarbeiter/-in
der Verrechnungssatz für die jeweilige Arbeitskraft umfasst sämtliche Aufwendungen wie Lohn- und Gehaltskosten, Lohn- und Gehaltsnebenkosten, Zuschläge, lohngebundene und lohnabhängige Kosten, sonstige Sozialkosten, Gemeinkosten, Wagnis und Gewinn.
Menge: 10,000 h

**01.01.05.50 Arbeiter/-in sämtliche Kosten/Zuschläge**
STLB-Bau 2022-10 091
Stundenlohnarbeiten durch Arbeiter/-in
der Verrechnungssatz für die jeweilige Arbeitskraft umfasst sämtliche Aufwendungen wie Lohn- und Gehaltskosten, Lohn- und Gehaltsnebenkosten, Zuschläge, lohngebundene und lohnabhängige Kosten, sonstige Sozialkosten, Gemeinkosten, Wagnis und Gewinn.
Menge: 10,000 h

**01.01.05.60 Helfer/-in sämtliche Kosten/Zuschläge**
STLB-Bau 2022-10 091
Stundenlohnarbeiten durch Helfer/-in
der Verrechnungssatz für die jeweilige Arbeitskraft umfasst sämtliche Aufwendungen wie Lohn- und Gehaltskosten, Lohn- und Gehaltsnebenkosten, Zuschläge, lohngebundene und lohnabhängige Kosten, sonstige Sozialkosten, Gemeinkosten, Wagnis und Gewinn.
Menge: 10,000 h

**01.01.05.70 Auszubildende/r sämtliche Kosten/Zuschläge**
STLB-Bau 2022-10 091
Stundenlohnarbeiten durch Auszubildende/r (Mittellohn)
der Verrechnungssatz für die jeweilige Arbeitskraft umfasst sämtliche Aufwendungen wie Lohn- und Gehaltskosten, Lohn- und Gehaltsnebenkosten, Zuschläge, lohngebundene und lohnabhängige Kosten, sonstige Sozialkosten, Gemeinkosten, Wagnis und Gewinn.
Menge: 10,000 h

*Hinweis: Zuschläge außerhalb Standardarbeitszeit*
Zuschläge für Arbeiten außerhalb Standardarbeitszeit

**01.01.05.80 Zuschlag Monteur**
Zuschlag für Monteurs-Arbeitsstunden an Samstagen / Sonntagen und Feiertagen vom AG angeordnete Arbeiten, die aus betrieblichen Gründen an Samstagen, Sonntagen oder Feiertagen ausgeführt werden müssen.
Menge: 20,000 h

**01.01.05.90 Zuschlag Helfer**
Zuschlag für Helfer-Arbeitsstunden an Samstagen / Sonntagen und Feiertagen vom AG angeordnete Arbeiten, die aus betrieblichen Gründen an Samstagen, Sonntagen oder Feiertagen ausgeführt werden müssen.
Menge: 20,000 h

*Hinweis: Arbeitsbühnen*
Im Rahmen der Demontagen und Montagen am Standort, ist die Nutzung von Arbeitsbühnen vorzusehen.

Zu empfehlen ist hierbei eine Teleskopbühne da nicht in allen Bereicht eine Scherenbühne verwendet werden kann.

Die Arbeitshöhen sind bis zu 6m. Entsprechende Ausrüstung für arbeiten in absturzgefährdeten Bereich und Einweisung in die Nutzung der Gerätschaften wird vorausgesetzt.

**01.01.05.100 fahrbare Arbeitsbühne**
fahrbare Arbeitsbühne
Arbeitshöhe bis 6m
Teleskopbühne

Personal ist eingewiesen und Berechtigt die Bühne zu verwenden. Schutzausrüstung verfügbar und geprüft.
Keine Gebrauchsüberlassung an Dritte.

Abrechnung erfolgt nach genutzten Stück pro Monat gegen Nachweis.
Menge: 2,000 StMt

**01.01.05.110 fahrbares Gerüst**
fahrbares Gerüst
für Arbeiten in Höhen über 1,5 m,
Höhenabstand der Gerüstlagen 2 m,
2 genutzte Gerüstlagen,
Höhe der obersten Gerüstlage 4 m,
im Gebäude
Menge: 2,000 StMt

#### Bereich 01.02 KG 440 Elektrische Anlagen Neubau

##### Abschnitt 01.02.01 442 Eigenstromversorgungsanlagen

*Hinweis: Sicherheitsbeleuchtung*
Es wird eine Batteriezentrale in separater Einhausung mit Be- und Entlüftung verbaut. Das Melde- und Anzeigetableau soll im Erdgeschoss verbaut werden. Alle Anlagenteile und die DPÜ´s in den Unterverteilungen werden durch Busleitungen miteinander verbunden.

*Hinweis: Sicherheitsleuchten*

**01.02.01.10 Rettungszeichenleuchte Erkennungsweite 15m Dauerschaltung Deckenanbau LED**
STLB-Bau 2024-04 059
Rettungszeichenleuchte DIN EN 1838 und DIN EN 60598-2-22 (VDE 0711-2-22) für zentrale Versorgung, Rettungszeichen DIN EN ISO 7010, DIN 4844-1 und DIN ISO 3864-1, Rettungszeichen 2-seitig, Erkennungsweite mind. 15 m, in Dauerschaltung, Gehäuse aus Aluminium, Rettungszeichenträger aus Kunststoff, für Deckenanbau, Umgebungstemperatur 5 bis 35 Grad C, mit Leuchtmittel LED und Betriebsgerät, Arbeitshöhe des Montageortes bis 3,5 m über der Standfläche des hierfür erforderlichen Gerüstes,
Hersteller und Typ '....................................................'
vom Bieter einzutragen.
Menge: 25,000 St

**01.02.01.20 Sicherheitsleuchte Wandanbau LED**
STLB-Bau 2024-04 059
Sicherheitsleuchte DIN EN 1838 und DIN EN 60598-2-22 (VDE 0711-2-22) für zentrale Versorgung, zur Beleuchtung von Flucht-/Rettungswegen, Mindest-Beleuchtungsstärke 1 lx,
Lichtpunkthöhe '2.5' m,
Leuchtenabstand bei 2 m Flucht-/Rettungswegbreite '10' m, Wartungsfaktor 0,8, Gehäuse aus beschichtetem Stahl, für Wandanbau, Umgebungstemperatur -25 bis 55 Grad C, mit Leuchtmittel LED und Betriebsgerät, Arbeitshöhe des Montageortes bis 3,5 m über der Standfläche des hierfür erforderlichen Gerüstes,
Hersteller und Typ '....................................................'
vom Bieter einzutragen.
Menge: 24,000 St

**01.02.01.30 Sicherheitsleuchte Deckenanbau LED**
STLB-Bau 2024-04 059
Sicherheitsleuchte DIN EN 1838 und DIN EN 60598-2-22 (VDE 0711-2-22) für zentrale Versorgung, zur Beleuchtung von Flucht-/Rettungswegen, Mindest-Beleuchtungsstärke 1 lx,
Lichtpunkthöhe '2.5' m,
Leuchtenabstand bei 2 m Flucht-/Rettungswegbreite '10' m, Wartungsfaktor 0,8, Gehäuse aus beschichtetem Stahl, für Deckenanbau, Umgebungstemperatur -25 bis 55 Grad C, mit Leuchtmittel LED und Betriebsgerät, Arbeitshöhe des Montageortes bis 3,5 m über der Standfläche des hierfür erforderlichen Gerüstes,
Hersteller und Typ '....................................................'
vom Bieter einzutragen.
Menge: 44,000 St

*Hinweis: PV Anlage*
Es wird eine PV Anlage auf dem Dach verbaut. Die Bruttogesamtfläche beträgt ,129,9 m² mit einer möglichen Jahresleistung von bis zu 29.250 kWh. Die Anlage besteht aus zwei auf der Dachfläche positionierten Solarfeldern. Die Ausrichtung und Positionen sind entsprechend der bestmöglichen Erträge aufgebaut. Die zugehörigen Kompnenten zur Steuerung und Wechselrichtung kommen im Dachraum unter dem Dach des Gebäudes unter. Die PV-Anlage soll im Regelbetrieb als netzgebundene Anlage mit elektrischen Verbrauchern und Ladepunkt funktionieren. Die Anlage wird Dachparalell montiert.

**01.02.01.40 Photovoltaikmodul P 450 Wp plussortiert Glas-Glas-Modul Rahmen Rahmen Alu**
STLB-Bau 2024-04 054
Photovoltaikmodul, zur Aufdachmontage,
Systemspannung '1000' V,
Mindestnennleistung '450' Wp, plussortiert,
Maße
1762x1134x30

Glas-Glas-Modul, monofazial, Schutzklasse II, Schutzart mind. IP 67 DIN EN 60529 (VDE 0470-1), mit Rahmen aus Aluminium, Windzone 3.
Menge: 65,000 St

**01.02.01.50 Wechselrichter Photovoltaikanlage 3phasig P 30 kW 2MPP-Tracker IP66 DC-Überspannungsableiter Typ2**
STLB-Bau 2024-04 054
Wechselrichter für Photovoltaikanlage, trafolos, AC-seitig kurzschlussfest, erdschlussüberwacht, DC-seitig einschl. Lasttrennschalter, als Hybridwechselrichter, 3-phasig,
Mindestbemessungsleistung '30' kW, 2 Maximum Power Point (MPP) Tracker,
min. Eingangsspannung MPP-Tracker '160' V,
max. Eingangsspannung MPP-Tracker '1000' V,
max. nutzbarer Eingangsstrom MPP-Tracker '32' A,
mit Netz- und Schaltüberwachung (ENS), mit Display, mit RS485-Schnittstelle, Kommunikationsprotokoll Modbus SunSpec, Innenaufstellung, Schutzart IP 66 DIN EN 60529 (VDE 0470-1), Wirkungsgrad mind. 97 %, min. Betriebstemperatur -25 Grad C, max. Betriebstemperatur 60 Grad C, integrierter DC-Überspannungsableiter Typ 2,
Hersteller und Typ '....................................................'
vom Bieter einzutragen.
Menge: 1,000 St

**01.02.01.60 Solarkabel-H1Z2Z2-K 1x6**
STLB-Bau 2024-04 053
Gummischlauchleitung DIN EN 50618 (VDE 0283-618) H1Z2Z2-K 1 x 6, Cu-Zahl 58.
Menge: 300,000 m

**01.02.01.70 MC4 EVO2-Stecker-Buchse**
MC4 EVO2-Stecker-Buchse

4-6 mm² Typ 4 PV KBT-EVO 2
Menge: 25,000 St

*Hinweis: Montagesystem Unterkonstruktion*

**01.02.01.80 UK Photovoltaikanlage Alu Metalldachdeckung Achsmaß 120-130cm**
STLB-Bau 2024-04 054
Unterkonstruktion für Photovoltaikanlage, aus Aluminium, einschl. systembedingter Befestigungsmittel aus nichtrostendem Stahl, auf Steildach, passend zur Metalldachdeckung, einschl. Anpassen der Deckung, Dachneigung über 25 bis 30 Grad, Achsmaß Unterkonstruktion über 120 bis 130 cm, Befestigungsuntergrund Metall, ohne Durchdringung, Windzone 3,
Hersteller und Typ '....................................................'
vom Bieter einzutragen.
Menge: 130,000 m2

*Hinweis: Generatoranschlusskasten (GAK)*
Bei dem Generatoranschlusskasten handelt es sich um Sammel- und Übergabepunkt welcher die einzelnen Strings eines Generatorfeldes sammelt und entsprechend zum Wechselrichter weiterleitet.

**01.02.01.90 PV-Generatoranschlusskasten**
Photovoltaik-Generatoranschlusskasten, Bemessungsbetriebsspannung 1500 V DC, Kurzschlussfestigkeit I Index scpv tiefgestellt 10 kA, mit 6 String-Eingängen,
max. Bemessungsstrom je String '20' A, 2 Eingänge je
Maximum Power Point (MPP), 3 Maximum Power Point (MPP) Tracker,
Bemessungsbetriebsstrom MPP-Tracker '40' A, mit 6
Ausgängen, mit Überspannungsschutz, Typ 1 und 2, steckbar, mit Sockel, Nennableitstoßstrom (8/20) je Leiter mind. 15 kA, Schutzpegel max. 8 kV, mit Lasttrennschalter, als DC-Feuerwehrschalter,
IP65
Hersteller und Typ '....................................................'
vom Bieter einzutragen.
Menge: 1,000 St

*Hinweis: Verlegesystem für PV Leitungen*

**01.02.01.100 Gitterrinne Stahl feuerverz**
STLB-Bau 2024-04 053
Gitterrinne für Kabelträgersystem DIN EN 61537 (VDE 0639), mit einem Trennsteg, einschl. aller systembedingten Form- und Verbindungsstücke, aus feuerverzinktem Stahl DIN EN ISO 1461, Dicke 1 mm, Seitenhöhe mind. 60 mm, Breite mind. 100 mm, Arbeitshöhe des Montageortes bis 3,5 m über der Standfläche des hierfür erforderlichen Gerüstes.
Menge: 30,000 m

**01.02.01.110 Dachdurchführungssystem für Trapezblechdach**
Dachdurchführungssystem für Trapezblechdach mit Dämmung.
Geeignet für PV Leitungen, Wetter- und UV Beständig.
Durchmesser 90 mm.
Position beinhaltet nur Liefern.
Montage und Dachdurchdringung erfolgt in Abstimmung mit dem Dachdecker über den Hochbau.
Menge: 1,000 St

##### Abschnitt 01.02.02 443 Niederspannungsschaltanlagen

###### Bereich 01.02.02.01 Niederspannungsunterverteilungen

*Hinweis: Hinweis zur Bildung der Einheitspreise*
In die Einheitspreise sind sämtliche für die Herstellung der Verteiler erforderlichen Leistungen, einschließlich der vollständigen Unterverdrahtung sowie sämtliches notwendiges Kleinmaterial, einzukalkulieren. Eine gesonderte Vergütung hierfür erfolgt nicht

*Hinweis: NSUV 2*

**01.02.02.01.10 Installationsunterverteiler**
Installationsverteiler DIN EN 61439-3 (VDE 0660-600-3), U Index e tiefgestellt kleiner gleich 300 V AC, Gehäuse aus Stahl, Bedienung durch elektrotechnischen Laien, Oberfläche pulverbeschichtet, Schutzklasse II (Isolierung),
Bemessungsspannung U gegen Erde '230' V,
Bemessungsstrom I Index nA tiefgestellt '200' A, Basisschutz
gegen elektrischen Schlag, Fehlerschutz gegen elektrischen Schlag durch Abschaltung, Innenaufstellung, Schutzart IP 54 DIN EN 60529 (VDE 0470-1), Schutzart IK07 DIN EN 62262 (VDE 0470-100),
min. Umgebungstemperatur '-5' Grad C,
max. Umgebungstemperatur '40' Grad C,
max. Umgebungstemperatur täglicher Mittelwert '35' Grad C,
max. relative Luftfeuchte bei einer Temperatur von 40 Grad C
'50' %, Verschmutzungsgrad 2 (mittel) DIN EN 61010-1 (VDE
0411-1),
EMV-Umgebung A
Teilungseinheiten 144
Gewerbe Industrie, geschlossene Bauform, Wandmontage, Aufputz, Bestückung mit nachstehender Stromkreisausrüstung.inklusive einer ausgebauten Reserve von 10% und einer Platzreserve von 30%.

Hersteller und Typ
'.....................................'
vom Bieter einzutragen.
Menge: 1,000 St

**01.02.02.01.20 Lasttrennschalter Hauptschalter 3polig AC-21 100A**
STLB-Bau 2024-04 054
Lasttrennschalter DIN EN IEC 60947-3 (VDE 0660-107), als Hauptschalter, gekapselt, 3-polig, in Festeinbautechnik, mit Handantrieb, zur Montage auf Tragschiene DIN EN 60715 (VDE 0660-520), fingersicher DIN EN 50274 (VDE 0660-514), Gebrauchskategorie AC-21, Bemessungsbetriebsstrom 100 A, Gehäuse aus Kunststoff.
Menge: 1,000 St

**01.02.02.01.30 Überspannungsschutzgerät Typ 1/2 Reiheneinbau 230/400VAC TN-S-System 7,5kA je Pol 20kA N-PE Schutzpegel 1,5kV**
STLB-Bau 2024-04 050
Überspannungsschutzgerät DIN EN 61643-11 (VDE 0675-6-11), Typ 1 und 2, mit integrierter Überstromschutzeinrichtung, Einbauort am oder in der Nähe des Speisepunktes der elektrischen Anlage, als Reiheneinbaugerät, Maße DIN 43880, mit Funktionsanzeige, Bemessungsbetriebsspannung 230/400 V AC, für TN-S-System mit Schutzschaltung DIN VDE 0100-534, Blitzstoßstrom (10/350) mind. 7,5 kA je Pol, Blitzstoßstrom (10/350) zwischen N und PE mind. 20 kA, Folgestromlöschfähigkeit mind. 25 kA effektiv, Schutzpegel max. 1,5 kV,
Hersteller und Typ '....................................................'
vom Bieter einzutragen.
Menge: 1,000 St

**01.02.02.01.40 Fehlerstromschutzschalter RCCB Typ A**
STLB-Bau 2024-04 054
Fehlerstromschutzschalter (RCCB) DIN EN 61008-1 (VDE 0664-10), als Reiheneinbaugerät, Maße DIN 43880, fingersicher DIN EN 50274 (VDE 0660-514), Typ A pulsstromsensitiv, Auslösung unverzögert, Bemessungsstrom 40 A, Bemessungsfehlerstrom 30 mA, 3-polig + N, 400 V AC, stoßstromfest bis 250 A, mit Handbetätigung,
Hersteller und Typ '....................................................'
vom Bieter einzutragen.
Menge: 12,000 St

**01.02.02.01.50 Leitungsschutzschalter 230/400VAC 1polig Charakter.B 10A**
STLB-Bau 2024-04 054
Leitungsschutzschalter DIN EN 60898-1 (VDE 0641-11), als Reiheneinbaugerät, Maße DIN 43880, fingersicher DIN EN 50274 (VDE 0660-514),
Bemessungsbetriebsspannung 230/400 V AC, mit beidseitiger Klemmenabdeckung, 1-polig, Auslösecharakteristik B, Bemessungsstrom 10 A,
Hersteller und Typ '....................................................'
vom Bieter einzutragen.
Menge: 15,000 St

**01.02.02.01.60 Leitungsschutzschalter 230/400VAC 1polig Charakter.B 16A**
STLB-Bau 2024-04 054
Leitungsschutzschalter DIN EN 60898-1 (VDE 0641-11), als Reiheneinbaugerät, Maße DIN 43880, fingersicher DIN EN 50274 (VDE 0660-514),
Bemessungsbetriebsspannung 230/400 V AC, mit beidseitiger Klemmenabdeckung, 1-polig, Auslösecharakteristik B, Bemessungsstrom 16 A,
Hersteller und Typ '....................................................'
vom Bieter einzutragen.
Menge: 16,000 St

**01.02.02.01.70 Leitungsschutzschalter 230/400VAC 3polig Charakter.B 16A**
STLB-Bau 2024-04 054
Leitungsschutzschalter DIN EN 60898-1 (VDE 0641-11), als Reiheneinbaugerät, Maße DIN 43880, fingersicher DIN EN 50274 (VDE 0660-514),
Bemessungsbetriebsspannung 230/400 V AC, mit beidseitiger Klemmenabdeckung, 3-polig, Auslösecharakteristik B, Bemessungsstrom 16 A,
Hersteller und Typ '....................................................'
vom Bieter einzutragen.
Menge: 6,000 St

**01.02.02.01.80 Leitungsschutzschalter 230/400VAC 3polig Charakter.B 32A**
STLB-Bau 2024-04 054
Leitungsschutzschalter DIN EN 60898-1 (VDE 0641-11), als Reiheneinbaugerät, Maße DIN 43880, fingersicher DIN EN 50274 (VDE 0660-514),
Bemessungsbetriebsspannung 230/400 V AC, mit beidseitiger Klemmenabdeckung, 3-polig, Auslösecharakteristik B, Bemessungsstrom 32 A,
Hersteller und Typ '....................................................'
vom Bieter einzutragen.
Menge: 6,000 St

**01.02.02.01.90 Installationsschütz 20A 230V/AC**
Installationsschütz 20A 230V/AC 440V/AC 1S 1Ö

Hersteller und Typ
'.....................................'
vom Bieter einzutragen.
Menge: 4,000 St

*Hinweis: Überwachung der Lichtkreise*
In den Verteilungen in denen die Lichtkreise abgesichert sind werden DPÜ`s installiert.
Die Batteriezentrale wird mit separaten Stromkreis aus der NSHV versorgt.

**01.02.02.01.100 Hilskontakt/Sicherheitsbeleuchtung**
Zur Anbindung der Stromschleife in den Beleuchtungsstromkreisen

Hersteller und Typ
'.....................................'
vom Bieter einzutragen.
Menge: 15,000 St

**01.02.02.01.110 DPÜ/B.2, 3Phasenüberwachung**
DPÜ/B.2, 3Phasenüberwachung, busgesteuert
DIN VDE 0100-560 (VDE 0100-560), für Sicherheitsbeleuchtungsanlage, mit Ausgang als systemspezifischer Datenbus, mit Wächtereinzelkennung, Montage auf Tragschiene DIN EN 60715 (VDE 0660-520).

Hersteller und Typ
'.....................................'
vom Bieter einzutragen.
Menge: 1,000 St

*Hinweis: NSUV 3*

**01.02.02.01.120 Installationsunterverteiler**
Installationsverteiler DIN EN 61439-3 (VDE 0660-600-3), U Index e tiefgestellt kleiner gleich 300 V AC, Gehäuse aus Kunstsoff, Bedienung durch elektrotechnischen Laien, Oberfläche pulverbeschichtet, Schutzklasse II (Isolierung),
Bemessungsspannung U gegen Erde '230' V,
Bemessungsstrom I Index nA tiefgestellt '200' A, Basisschutz
gegen elektrischen Schlag, Fehlerschutz gegen elektrischen Schlag durch Abschaltung, Innenaufstellung, Schutzart IP 31 DIN EN 60529 (VDE 0470-1), Schutzart IK07 DIN EN 62262 (VDE 0470-100),
min. Umgebungstemperatur '-5' Grad C,
max. Umgebungstemperatur '40' Grad C,
max. Umgebungstemperatur täglicher Mittelwert '35' Grad C,
max. relative Luftfeuchte bei einer Temperatur von 40 Grad C
'50' %, Verschmutzungsgrad 2 (mittel) DIN EN 61010-1 (VDE
0411-1),
EMV-Umgebung A
Teilungseinheiten 120
Gewerbe Industrie, geschlossene Bauform, Wandmontage,
Unterputz, Tür abschließbar, Bestückung mit nachstehender Stromkreisausrüstung.inklusive einer ausgebauten Reserve von 10% und einer Platzreserve von 30%.

Hersteller und Typ
'.....................................'
vom Bieter einzutragen.
Menge: 1,000 St

**01.02.02.01.130 Lasttrennschalter Hauptschalter 3polig AC-21 100A**
STLB-Bau 2024-04 054
Lasttrennschalter DIN EN IEC 60947-3 (VDE 0660-107), als Hauptschalter, gekapselt, 3-polig, in Festeinbautechnik, mit Handantrieb, zur Montage auf Tragschiene DIN EN 60715 (VDE 0660-520), fingersicher DIN EN 50274 (VDE 0660-514), Gebrauchskategorie AC-21, Bemessungsbetriebsstrom 100 A, Gehäuse aus Kunststoff.
Menge: 1,000 St

**01.02.02.01.140 Überspannungsschutzgerät Typ 1/2 Reiheneinbau 230/400VAC TN-S-System 7,5kA je Pol 20kA N-PE Schutzpegel 1,5kV**
STLB-Bau 2024-04 050
Überspannungsschutzgerät DIN EN 61643-11 (VDE 0675-6-11), Typ 1 und 2, mit integrierter Überstromschutzeinrichtung, Einbauort am oder in der Nähe des Speisepunktes der elektrischen Anlage, als Reiheneinbaugerät, Maße DIN 43880, mit Funktionsanzeige, Bemessungsbetriebsspannung 230/400 V AC, für TN-S-System mit Schutzschaltung DIN VDE 0100-534, Blitzstoßstrom (10/350) mind. 7,5 kA je Pol, Blitzstoßstrom (10/350) zwischen N und PE mind. 20 kA, Folgestromlöschfähigkeit mind. 25 kA effektiv, Schutzpegel max. 1,5 kV,
Hersteller und Typ '....................................................'
vom Bieter einzutragen.
Menge: 1,000 St

**01.02.02.01.150 Fehlerstromschutzschalter RCCB Typ A**
STLB-Bau 2024-04 054
Fehlerstromschutzschalter (RCCB) DIN EN 61008-1 (VDE 0664-10), als Reiheneinbaugerät, Maße DIN 43880, fingersicher DIN EN 50274 (VDE 0660-514), Typ A pulsstromsensitiv, Auslösung unverzögert, Bemessungsstrom 40 A, Bemessungsfehlerstrom 30 mA, 3-polig + N, 400 V AC, stoßstromfest bis 250 A, mit Handbetätigung,
Hersteller und Typ '....................................................'
vom Bieter einzutragen.
Menge: 7,000 St

**01.02.02.01.160 Leitungsschutzschalter 230/400VAC 1polig Charakter.B 10A**
STLB-Bau 2024-04 054
Leitungsschutzschalter DIN EN 60898-1 (VDE 0641-11), als Reiheneinbaugerät, Maße DIN 43880, fingersicher DIN EN 50274 (VDE 0660-514),
Bemessungsbetriebsspannung 230/400 V AC, mit beidseitiger Klemmenabdeckung, 1-polig, Auslösecharakteristik B, Bemessungsstrom 10 A,
Hersteller und Typ '....................................................'
vom Bieter einzutragen.
Menge: 12,000 St

**01.02.02.01.170 Leitungsschutzschalter 230/400VAC 1polig Charakter.B 16A**
STLB-Bau 2024-04 054
Leitungsschutzschalter DIN EN 60898-1 (VDE 0641-11), als Reiheneinbaugerät, Maße DIN 43880, fingersicher DIN EN 50274 (VDE 0660-514),
Bemessungsbetriebsspannung 230/400 V AC, mit beidseitiger Klemmenabdeckung, 1-polig, Auslösecharakteristik B, Bemessungsstrom 16 A,
Hersteller und Typ '....................................................'
vom Bieter einzutragen.
Menge: 9,000 St

**01.02.02.01.180 Leitungsschutzschalter 230/400VAC 3polig Charakter.B 32A**
STLB-Bau 2024-04 054
Leitungsschutzschalter DIN EN 60898-1 (VDE 0641-11), als Reiheneinbaugerät, Maße DIN 43880, fingersicher DIN EN 50274 (VDE 0660-514),
Bemessungsbetriebsspannung 230/400 V AC, mit beidseitiger Klemmenabdeckung, 3-polig, Auslösecharakteristik B, Bemessungsstrom 32 A,
Hersteller und Typ '....................................................'
vom Bieter einzutragen.
Menge: 7,000 St

**01.02.02.01.190 Installationsschütz 20A 230V/AC**
Installationsschütz 20A 230V/AC 440V/AC 1S 1Ö

Hersteller und Typ
'.....................................'
vom Bieter einzutragen.
Menge: 2,000 St

*Hinweis: Überwachung der Lichtkreise*
In den Verteilungen in denen die Lichtkreise abgesichert sind werden DPÜ`s installiert.
Die Batteriezentrale wird mit separaten Stromkreis aus der NSHV versorgt.

**01.02.02.01.200 Hilskontakt/Sicherheitsbeleuchtung**
Zur Anbindung der Stromschleife in den Beleuchtungsstromkreisen

Hersteller und Typ
'.....................................'
vom Bieter einzutragen.
Menge: 12,000 St

**01.02.02.01.210 DPÜ/B.2, 3Phasenüberwachung**
DPÜ/B.2, 3Phasenüberwachung, busgesteuert
DIN VDE 0100-560 (VDE 0100-560), für Sicherheitsbeleuchtungsanlage, mit Ausgang als systemspezifischer Datenbus, mit Wächtereinzelkennung, Montage auf Tragschiene DIN EN 60715 (VDE 0660-520).

Hersteller und Typ
'.....................................'
vom Bieter einzutragen.
Menge: 1,000 St

*Hinweis: NSUV 4*

**01.02.02.01.220 Installationsunterverteiler**
Installationsverteiler DIN EN 61439-3 (VDE 0660-600-3), U Index e tiefgestellt kleiner gleich 300 V AC, Gehäuse aus Kunststoff, Bedienung durch elektrotechnischen Laien, Oberfläche pulverbeschichtet, Schutzklasse II (Isolierung),
Bemessungsspannung U gegen Erde '230' V,
Bemessungsstrom I Index nA tiefgestellt '200' A, Basisschutz
gegen elektrischen Schlag, Fehlerschutz gegen elektrischen Schlag durch Abschaltung, Innenaufstellung, Schutzart IP 65 DIN EN 60529 (VDE 0470-1), Schutzart IK07 DIN EN 62262 (VDE 0470-100),
min. Umgebungstemperatur '-5' Grad C,
max. Umgebungstemperatur '40' Grad C,
max. Umgebungstemperatur täglicher Mittelwert '35' Grad C,
max. relative Luftfeuchte bei einer Temperatur von 40 Grad C
'50' %, Verschmutzungsgrad 2 (mittel) DIN EN 61010-1 (VDE
0411-1),
EMV-Umgebung A
Teilungseinheiten 84
Gewerbe Industrie, geschlossene Bauform, Wandmontage,
Aufputz, Bestückung mit nachstehender Stromkreisausrüstung.inklusive einer ausgebauten Reserve von 10% und einer Platzreserve von 30%.

Hersteller und Typ
'.....................................'
vom Bieter einzutragen.
Menge: 1,000 St

**01.02.02.01.230 Lasttrennschalter Hauptschalter 3polig AC-21 40A**
STLB-Bau 2024-04 054
Lasttrennschalter DIN EN IEC 60947-3 (VDE 0660-107), als Hauptschalter, gekapselt, 3-polig, in Festeinbautechnik, mit Handantrieb, zur Montage auf Tragschiene DIN EN 60715 (VDE 0660-520), fingersicher DIN EN 50274 (VDE 0660-514), Gebrauchskategorie AC-21, Bemessungsbetriebsstrom 40 A, Gehäuse aus Kunststoff.
Menge: 1,000 St

**01.02.02.01.240 Überspannungsschutzgerät Typ 1/2 Reiheneinbau 230/400VAC TN-S-System 7,5kA je Pol 20kA N-PE Schutzpegel 1,5kV**
STLB-Bau 2024-04 050
Überspannungsschutzgerät DIN EN 61643-11 (VDE 0675-6-11), Typ 1 und 2, mit integrierter Überstromschutzeinrichtung, Einbauort am oder in der Nähe des Speisepunktes der elektrischen Anlage, als Reiheneinbaugerät, Maße DIN 43880, mit Funktionsanzeige, Bemessungsbetriebsspannung 230/400 V AC, für TN-S-System mit Schutzschaltung DIN VDE 0100-534, Blitzstoßstrom (10/350) mind. 7,5 kA je Pol, Blitzstoßstrom (10/350) zwischen N und PE mind. 20 kA, Folgestromlöschfähigkeit mind. 25 kA effektiv, Schutzpegel max. 1,5 kV,
Hersteller und Typ '....................................................'
vom Bieter einzutragen.
Menge: 1,000 St

**01.02.02.01.250 Fehlerstromschutzschalter RCCB Typ A**
STLB-Bau 2024-04 054
Fehlerstromschutzschalter (RCCB) DIN EN 61008-1 (VDE 0664-10), als Reiheneinbaugerät, Maße DIN 43880, fingersicher DIN EN 50274 (VDE 0660-514), Typ A pulsstromsensitiv, Auslösung unverzögert, Bemessungsstrom 40 A, Bemessungsfehlerstrom 30 mA, 3-polig + N, 400 V AC, stoßstromfest bis 250 A, mit Handbetätigung,
Hersteller und Typ '....................................................'
vom Bieter einzutragen.
Menge: 4,000 St

**01.02.02.01.260 Leitungsschutzschalter 230/400VAC 1polig Charakter.B 10A**
STLB-Bau 2024-04 054
Leitungsschutzschalter DIN EN 60898-1 (VDE 0641-11), als Reiheneinbaugerät, Maße DIN 43880, fingersicher DIN EN 50274 (VDE 0660-514),
Bemessungsbetriebsspannung 230/400 V AC, mit beidseitiger Klemmenabdeckung, 1-polig, Auslösecharakteristik B, Bemessungsstrom 10 A,
Hersteller und Typ '....................................................'
vom Bieter einzutragen.
Menge: 3,000 St

**01.02.02.01.270 Leitungsschutzschalter 230/400VAC 1polig Charakter.B 16A**
STLB-Bau 2024-04 054
Leitungsschutzschalter DIN EN 60898-1 (VDE 0641-11), als Reiheneinbaugerät, Maße DIN 43880, fingersicher DIN EN 50274 (VDE 0660-514),
Bemessungsbetriebsspannung 230/400 V AC, mit beidseitiger Klemmenabdeckung, 1-polig, Auslösecharakteristik B, Bemessungsstrom 16 A,
Hersteller und Typ '....................................................'
vom Bieter einzutragen.
Menge: 6,000 St

**01.02.02.01.280 Leitungsschutzschalter 230/400VAC 3polig Charakter.B 16A**
STLB-Bau 2024-04 054
Leitungsschutzschalter DIN EN 60898-1 (VDE 0641-11), als Reiheneinbaugerät, Maße DIN 43880, fingersicher DIN EN 50274 (VDE 0660-514),
Bemessungsbetriebsspannung 230/400 V AC, mit beidseitiger Klemmenabdeckung, 3-polig, Auslösecharakteristik B, Bemessungsstrom 16 A,
Hersteller und Typ '....................................................'
vom Bieter einzutragen.
Menge: 4,000 St

**01.02.02.01.290 Installationsschütz 20A 230V/AC**
Installationsschütz 20A 230V/AC 440V/AC 1S 1Ö

Hersteller und Typ
'.....................................'
vom Bieter einzutragen.
Menge: 2,000 St

*Hinweis: Überwachung der Lichtkreise*
In den Verteilungen in denen die Lichtkreise abgesichert sind werden DPÜ`s installiert.
Die Batteriezentrale wird mit separaten Stromkreis aus der NSHV versorgt.

**01.02.02.01.300 Hilskontakt/Sicherheitsbeleuchtung**
Zur Anbindung der Stromschleife in den Beleuchtungsstromkreisen

Hersteller und Typ
'.....................................'
vom Bieter einzutragen.
Menge: 3,000 St

**01.02.02.01.310 DPÜ/B.2, 3Phasenüberwachung**
DPÜ/B.2, 3Phasenüberwachung, busgesteuert
DIN VDE 0100-560 (VDE 0100-560), für Sicherheitsbeleuchtungsanlage, mit Ausgang als systemspezifischer Datenbus, mit Wächtereinzelkennung, Montage auf Tragschiene DIN EN 60715 (VDE 0660-520).

Hersteller und Typ
'.....................................'
vom Bieter einzutragen.
Menge: 1,000 St

##### Abschnitt 01.02.03 444 Installationsanlagen

###### Bereich 01.02.03.01 Kabel und Leitungen

**01.02.03.01.10 Installationsleitung NYM-J 3x1,5 UP Fräsen**
STLB-Bau 2022-10 053
Installationsleitung DIN VDE 0250-204 (VDE 0250-204) NYM-J 3 x 1,5, Cu-Zahl 43, unter Putz, einschl. Fräsen in Mauerwerk.
Menge: 400,000 m

**01.02.03.01.20 Installationsleitung NYM-J 5x1,5 UP Fräsen**
STLB-Bau 2022-10 053
Installationsleitung DIN VDE 0250-204 (VDE 0250-204) NYM-J 5 x 1,5, Cu-Zahl 72, unter Putz, einschl. Fräsen in Mauerwerk.
Menge: 250,000 m

**01.02.03.01.30 Installationsleitung NYM-J 3x2,5 UP Fräsen**
STLB-Bau 2024-04 053
Installationsleitung DIN VDE 0250-204 (VDE 0250-204) NYM-J 3 x 2,5, Cu-Zahl 72, unter Putz, einschl. Fräsen in Mauerwerk.
Menge: 150,000 m

**01.02.03.01.40 Installationsleitung NYM-J 5x2,5 UP Fräsen**
STLB-Bau 2021-10 053
Installationsleitung DIN VDE 0250-204 (VDE 0250-204) NYM-J 5 x 2,5, Cu-Zahl 120, unter Putz, einschl. Fräsen in Mauerwerk.
Menge: 150,000 m

**01.02.03.01.50 Installationsleitung NYM-J 3x1,5 oberhalb F 30-Zwischendecke**
STLB-Bau 2024-04 053
Installationsleitung DIN VDE 0250-204 (VDE 0250-204) NYM-J 3 x 1,5, Cu-Zahl 43, oberhalb F 30-Zwischendecke, mit Befestigung gemäß bauaufsichtlicher Zulassung mit Funktionserhalt.
Menge: 100,000 m

**01.02.03.01.60 Installationsleitung NYM-J 5x35 AP Abstandsschellen**
STLB-Bau 2024-04 053
Installationsleitung DIN VDE 0250-204 (VDE 0250-204) NYM-J 5 x 35, Cu-Zahl 1680, auf Putz mit Abstandsschellen.
Menge: 125,000 m

**01.02.03.01.70 Installationsleitung NYM-J 5x25 AP Abstandsschellen**
STLB-Bau 2024-04 053
Installationsleitung DIN VDE 0250-204 (VDE 0250-204) NYM-J 5 x 25, Cu-Zahl 1200, auf Putz mit Abstandsschellen.
Menge: 125,000 m

**01.02.03.01.80 Installationsleitung NYM-J 3x1,5 AP Abstandsschellen**
STLB-Bau 2024-04 053
Installationsleitung DIN VDE 0250-204 (VDE 0250-204) NYM-J 3 x 1,5, Cu-Zahl 43, auf Putz mit Abstandsschellen.
Menge: 150,000 m

**01.02.03.01.90 Installationsleitung NYM-J 5x1,5 AP Abstandsschellen**
STLB-Bau 2024-04 053
Installationsleitung DIN VDE 0250-204 (VDE 0250-204) NYM-J 5 x 1,5, Cu-Zahl 72, auf Putz mit Abstandsschellen.
Menge: 200,000 m

**01.02.03.01.100 Installationsleitung NYM-J 3x2,5 AP Abstandsschellen**
STLB-Bau 2024-04 053
Installationsleitung DIN VDE 0250-204 (VDE 0250-204) NYM-J 3 x 2,5, Cu-Zahl 72, auf Putz mit Abstandsschellen.
Menge: 600,000 m

**01.02.03.01.110 Installationsleitung NYM-J 5x2,5 AP Abstandsschellen**
STLB-Bau 2024-04 053
Installationsleitung DIN VDE 0250-204 (VDE 0250-204) NYM-J 5 x 2,5, Cu-Zahl 120, auf Putz mit Abstandsschellen.
Menge: 200,000 m

**01.02.03.01.120 Installationsleitung NYM-J 5x16 AP Abstandsschellen**
STLB-Bau 2024-04 053
Installationsleitung DIN VDE 0250-204 (VDE 0250-204) NYM-J 5 x 16, Cu-Zahl 768, auf Putz mit Abstandsschellen.
Menge: 40,000 m

**01.02.03.01.130 Installationsleitung NYM-J 3x4 AP Abstandsschellen**
STLB-Bau 2024-04 053
Installationsleitung DIN VDE 0250-204 (VDE 0250-204) NYM-J 3 x 4, Cu-Zahl 115, auf Putz mit Abstandsschellen.
Menge: 200,000 m

**01.02.03.01.140 Installationsleitung NYM-J 5x4 AP Abstandsschellen**
STLB-Bau 2024-04 053
Installationsleitung DIN VDE 0250-204 (VDE 0250-204) NYM-J 5 x 4, Cu-Zahl 192, auf Putz mit Abstandsschellen.
Menge: 300,000 m

**01.02.03.01.150 Installationsleitung NYM-J 1x6 AP Abstandsschellen**
STLB-Bau 2024-04 053
Installationsleitung DIN VDE 0250-204 (VDE 0250-204) NYM-J 1 x 6, Cu-Zahl 58, auf Putz mit Abstandsschellen.
Menge: 150,000 m

**01.02.03.01.160 Installationsleitung NYM-J 1x16 AP Abstandsschellen**
STLB-Bau 2024-04 053
Installationsleitung DIN VDE 0250-204 (VDE 0250-204) NYM-J 1 x 16, Cu-Zahl 154, auf Putz mit Abstandsschellen.
Menge: 100,000 m

**01.02.03.01.170 Installationskabel symmetrisch J-Y(St)Y 4x2x0,8 Bd oberhalb Zwischendecke**
STLB-Bau 2024-04 061
Installationskabel, symmetrisch, DIN VDE 0815 (VDE 0815), J-Y(St)Y, 4 x 2 x 0,8 Bd, oberhalb von Zwischendecken mit Befestigung gemäß bauaufsichtlicher Zulassung.
Menge: 400,000 m

###### Bereich 01.02.03.02 Installationsgeräte

*Hinweis: UP Geräte*

**01.02.03.02.10 Schutzkontaktsteckdose 250V 16A**
STLB-Bau 2024-04 053
Schutzkontaktsteckdose DIN VDE 0620-1 (VDE 0620-1), 250 V AC, 16 A, in Gerätedose, einschl. Zentralplatte, mit Beschriftungsfeld, Schutzart IP 2X DIN EN 60529 (VDE 0470-1), Einsatz mit Schrauben befestigen,
Hersteller und Typ '....................................................'
vom Bieter einzutragen.
Menge: 57,000 St

**01.02.03.02.20 Schutzkontaktsteckdose 250V 16A 2fach**
STLB-Bau 2024-04 053
Schutzkontaktsteckdose DIN VDE 0620-1 (VDE 0620-1), 250 V AC, 16 A, 2-fach, in Gerätedose, einschl. Zentralplatte, mit Beschriftungsfeld, Schutzart IP 2X DIN EN 60529 (VDE 0470-1), Einsatz mit Schrauben befestigen,
Hersteller und Typ '....................................................'
vom Bieter einzutragen.
Menge: 23,000 St

**01.02.03.02.30 Wippschalter 1polig Serien 10A 250V Gerätedose Beschriftungsfeld IP2X**
STLB-Bau 2024-04 053
Wippschalter DIN EN 60669-1 (VDE 0632-1) 1-polig, Serien, 10 A, 250 V AC, mit Gerätedose, einschl. Bedienelement, mit Beschriftungsfeld, Schutzart IP 2X DIN EN 60529 (VDE 0470-1), Einsatz mit Schrauben befestigen,
Hersteller und Typ '....................................................'
vom Bieter einzutragen.
Menge: 12,000 St

**01.02.03.02.40 Tastschalter 1polig Aus/Wechsel 10A 250V Gerätedose Beschriftungsfeld IP2X**
STLB-Bau 2024-04 053
Tastschalter DIN EN 60669-1 (VDE 0632-1) 1-polig, Aus/Wechsel, 10 A, 250 V AC, mit Gerätedose, einschl. Bedienelement, mit Beschriftungsfeld, Schutzart IP 2X DIN EN 60529 (VDE 0470-1), Einsatz mit Schrauben befestigen,
Hersteller und Typ '....................................................'
vom Bieter einzutragen.
Menge: 12,000 St

**01.02.03.02.50 Jalousieschalter 250V 10A Wipptaster Gerätedose IP2X**
STLB-Bau 2024-04 053
Jalousieschalter 250 V AC, 10 A, als Wipptaster, in Gerätedose, einschl. Bedienelement, Schutzart IP 2X DIN EN 60529 (VDE 0470-1), Einsatz mit Schrauben befestigen.
Menge: 8,000 St

**01.02.03.02.60 Geräteanschlussdose UP bis 5x2,5mm2**
STLB-Bau 2024-04 053
Geräteanschlussdose DIN EN IEC 60670-1 (VDE 0606-1) in Unterputzausführung, mit Verbindungsklemmen bis 2,5 mm2, 5-polig 400 V AC,
Hersteller und Typ '....................................................'
vom Bieter einzutragen.
Menge: 4,000 St

**01.02.03.02.70 Gerätedose Kunststoff ID 60mm T 60mm Mauerwerk**
STLB-Bau 2025-10 053
Gerätedose DIN EN IEC 60670-1 (VDE 0606-1) und DIN 49073, aus Kunststoff, Innendurchmesser 60 mm, Tiefe 60 mm, in Mauerwerk.
Menge: 356,000 St

*Hinweis: AP Geräte*

**01.02.03.02.80 Schutzkontaktsteckdose 250V 16A 2fach**
STLB-Bau 2024-04 053
Schutzkontaktsteckdose DIN VDE 0620-1 (VDE 0620-1), 250 V AC, 16 A, 2-fach, abschließbar, mit Klappdeckel, in Aufputzausführung, mit Beschriftungsfeld, Schutzart IP 54 DIN EN 60529 (VDE 0470-1), Einsatz mit Schrauben befestigen,
Hersteller und Typ '....................................................'
vom Bieter einzutragen.
Menge: 1,000 St

**01.02.03.02.90 Schlüsselschalter 3polig Aus 16A 400V AP Beschriftungsfeld IP44**
STLB-Bau 2025-10 053
Schlüsselschalter DIN EN 60669-1 (VDE 0632-1) für Profilhalbzylinder 3-polig, mit 2 Schalterstellungen, Schlüssel abziehbar bei 0-Stellung, Aus, 16 A, 400 V AC, in Aufputzausführung, mit Beschriftungsfeld, Schutzart IP 44 DIN EN 60529 (VDE 0470-1), Einsatz mit Schrauben befestigen,
Hersteller und Typ '....................................................'
vom Bieter einzutragen.
Menge: 3,000 St

**01.02.03.02.100 Schutzkontaktsteckdose 250V 16A**
Schutzkontaktsteckdose DIN VDE 0620-1 (VDE 0620-1), 250 V AC, 16 A, in Kombination mit Ausschalter mit Meldeleuchte, mit Klappdeckel, in Aufputzgehäuse, mit Beschriftungsfeld, Schutzart IP 54 DIN EN 60529 (VDE 0470-1), Einsatz mit Schrauben befestigen.
Hersteller und Typ
'...................................'
vom Bieter einzutragen.
Menge: 7,000 St

###### Bereich 01.02.03.03 Abdeckrahmen

**01.02.03.03.10 Abdeckrahmen 3fach**
STLB-Bau 2024-04 053
Abdeckrahmen für Installationsgeräte, 3-fach.
Menge: 7,000 St

**01.02.03.03.20 Abdeckrahmen 2fach**
STLB-Bau 2021-10 053
Abdeckrahmen für Installationsgeräte, 2-fach.
Menge: 23,000 St

**01.02.03.03.30 Abdeckrahmen 1fach**
STLB-Bau 2021-10 053
Abdeckrahmen für Installationsgeräte, einfach.
Menge: 49,000 St

###### Bereich 01.02.03.04 Installationsmaterial

**01.02.03.04.10 Abzweigkasten, aus Kunststoff**
Abzweigkasten, aus Kunststoff, Farbton grau, Grundfläche mind. 85/85 mm, Tiefe mind. 40 mm, mit Deckel, auf Mauerwerk.
Menge: 17,000 St

**01.02.03.04.20 Kabelklammer E30**
Kabelklammer aus Metall, für bis zu 15 Leitungen, brandlastfrei, E30 zugelassen für Montage oberhalb abgehängter Brandschutzdecken nach DIN 4102
inkl. zugelassener Befestigung
Menge: 150,000 St

**01.02.03.04.30 Schlaufentrasse Metall 30**
Schlaufentrasse bestehend aus-Metall-Sammelhalterungenmit einem Fassungsvermögen von bis zu 30 Leitungen NYM 3x1,5, Halterabstand 0,5m.
Menge: 600,000 m

**01.02.03.04.40 Elektroinstallationsrohr flexibel Kunststoff**
Elektroinstallationsrohr flexibel
Durchmesser 32 mm,
Verlegung in bestehenden Verlegeweg
Rohr geeignet für Erdverlegung
Menge: 125,000 m

**01.02.03.04.50 Elektroinstallationsrohr PVC-U AD 25mm AP**
STLB-Bau 2024-04 053
Elektroinstallationsrohr DIN EN 61386 (VDE 0605), Maße DIN EN 60423, nicht flammenausbreitend, aus PVC-U, Außendurchmesser 25 mm, Druckfestigkeit Klasse 1 - sehr leicht (125 N) DIN EN 61386-1 (VDE 0605-1), Klasse Schlagbeanspruchung 3 - mittel DIN EN 61386-1 (VDE 0605-1), max. Gebrauchstemperatur Klasse 1 (60 Grad C) DIN EN 61386-1 (VDE 0605-1), Verlegung offen, auf Putz.
Menge: 250,000 m

**01.02.03.04.60 Elektroinstallationsrohr PVC-U AD 32mm AP**
STLB-Bau 2024-04 053
Elektroinstallationsrohr DIN EN 61386 (VDE 0605), Maße DIN EN 60423, nicht flammenausbreitend, aus PVC-U, Außendurchmesser 32 mm, Druckfestigkeit Klasse 1 - sehr leicht (125 N) DIN EN 61386-1 (VDE 0605-1), Klasse Schlagbeanspruchung 3 - mittel DIN EN 61386-1 (VDE 0605-1), max. Gebrauchstemperatur Klasse 1 (60 Grad C) DIN EN 61386-1 (VDE 0605-1), Verlegung offen, auf Putz.
Menge: 200,000 m

**01.02.03.04.70 Elektroinstallationsrohr PVC-U AD 25mm UP**
STLB-Bau 2024-04 053
Elektroinstallationsrohr DIN EN 61386 (VDE 0605), Maße DIN EN 60423, aus PVC-U, einwandig, gewellt, flexibel, Außendurchmesser 25 mm, Druckfestigkeit Klasse 1 - sehr leicht (125 N) DIN EN 61386-1 (VDE 0605-1), Klasse Schlagbeanspruchung 3 - mittel DIN EN 61386-1 (VDE 0605-1), max. Gebrauchstemperatur Klasse 1 (60 Grad C) DIN EN 61386-1 (VDE 0605-1), Verlegung unter Putz, einschl. Fräsen in Mauerwerk.
Menge: 300,000 m

**01.02.03.04.80 Schlitz herstellen fräsen Beton B 3 cm T 3 cm**
STLB-Bau 2024-04 084
Schlitz herstellen, durch Fräsen, Untergrundfläche senkrecht, in unbewehrten Beton, Normalbeton, einseitig geputzt,
Schlitzbreite '3' cm,
Schlitztiefe '3' cm, Wichte des Abbruchstoffes DIN EN 1991-1-1 24 kN/m3, Geräteeinsatz ist möglich, max. Gesamtgewicht bis 0,2 t, Ausführung innerhalb des Bauwerks, Arbeitshöhe bis 3,5 m über der Standfläche des hierfür erforderlichen Gerüstes,
aufgenommene Stoffe sammeln, ohne Zerkleinerung, und auf der Baustelle lagern,
Abfall ist nicht gefährlich, nicht schadstoffbelastet, Zuordnung LAGA Z 0 (uneingeschränkter Einbau).
Menge: 100,000 m

**01.02.03.04.90 Schalterdose in Beton und Mauerwerk**
Schalterdosen in Mauerwerk herstellen.
Bohrung, Untergrundfläche senkrecht, Bohrdurchmesser über 50 bis 70 mm, Bohrtiefe bis 100 mm, einschl. Lösen des Bohrkerns aus dem Gefüge,
Geräteeinsatz ist möglich, Ausführung innerhalb des Bauwerks,
aufgenommene Stoffe sammeln, ohne Zerkleinerung, auf LKW des AN laden, transportieren, entsorgen, zum Lager oder zur Anlage nach Wahl des AN,
Abfall ist nicht gefährlich, nicht schadstoffbelastet, Zuordnung LAGA Z 0 (uneingeschränkter Einbau), Abfallschlüssel nach AVV (Abfallverzeichnis-Verordnung) 170101 Beton,
Vergütung der Entsorgung übernimmt AN.
Menge: 365,000 St

**01.02.03.04.100 Kernbohrung Beton Durchm. 50-100mm**
STLB-Bau 2024-04 084
Kernbohrung, Untergrundfläche senkrecht, aus unbewehrtem Beton, Normalbeton, Bohrdurchmesser über 50 bis 100 mm, Bohrtiefe über 17,5 bis 20 cm, einschl. Lösen des Bohrkerns aus dem Gefüge, Wichte des Abbruchstoffes DIN EN 1991-1-1 24 kN/m3,
Geräteeinsatz ist möglich, max. Gesamtgewicht bis 5 t, Ausführung innerhalb des Bauwerks,
aufgenommene Stoffe sammeln, ohne Zerkleinerung, auf LKW des AN laden, transportieren, entsorgen, zum Lager oder zur Anlage nach Wahl des AN,
Abfall ist nicht gefährlich, nicht schadstoffbelastet, Zuordnung LAGA Z 0 (uneingeschränkter Einbau), Abfallschlüssel nach AVV (Abfallverzeichnis-Verordnung) 170101 Beton,
Vergütung der Entsorgung übernimmt AN.
Menge: 2,000 St

**01.02.03.04.110 Kernbohrung Beton Durchm. 100-150mm**
STLB-Bau 2024-04 084
Kernbohrung, Untergrundfläche senkrecht, aus unbewehrtem Beton, Normalbeton, Bohrdurchmesser über 100 bis 150 mm, Bohrtiefe über 17,5 bis 20 cm, Wichte des Abbruchstoffes DIN EN 1991-1-1 24 kN/m3,
Geräteeinsatz ist möglich, max. Gesamtgewicht bis 5 t, Ausführung innerhalb des Bauwerks,
aufgenommene Stoffe sammeln, ohne Zerkleinerung, auf LKW des AN laden, transportieren, entsorgen, zum Lager oder zur Anlage nach Wahl des AN,
Abfall ist nicht gefährlich, nicht schadstoffbelastet, Zuordnung LAGA Z 0 (uneingeschränkter Einbau), Abfallschlüssel nach AVV (Abfallverzeichnis-Verordnung) 170101 Beton,
Vergütung der Entsorgung übernimmt AN.
Menge: 4,000 St

**01.02.03.04.120 Kernbohrung Mauerziegel Durchm. 50-100mm**
STLB-Bau 2024-04 084
Kernbohrung, Untergrundfläche senkrecht, aus Mauerwerk aus Mauerziegel, Bohrdurchmesser über 50 bis 100 mm, Bohrtiefe über 17,5 bis 20 cm, Wichte des Abbruchstoffes DIN EN 1991-1-1 15 kN/m3,
Geräteeinsatz ist möglich, max. Gesamtgewicht bis 5 t, Ausführung innerhalb des Bauwerks,
aufgenommene Stoffe sammeln, ohne Zerkleinerung, auf LKW des AN laden, transportieren, entsorgen, zum Lager oder zur Anlage nach Wahl des AN,
Abfall ist nicht gefährlich, nicht schadstoffbelastet, Abfallschlüssel nach AVV (Abfallverzeichnis-Verordnung) 170904 gemischte Bau- und Abbruchabfälle,
Vergütung der Entsorgung übernimmt AN.
Menge: 2,000 St

**01.02.03.04.130 Kernbohrung Mauerziegel Durchm. 100-150mm**
STLB-Bau 2024-04 084
Kernbohrung, Untergrundfläche senkrecht, aus Mauerwerk aus Mauerziegel, Bohrdurchmesser über 100 bis 150 mm, Bohrtiefe über 17,5 bis 20 cm, Wichte des Abbruchstoffes DIN EN 1991-1-1 15 kN/m3,
Geräteeinsatz ist möglich, max. Gesamtgewicht bis 5 t, Ausführung innerhalb des Bauwerks,
aufgenommene Stoffe sammeln, ohne Zerkleinerung, auf LKW des AN laden, transportieren, entsorgen, zur Verwertungsanlage, Transportweg bis 10 km,
Abfall ist nicht gefährlich, nicht schadstoffbelastet, Zuordnung LAGA Z 0 (uneingeschränkter Einbau), Abfallschlüssel nach AVV (Abfallverzeichnis-Verordnung) 170102 Ziegel,
Vergütung der Entsorgung übernimmt AN.
Menge: 7,000 St

**01.02.03.04.140 Erdungsbandrohrschelle Stahl niro**
STLB-Bau 2021-10 053
Erdungsbandrohrschelle aus nichtrostendem Stahl, Werkstoff-Nr 1.4301, mit Anschlussmöglichkeit für einen Leiter 2,5 mm2 bis 2 Leiter 16 mm2, für Rohrdurchmesser bis 100 mm.
Menge: 10,000 St

**01.02.03.04.150 Potentialausgleichsschienen**
Potentialausgleichsschienen

Potentialausgleichsschienen mit bis zu 8 Anschlussmöglichkeiten.
Menge: 3,000 St

###### Bereich 01.02.03.05 Brandschutz

**01.02.03.05.10 Brandschutzabschottung Einzelkabel S90**
STLB-Bau 2022-04 047
Brandschutzabschottung an Einzelkabeln Feuerwiderstandsklasse S 90 DIN 4102-9, nach Leitungsanlagen-Richtlinie (LAR) des Bundeslandes der Ausführung/Muster Leitungsanlagen-Richtlinie (MLAR), freier Ringspalt im Durchbruch über 30 bis 40 mm, Spalt füllen mit Mineralwolle, Baustoffklasse DIN 4102-1 A (nichtbrennbar), Schmelzpunkt größer gleich 1000 Grad C, im Gebäude, Decke aus Stahlbeton, Dicke 240 mm.
Menge: 3,000 St

**01.02.03.05.20 Brandschutzabschottung Einzelkabel S90**
STLB-Bau 2022-04 047
Brandschutzabschottung an Einzelkabeln Feuerwiderstandsklasse S 90 DIN 4102-9, nach Leitungsanlagen-Richtlinie (LAR) des Bundeslandes der Ausführung/Muster Leitungsanlagen-Richtlinie (MLAR), freier Ringspalt im Durchbruch über 30 bis 40 mm, Spalt füllen mit Mineralwolle, Baustoffklasse DIN 4102-1 A (nichtbrennbar), Schmelzpunkt größer gleich 1000 Grad C, im Gebäude, Wand aus Stahlbeton, Dicke 175 mm.
Menge: 1,000 St

**01.02.03.05.30 Brandschutzabschottung Leitungsanlagen**
STLB-Bau 2024-04 047
Brandschutzabschottung an Kabel-/Leitungsanlagen als flexibles Schott, Feuerwiderstandsklasse S 90 DIN 4102-9, mit allgemeinem bauaufsichtlichen Prüfzeugnis/allgemeiner bauaufsichtlicher Zulassung, runder Durchbruch, Durchmesser über 100 bis 150 mm, Baustoffklasse DIN 4102-1 A (nichtbrennbar), Schmelzpunkt größer gleich 1000 Grad C, im Gebäude, mit Kennzeichnungsschild, Arbeitshöhe des Montageortes bis 3,5 m über der Standfläche des hierfür erforderlichen Gerüstes, Wand aus Stahlbeton, Dicke 200 mm, unterbrochene Kabelpritsche.
Menge: 3,000 St

**01.02.03.05.40 Brandschutzabschottung Leitungsanlagen**
STLB-Bau 2024-04 047
Brandschutzabschottung an Kabel-/Leitungsanlagen als flexibles Schott, Feuerwiderstandsklasse S 90 DIN 4102-9, mit allgemeinem bauaufsichtlichen Prüfzeugnis/allgemeiner bauaufsichtlicher Zulassung, runder Durchbruch, Durchmesser über 100 bis 150 mm, Baustoffklasse DIN 4102-1 A (nichtbrennbar), Schmelzpunkt größer gleich 1000 Grad C, im Gebäude, mit Kennzeichnungsschild, Arbeitshöhe des Montageortes bis 3,5 m über der Standfläche des hierfür erforderlichen Gerüstes, Decke aus Stahlbeton, Dicke 200 mm, unterbrochene Kabelpritsche.
Menge: 1,000 St

##### Abschnitt 01.02.04 445 Beleuchtungsanlagen

*Hinweis: Beleuchtung*

**01.02.04.10 LED-Anbauleuchten**
LED-Anbauleuchten für Decken- und Wandmontage.

Lichtstärkeverteilung: direkt
Material Reflektor: PMMA-Abdeckung
Sicherer Halt der Wanne durch innen liegende Federverschlüsse.
Leuchtenkörper aus Stahlblech.
Farbe Leuchtenkörper: weiß (ähnlich RAL 9016)
Montageort: Wand ohne Einbauöffnung, Decke ohne Einbauöffnung
Mit elektronischem Betriebsgerät, schaltbar
Betriebsgerät gemäß Ökodesign-Anforderungen austauschbar.
Mittlere Bemessungslebensdauer L70 (tq 25 °C) = 50.000 h.
Lichtquelle gemäß Ökodesign-Anforderungen austauschbar.
Leuchtenlichtstrom und Lichtfarbe fest eingestellt.
Bemessungslichtstrom 2600 lm,
Bemessungsleistung 20 W,
maximale Leuchten-Lichtausbeute 130 lm/W.
Leistungsfaktor ? > 0,9,
Farbwiedergabeindex: Ra > 80
Lichtfarbe: warmweiß
Farbtemperatur: 3000 K
Farborttoleranz (initial MacAdam) = 3 SDCM
Maße (L x B) 1234 mm x 111 mm, Leuchtenhöhe 101 mm.
Schutzklasse (DIN EN 61140): I
Schutzart (DIN EN 60529): IP40
Schutzart raumseitig: IP40
Prüftemperatur Glühdrahttest gemäß IEC 60695-2-11: 650 °C;
Gewicht: 3.6 kg.
ENEC zertifiziert

Trilux Montigo 12 O 2500-830 ET oder vergleichbar

Hersteller und Typ '....................................................'
vom Bieter einzutragen.
Menge: 52,000 St

**01.02.04.20 LED-Deckenleuchte**
Leuchte in rechteckiger Bauform

Anbauleuchte für Wand- und Deckenmontage. Die
Geeignet zur Anwendung in HACCP, IFS und/oder BRC Global Standard Food zertifizierten Unternehmen.
Mit begrenzter Oberflächentemperatur (DIN EN 60598-2-24, D-Kennung).
Mit symmetrisch begrenzt breit strahlender Lichtstärkeverteilung.
Lichtstärkeverteilung: direkt
Material Reflektor: PMMA
Blendungsbewertung nach UGR-Einstufung (EN 12464-1) < 19.
Bildschirmgerecht gemäß EN 12464-1 durch begrenzte Leuchtdichten L = 3000 cd/m2 für Ausstrahlungswinkel oberhalb 65° rundum.
Leuchtenkörper farblos, aus transluzentem, schlagzähem PMMA.
Kopfstücke aus Aluminium-Druckguss. Die Kopfstücke sind als separates Zubehör zu bestellen.
Farbe Leuchtenkörper: farblos transparent transparent
Montageort: Decke ohne Einbauöffnung, Wand ohne Einbauöffnung
Mit elektronischem Betriebsgerät, digital dimmbar (DALI)
DALI-2-Standard (EN 62386)
Touch-Dim fähig
Mittlere Bemessungslebensdauer L80 (tq 25 °C) = 50.000 h.
Lichtquelle gemäß Ökodesign-Anforderungen austauschbar.
Leuchtenlichtstrom und Lichtfarbe fest eingestellt.
Bemessungslichtstrom 3700 lm,
Bemessungsleistung 24.5 W,
maximale Leuchten-Lichtausbeute 151 lm/W.
Leistungsfaktor ? > 0,95,
Farbwiedergabeindex: Ra > 80
Lichtfarbe: warmweiß
Farbtemperatur: 3000 K
Farborttoleranz (initial MacAdam) = 3 SDCM
Maße (L x B x H): 1217 mm x 75 mm x 75 mm.
Schutzklasse (DIN EN 61140): I
Schutzart (DIN EN 60529): IP54
Schutzart raumseitig: IP54
Schutzart Lampenraum: IP54.
Prüftemperatur Glühdrahttest gemäß IEC 60695-2-11: 650 °C;
Gewicht: 1.9 kg.

Trilux Varitura 12 DW19 37-830 ETDD oder vergleichbar

Hersteller und Typ '....................................................'
vom Bieter einzutragen.
Menge: 9,000 St

**01.02.04.30 Rundes LED-Downlight**
Rundes LED-Downlight für überdachte Außenbereiche.

Einbau-Downlight mit Rand für gesägte Deckenöffnungen.
Geeignet zur Anwendung in HACCP, IFS und/oder BRC Global Standard Food zertifizierten Unternehmen.
Mit rotationssymmetrisch mittelbreit strahlender Lichtstärkeverteilung.
Lichtstärkeverteilung: direkt
Material Reflektor: Aluminium
Leuchtenkörper aus Aluminium-Druckguss.
schwarz, (ähnlich RAL 9005)
Montageort: Decke mit Einbauöffnung, Decke mit Eingießgehäuse
Mit elektronischem Betriebsgerät, digital dimmbar (DALI)
DALI-2-Standard (EN 62386)
Geeignet für 230V/DC Gleichspannung
Betriebsgerät gemäß Ökodesign-Anforderungen austauschbar.
Stoßspannungsfestigkeit Differential Mode / Common Mode: 1 kV / 2 kV.
Mittlere Bemessungslebensdauer L80 (tq 25 °C) = 60.000 h.
Lichtquelle gemäß Ökodesign-Anforderungen austauschbar.
Leuchtenlichtstrom und Lichtfarbe fest eingestellt.
Bemessungslichtstrom 3100 lm,
Bemessungsleistung 42 W,
maximale Leuchten-Lichtausbeute 74 lm/W.
Leistungsfaktor ? > 0,95,
Farbwiedergabeindex: Ra > 80
Lichtfarbe: warmweiß
Farbtemperatur: 3000 K
Farborttoleranz (initial MacAdam) = 2 SDCM.
Außenmaße Deckenring Ø 210 mm, Leuchtenhöhe 118 mm.
Schutzklasse (DIN EN 61140): II
Schutzart (DIN EN 60529): IP65
Gewicht: 1.7 kg.

Trilux Inveria C 210 RM5R/3100-830 1G1P ETDD oder vergleichbar

Hersteller und Typ '....................................................'
vom Bieter einzutragen.
Menge: 4,000 St

**01.02.04.40 LED-Anbauleuche Kurz**
LED-Anbauleuchten für Decken- und Wandmontage.

Für waagerechte oder senkrechte Montage. Längenoptimiert für Fliesen- und Spiegelmaße.
Mit lambertscher Lichtstärkeverteilung.
Lichtstärkeverteilung: direkt/indirekt
Material Reflektor: PMMA-Abdeckung
Leuchtenkörper aus stranggepresstem Aluminium.
Farbe Leuchtenkörper: weiß (ähnlich RAL 9016)
Montageort: Wand ohne Einbauöffnung, Decke ohne Einbauöffnung
Mit elektronischem Betriebsgerät, schaltbar
Betriebsgerät gemäß Ökodesign-Anforderungen austauschbar.
Mittlere Bemessungslebensdauer L80 (tq 25 °C) = 50.000 h.
Lichtquelle gemäß Ökodesign-Anforderungen austauschbar.
Leuchtenlichtstrom und Lichtfarbe fest eingestellt.
Bemessungslichtstrom 1100 lm,
Bemessungsleistung 11 W,
maximale Leuchten-Lichtausbeute 100 lm/W.
Leistungsfaktor ? > 0,9,
Farbwiedergabeindex: Ra > 80
Lichtfarbe: warmweiß
Farbtemperatur: 3000 K
Farborttoleranz (initial MacAdam) = 3 SDCM
Maße (L x B): 600 mm x 88 mm, Leuchtenhöhe 111 mm.
Schutzklasse (DIN EN 61140): I
Schutzart (DIN EN 60529): IP40
Schutzart raumseitig: IP40
Prüftemperatur Glühdrahttest gemäß IEC 60695-2-11: 650 °C;
Gewicht: 1.4 kg.
ENEC zertifiziert

Trilux 6651 LED1100-830 ET oder vergleichbar

Hersteller und Typ '....................................................'
vom Bieter einzutragen.
Menge: 9,000 St

**01.02.04.50 LED-Anbauleuchte Rund**
LED-Anbauleuchte für die Decken- und Pendelmontage.

Ohne sichtbare Schrauben
Gehäuse: Aluminium
Montageort: Decke
Mit elektronischem Betriebsgerät, digital dimmbar (DALI)
DALI-2-Standard (EN 62386)
Leuchtenlichtstrom und Lichtfarbe fest eingestellt.
Bemessungslichtstrom 4500 lm,
Bemessungsleistung 29 W,
maximale Leuchten-Lichtausbeute 104 lm/W.
Lichtfarbe: neutralweiß
Farbtemperatur: 3000 K

Halla Rundo 62 190-261I-10GGMI/830, 39W 4500lm oder vergleichbar

Hersteller und Typ '....................................................'
vom Bieter einzutragen.
Menge: 6,000 St

**01.02.04.60 LED-Downlight für Decken**
LED-Downlight für Decken mit einem Hohlraummaß = 36 mm.

Einbau-Downlight für gesägte Deckenöffnungen. Einbau in gegossene Betondecken mittels Zubehör. Werkzeugloser Deckeneinbau durch Schnellmontagefedern.
Geeignet zur Anwendung in HACCP, IFS und/oder BRC Global Standard Food zertifizierten Unternehmen.
Mit lambertscher Lichtstärkeverteilung.
Ausstrahlungswinkel 104°.
Lichtstärkeverteilung: vorwiegend direkt
Material Reflektor: PMMA
Mit vorwiegend direkt strahlender Lichtstärkeverteilung. Erhöhter Beleuchtungskomfort durch dekorative Deckenaufhellung.
Leuchtenkörper aus Aluminiumdruckguss.
Farbe Leuchtenkörper: weiß (ähnlich RAL 9016)
Montageort: Decke mit Einbauöffnung, Decke mit Eingießgehäuse, Decke mit Paneel-System, Systemdecke mit sichtbarer Tragschiene, Systemdecke mit verdeckter Tragschiene
Mit elektronischem Betriebsgerät, schaltbar
Betriebsgerät gemäß Ökodesign-Anforderungen austauschbar.
Mittlere Bemessungslebensdauer L80 (tq 25 °C) = 70.000 h.
Lichtquelle gemäß Ökodesign-Anforderungen austauschbar.
Leuchtenlichtstrom und Lichtfarbe fest eingestellt.
Bemessungslichtstrom 1200 lm,
Bemessungsleistung 9 W,
maximale Leuchten-Lichtausbeute 133 lm/W.
Leistungsfaktor ? > 0,9,
Farbwiedergabeindex: Ra > 80
Lichtfarbe: warmweiß
Farbtemperatur: 3000 K
Farborttoleranz (initial MacAdam) = 3 SDCM
Leuchtendurchmesser Ø 234 mm, Leuchtenhöhe 42 mm.
Schutzklasse (DIN EN 61140): II
Schutzart (DIN EN 60529): IP20
Schutzart raumseitig: IP54
Prüftemperatur Glühdrahttest gemäß IEC 60695-2-11: 650 °C;
Gewicht: 0.9 kg.
ENEC zertifiziert

Trilux Inplana C07 OTA22 1000-830 ET 01 oder vergleichbar

Hersteller und Typ '....................................................'
vom Bieter einzutragen.
Menge: 6,000 St

**01.02.04.70 Rundes Einbau-Downlight.**
Rundes Einbau-Downlight.

Werkzeugloser Deckeneinbau durch Schnellmontagefedern.
Mit lambertscher Lichtstärkeverteilung.
Ausstrahlungswinkel 116°.
Lichtstärkeverteilung: direkt
Leuchtenkörper aus Aluminiumdruckguss.
Farbe Leuchtenkörper: weiß (ähnlich RAL 9016)
Montageort: Decke mit Einbauöffnung
Mit elektronischem Betriebsgerät, schaltbar
Betriebsgerät gemäß Ökodesign-Anforderungen austauschbar.
Mittlere Bemessungslebensdauer L80 (tq 25 °C) = 50.000 h.
Leuchtenlichtstrom und Lichtfarbe fest eingestellt.
Bemessungslichtstrom 1300 lm,
Bemessungsleistung 15 W,
maximale Leuchten-Lichtausbeute 87 lm/W.
Leistungsfaktor ? > 0,9,
Farbwiedergabeindex: Ra > 80
Lichtfarbe: warmweiß
Farbtemperatur: 3000 K
Farborttoleranz (initial MacAdam) = 4 SDCM
Außenmaße Deckenring Ø 180 mm, Leuchtenhöhe 24 mm.
Schutzklasse (DIN EN 61140): II
Schutzart (DIN EN 60529): IP20
Schutzart raumseitig: IP54
Prüftemperatur Glühdrahttest gemäß IEC 60695-2-11: 650 °C;
Gewicht: 0.4 kg.
ENEC zertifiziert

Trilux Aviella C05 OA 1200-830 ET 01 oder vergleichbar

Hersteller und Typ '....................................................'
vom Bieter einzutragen.
Menge: 13,000 St

**01.02.04.80 LED-Downlight in runder Bauform.**
LED-Downlight in runder Bauform.

Einbau-Downlight für gesägte Deckenöffnungen, Einbau in gegossene Betondecken mittels Zubehör. Werkzeugloser Deckeneinbau durch Schnellmontagefedern. Optisch und technisch abgestimmte Sanierungsplatten für Deckenöffnungen mit größeren Deckenausschnittmaßen sind als Zubehör in verschiedenen Ausführungen verfügbar.
Geeignet zur Anwendung in HACCP, IFS und/oder BRC Global Standard Food zertifizierten Unternehmen.
Mit symmetrisch breit strahlender Lichtstärkeverteilung.
Lichtstärkeverteilung: direkt
Material Reflektor: Miro Silver, PMMA
Leuchtenkörper aus Aluminiumdruckguss.
Farbe Leuchtenkörper: weiß (ähnlich RAL 9016)
Montageort: Decke mit Einbauöffnung, Decke mit Eingießgehäuse, Decke mit Paneel-System, Systemdecke mit sichtbarer Tragschiene, Systemdecke mit verdeckter Tragschiene
Mit elektronischem Betriebsgerät, digital dimmbar (DALI)
DALI-2-Standard (EN 62386)
Betriebsgerät gemäß Ökodesign-Anforderungen austauschbar.
Touch-Dim fähig
Mittlere Bemessungslebensdauer L80 (tq 25 °C) = 70.000 h.
Lichtquelle gemäß Ökodesign-Anforderungen austauschbar.
Leuchtenlichtstrom und Lichtfarbe fest eingestellt.
Bemessungslichtstrom 1000 lm,
Bemessungsleistung 9.5 W,
maximale Leuchten-Lichtausbeute 105 lm/W.
Leistungsfaktor ? > 0,9,
Farbwiedergabeindex: Ra > 80
Lichtfarbe: warmweiß
Farbtemperatur: 3000 K
Farborttoleranz (initial MacAdam) = 3 SDCM
Außenmaße Deckenring Ø 150 mm, Leuchtenhöhe 103 mm.
Schutzklasse (DIN EN 61140): II
Schutzart (DIN EN 60529): IP20
Schutzart raumseitig: IP20
Prüftemperatur Glühdrahttest gemäß IEC 60695-2-11: 650 °C;
Gewicht: 1.3 kg.
ENEC zertifiziert

Trilux InperlaLP C05 HR22 1000-830 01 + DA01 ETDD, 9,5W 950lm oder vergleichbar.

Hersteller und Typ '....................................................'
vom Bieter einzutragen.
Menge: 30,000 St

**01.02.04.90 LED-Anbauleuchte Rund**
LED-Downlight in quadratischer Bauform.

Einbau-Downlight zum randlosen Verputzen in Gipskartondecken.
Lichtstärkeverteilung: direkt
Schaltung durch Präsenzmelder
Material Reflektor: Kunststoff, beschichtet
Gehäuse und Kühlkörper aus Aluminium-Druckguss.
Farbe Leuchtenkörper: weiß (ähnlich RAL 9016)
Montageort: Decke mit Einbauöffnung
Mit elektronischem Betriebsgerät, digital dimmbar (DALI)
DALI-2-Standard (EN 62386)
Mittlere Bemessungslebensdauer L80 (tq 25 °C) = 100.000 h., Mittlere Bemessungslebensdauer L90 (tq 25 °C) = 50.000 h.
Leuchtenlichtstrom und Lichtfarbe fest eingestellt.
Bemessungslichtstrom 2000 lm,
Bemessungsleistung 16.5 W - 16.5 W,
maximale Leuchten-Lichtausbeute 121 lm/W.
Lichtfarbe: neutralweiß
Farbtemperatur: 4000 K
Schutzklasse (DIN EN 61140): II
Schutzart (DIN EN 60529): IP20

RidI RUFO-ECO2 460FLWS830840H490, 39W 4900lm oder vergleichbar

Hersteller und Typ '....................................................'
vom Bieter einzutragen.
Menge: 31,000 St

**01.02.04.100 Präsenzmelder 230V Master Infrarotsensor IP44**
STLB-Bau 2024-04 053
Präsenzmelder für 230 V AC, als Master, mit Infrarotsensor, Schutzart IP 44 DIN EN 60529 (VDE 0470-1), Erfassungsbereich 360 Grad, Reichweite 7 m, Schnittstelle RS232, für Deckenmontage, Montagehöhe bis 3 m,
Hersteller und Typ '....................................................'
vom Bieter einzutragen.
Menge: 23,000 St

**01.02.04.110 Präsenzmelder 230V Slave Infrarotsensor IP44 360Grad Reichweite 7m Schnittstelle RS232 5-300lx mindAusschaltverzögerung 60 s**
STLB-Bau 2025-10 053
Präsenzmelder für 230 V AC, als Slave, mit Meldefunktion zum Master, mit Infrarotsensor, Schutzart IP 44 DIN EN 60529 (VDE 0470-1), Erfassungsbereich 360 Grad, Reichweite 7 m, Schnittstelle RS232, Einstellbereich 5 bis 300 lx,
Ausschaltverzögerung mind. '60' s, für Deckenmontage, Montagehöhe bis 3 m,
Hersteller und Typ '....................................................'
vom Bieter einzutragen.
Menge: 4,000 St

**01.02.04.120 Dämmerungsschalter IP44 Schaltleistung 2200 W 3-2000lx**
STLB-Bau 2024-04 053
Dämmerungsschalter 230 V AC, mit Gehäuse für Wandmontage, Schutzart IP 44 DIN EN 60529 (VDE 0470-1),
Schaltleistung '2200' W, Einstellbereich 3 bis 2000 lx,
Mindesteinschaltverzögerung '60' s,
Mindestausschaltverzögerung '60' s.
Menge: 2,000 St

### Titel 02 KG 450 Kommunikations-, Sicherheits- und Informationstechnische Anlagen

#### Bereich 02.01 KGR 450 KSI Anlagen Altbau

##### Abschnitt 02.01.01 452 Such- und Signalanlagen

*Hinweis: Klingelanlage*

**02.01.01.10 Türstation Kompaktbauweise UP**
STLB-Bau 2024-04 053
Türstation für Gegensprechsystem, witterungsbeständig, in Kompaktbauweise, Abdeckungen aus Kunststoff, mit Unterputzgehäuse für Wandeinbau.
Menge: 1,000 St

**02.01.01.20 Türstation Modulbauweise 1Briefkasten UP**
STLB-Bau 2024-04 053
Türstation für Gegensprechsystem, witterungsbeständig, in Modulbauweise, einschl. Montage- und Kombirahmen für ein Einbaumodul, mit einem Briefkasten, Rahmen aus Kunststoff, Abdeckungen aus Kunststoff, mit Unterputzgehäuse für Wandeinbau.
Menge: 1,000 St

**02.01.01.30 Installationskabel symmetrisch J-Y(St)Y 4x2x0,8 Bd**
STLB-Bau 2022-04 061
Installationskabel, symmetrisch, DIN VDE 0815 (VDE 0815), J-Y(St)Y, 4 x 2 x 0,8 Bd.
Menge: 250,000 m

##### Abschnitt 02.01.02 456 Gefahrenmelde- und Alarmanlagen

*Hinweis: Brandmeldezentrale*
Brandmeldetentrale

**02.01.02.10 Brandmelderzentrale Überbrückungszeit 30h**
STLB-Bau 2024-04 063
Brandmelderzentrale DIN 14675, DIN VDE 0833-1 (VDE 0833-1), DIN VDE 0833-2 (VDE 0833-2), DIN EN 54-2, DIN EN 54-4 und DIN EN 54-13,
- insgesamt ausbaubare Ringleitungen
bis mind. '4' St,
- ausgebaut mit Meldergruppen,
Anzahl '4' St,
- insgesamt ausbaubare Meldergruppen
bis mind. '3' St,
- mit redundanter Schnittstelle zum Feuerwehr-Anzeigetableau,
- mit redundanter Schnittstelle zum Feuerwehr-Bedienfeld,
- mit Schnittstelle zum Feuerwehr-Schlüsseldepot,
- mit Schnittstelle zum Feuerwehr-Freischaltelement,
- mit Schnittstelle zu Rundumkennleuchte/Blitzleuchte für Feuerwehrzufahrt,
- mit redundanter Schnittstelle zu abgesetzter Bedien-/Anzeigeeinheit geeignet für Datenübertragung bis zu 25 m,
- mit einer Schnittstelle zu abgesetzter Anzeigeeinheit als Busschnittstelle geeignet für Datenübertragung bis zu 25 m,
- mit digitaler Registriereinheit,
- Anzeige Alarmzustände durch separates lichtemittierendes Anzeigeelement,
- Ausgang zur Ansteuerung von einer Übertragungseinrichtung für Brandmeldungen an eine zugelassene hilfeleistende Stelle,
- mit 4 potentialfreien Ausgangskontakten, einschl. Parametrierung von bis zu 5 logischen Verknüpfungen je Kontakt,
- mit Ersatzstromversorgung, für eine Überbrückungszeit von 30 h, Alarmierungszeit mind. 0,5 h,
Betriebsart OM (ohne Maßnahmen) DIN VDE 0833-2 (VDE 0833-2), Gehäuse mit Funktionserhalt E30 nach Maßgabe der landesrechtlichen Vorschriften über Leitungsanlagen für die Brandmeldeanlage mit Alarmierung mit einem Funktionserhalt von mindestens 30 Minuten im Brandfall bei einer Brandbeanspruchung von außen, für Wandmontage,
Hersteller und Typ '....................................................'
vom Bieter einzutragen.
Menge: 1,000 St

**02.01.02.20 AWUG Brand Kommunikationsanschluss IP-Netz**
STLB-Bau 2024-04 063
Automatisches Wähl- und Übertragungsgerät (AWUG) DIN EN 54-21 für Brandmeldeanlagen, mit Zulassung der zuständigen Behörde für das Fernmeldewesen, Testmeldungen höchstens alle 25 h, Meldungsweitergabe DIN 14675, geeignet für Fern-Instandhaltung, Ausführung des Kommunikationsanschlusses der Gefahrenmeldeanlage in IP-Technik zum Anschluss an einen Universal-IP-Anschluss eines öffentlichen Providers, Netzabschlusseinheit des Providers vorh., Übertragungsprotokoll VdS-SecurIP, Ausführung des redundanten Kommunikationsanschlusses der Gefahrenmeldeanlage in IP-Technik zum Anschluss an einen Universal-IP-Anschluss eines öffentlichen Providers, Netzabschlusseinheit des Providers vorh., Übertragungsprotokoll redundanter Kommunikationsanschluss VdS-SecurIP, mit 8 Eingängen, überwacht, geeignet für die Übertragung zum Empfangsgerät der am Einbauort zuständigen hilfeleistenden Stelle, mit Zusatzeinrichtung zur Übertragung von mind. 2 unterschiedlichen ereignisabhängigen alphanumerischen Texten von je mind. 16 Zeichen zu mind. 4 unterschiedlichen ereignisabhängigen Pager-Nummern, mit Zusatzeinrichtung zur Übertragung von mind. 2 unterschiedlichen ereignisabhängigen Texten als SMS von je mind. 160 Zeichen zu mind. 4 unterschiedlichen ereignisabhängigen GSM-Nummern, mit separatem Gehäuse mit Deckelkontakt, mit integrierter Energieversorgung,
Hersteller und Typ '....................................................'
vom Bieter einzutragen.
Menge: 1,000 St

**02.01.02.30 Erstinformationsstelle Feuerwehr Gehäuse Stahl**
STLB-Bau 2024-04 063
Erstinformationsstelle für die Feuerwehr, Kartenaufnahme für Vollausbau der Meldeanlage, Gehäuse aus beschichtetem Stahl, einschl. Schließzylinder DIN 18252, in Aufputzmontage, mit Einbauplatz für Feuerwehr-Bedienfeld, -Anzeigetableau und Handfeuermelder,
Hersteller und Typ '....................................................'
vom Bieter einzutragen.
Menge: 1,000 St

**02.01.02.40 Feuerw.Anzeigetableau Gehäuse Stahl besch**
STLB-Bau 2024-04 063
Feuerwehr-Anzeigetableau DIN 14662, angezeigte Texte wie in der Brandmelderzentrale, zur Erstinformation mit redundanter Ansteuerung, in vorh. Erstinformationsstelle Feuerwehr, Gehäuse aus beschichtetem Stahl, Schutzart IP 3X DIN EN 60529 (VDE 0470-1), einschl. Schließzylinder DIN 18252,
Hersteller und Typ '....................................................'
vom Bieter einzutragen.
Menge: 1,000 St

**02.01.02.50 Freischaltel.**
STLB-Bau 2025-10 063
Freischaltelement DIN 14675, mit Schließzylinder nach den Anschlussbedingungen der örtlich zuständigen Feuerwehr, zur Unterputzmontage in vorh. Nische.
Menge: 1,000 St

**02.01.02.60 Feuerw.Bedienfeld Gehäuse Stahl besch IP3X**
STLB-Bau 2024-04 063
Feuerwehr-Bedienfeld DIN 14661, in vorh. Erstinformationsstelle Feuerwehr, Gehäuse aus beschichtetem Stahl, Schutzart IP 3X DIN EN 60529 (VDE 0470-1), einschl. Schließzylinder DIN 18252,
Hersteller und Typ '....................................................'
vom Bieter einzutragen.
Menge: 1,000 St

**02.01.02.70 Feuerw.Schlüsseldepot FSD3 Gehäuse Stahl niro**
STLB-Bau 2024-04 063
Feuerwehr-Schlüsseldepot DIN 14675-1, Schließung der zweiten Tür (Innentür) nach den Anschlussbedingungen der zuständigen behördlich benannten hilfeleistenden Stelle, FSD 3 (hohes Risiko), für 3 separat überwachte Objektschlüssel, Schließzylinder/Schloss wird vom AG beigestellt, Gehäuse aus nichtrostendem Stahl, Unterputzmontage in vorh. Nische,
Hersteller und Typ '....................................................'
vom Bieter einzutragen.
Menge: 1,000 St

*Hinweis: Brandmeldeleitung*

*Hinweis: Hinweise zur Kalkulation und Ausführung*
Hinweise zur Kalkulation und Ausführung

Kabel und Leitungen

Mit dem Gesamtpreis sind die in Abhängigkeit von der
Verlegungsart erforderlichen Klein-, Befestigungs-,
Kennzeichnungs- und Schutzmaterialien sowie deren
Montagekosten abgegolten.

Kabel und Leitungen sind geordnet, senkrecht und
waagerecht, mit rechtwinkligen Richtungsänderungen
unter Einhaltung der vorgeschriebenen Biegeradien zu
verlegen.

An Wänden und Decken sind Kabel und Leitungen im
Abstand von max. 30 cm, auf C-Profilschienen mittels
Schellen mit Isolierstoffeinlage und Gegenwanne zu
verlegen. Die Kabel sind sowohl auf C-Profilschienen
als auch bei Verlegung in Kabelbahnen, -rinnen oder -
kanälen mit gegenseitigem Abstand so zu verlegen, dass
eine ausreichende Belüftung gewährleistet ist.

Bei senkrechten und geneigten Bahnen sind Kabelschellen
mit einem Abstand von max. 30 cm zu verwenden.

Bei Anschluss von Kabeln und Leitungen ist ein
einheitliches Rechtsdrehfeld für die Gesamtanlage und
eine gleichmäßige Phasenbelastung zu gewährleisten.
An den Anschlusspunkten sind die Kabel- und Leitungsenden dauerhaft (handschriftlich mit
Permanentschreiber)
und unverlierbar, hinsichtlich Kabelnummer, Stromkreis,
Zielort, Aderzahl und Querschnitt zu kennzeichnen.

Aufgeführte Querschnitte sind Richtwerte. Diese sind
vor der Ausführung im Rahmen der Montageplanung zu
überprüfen und ggf. zu korrigieren. Die Prüfergebnisse
sind zu dokumentieren und mit der M+W-Planung
vorzulegen.

Eine Angleichung der Kabel- und Leitungspreise an die
DEL-Notierung vor Ausführung findet nicht statt.

Kabel und Leitungen

- In Deckenhohlräumen sind Leitungen außerhalb von
Kabelbahnen oder Installationskanälen einzeln oder in
Häufung an Decken und Wänden im Abstand von
max. 60 cm zu befestigen und geradlinig zu verlegen.

- Bei der Leitungsführung, -verteilung und -häufung in
Deckenbereichen von Flucht- und Rettungswegen sind
die Leitungen, welche nicht dem Betrieb des Bereiches
dienen entsprechend zu schotten.

- Bei Leitungshäufung sind in Sichtbereichen
Kabelbahnen, Kunststoff oder Stahlblech-Kanäle oder
Kunststoffrohr zur Aufnahme der Leitungen zu
installieren.

- Kabel und Leitungen sind in einer Länge ohne Muffen
zu verlegen.

- Bei der Plazierung von Abzweigdosen und -kästen ist
dafür Sorge zu tragen, dass für spätere Revisionsarbeiten eine ungehinderte Zugänglichkeit gewährleistet ist.

- Bei Kabeln mit Funktionserhalt muss dafür Sorge
getragen werden, dass die Kabel und das dazugehörige
Verlegesystem ein zugelassenes und geprüftes
Gesamtsystem bilden.

**02.01.02.80 Installationskabel BMK J-Y(St)Y 2x2x0,8 Bd**
STLB-Bau 2024-04 061
Installationskabel, symmetrisch, mit rotem Außenmantel und Aufdruck -Brandmeldekabel-, J-Y(St)Y, 2 x 2 x 0,8 Bd.
Menge: 100,000 m

**02.01.02.90 Installationskabel E30 BMK JE-H(St)H 2x2x0,8 Bd**
STLB-Bau 2024-04 061
Installationskabel, symmetrisch, DIN VDE 0815 (VDE 0815), mit integriertem Funktionserhalt E 30, DIN 4102-12, mit rotem Außenmantel und Aufdruck -Brandmeldekabel-, JE-H(St)H, 2 x 2 x 0,8 Bd, E 30 konforme Verlegung mit den dafür zertifizierten Befestigungsmitteln.
Menge: 50,000 m

*Hinweis: Brandmelder*

**02.01.02.100 Handfeuermelder Meldereinzelkennung AP**
STLB-Bau 2024-04 063
Handfeuermelder, DIN EN 54-11 Typ A, für Anwendung in Innenräumen, für Meldereinzelkennung, mit bidirektionalem Kurzschlussisolator DIN EN 54-17, in Aufputzausführung, Gehäuse aus Druckguss, mit graviertem Bezeichnungsschild, Schriftgröße für ungünstigste Lesebedingungen DIN 1450, einschl. Schild Außer-Betrieb DIN VDE 0833-2 (VDE 0833-2), Montage an Wand,
Hersteller und Typ '....................................................'
vom Bieter einzutragen.
Menge: 4,000 St

**02.01.02.110 Mehrkriterienmelder Streulicht-Wärmesensor**
Mehrkriterienmelder Streulicht-Wärmesensor mit IR Schnittstelle

optisch-/thermischer Mehrkriteriensensor entsprechend der Norm EN54 Teil 7 und EN 54 Teil 5, Ansprechklasse A1R und A2S, zum Einsatz im Detektionsnetz.
Der Multisensor reagiert auf diverse Rauchgase im sichtbaren Bereich in Verbindung mit einem zweiten Auslösekriterium (Temperaturanstieg oder -maximal-wert), die Auswertung nur eines Kriteriums ist ebenfalls möglich.
programmierbare Ansprechempfindlichkeit
Konfigurierbare Auswertemodi:
Streulichtrauchmelder,
Wärmemelder A1R,
Wärmemelder A2S,
Wärmeunterstützter Rauchmelder,
Mehrkriteriensensor
zeitabhängige Betriebsartenumschaltung
getrennte Programmierung und Meldungs-übertragung für jedes Meldekriterium möglich (virtuelle Melder)
Funktionsüberwachung aller Eingangskanäle durch automatischen Selbsttest (AST)
Ruhewertnachführung zur Kompensation von Umwelteinflüssen
Rauchdichte-, Temperatur- sowie Verschmutzungsanzeige an der Zentrale
Interner Speicher für Service-Informationen
LED-Anzeige für Alarm, Störung und Abschaltung ⦁ frei programmierbarer Melderausgang
Schutz gegen das Eindringen von Fremdkörpern entsprechend EN54-7 Pkt. 4.7
bidirektionale Infrarot-Schnittstelle zum Auslesen von Betriebszuständen sowie zur Programmierung und Parametrierung des Melders.
integrierter Dual-Kurzschlussisolator, fernschaltbar
Einsatz gemäß DIN 14675 bis zu 8 Jahren bei entsprechenden Umgebungsbedingungen
Kunststoffgehäuse, FR110, flammenhemmend Farbe weiß, ähnlich RAL 9010
Spannungsversorgung aus der Ringleitung Ruhestrom 0,3 mA
Alarmstrom mit LED 3,3 mA
Ansprechempfindlichkeit Rauch 1,1 - 1,8 %/m
Umgebungstemperatur im Betrieb -25 bis +70 °C
Schutzart IP 22

Hersteller und Typ
'...................................'
vom Bieter einzutragen.
Menge: 14,000 St

**02.01.02.120 Meldersockel 4" Aufputzmontagesockel**
Meldersockel 4" Aufputzmontagesockel

Aufbausockel für 4"-Meldersockel, zur Verwendung bei Aufputzinstallationen
eine Anschlussklemme zum Durchschalten von Leitungsadern
Montageplatz für weitere 7 Anschlussklemmen
Montierbar auf eine Standard-UP-Dose DIN 49073 (60 mm)
Kabeleinführung von der Seite durch Kabeleinführöffnungen und von hinten
Material Kunststoff, flammenhemmend Farbe weiß, ähnlich RAL 9010
Abmessungen: 110,4(D) x 20(H) mm

Hersteller und Typ
'....................................'
vom Bieter einzutragen.
Menge: 14,000 St

**02.01.02.130 Melderkennzeichnungsschild 62,5 x 19,5**
Melderkennzeichnungsschild 62,5 x 19,5 für Höhen bis 4 m, selbstklebend

zur Melderkennzeichnung gemäß DIN 14675, Kunststoffschild graviert, selbstklebend, weiße Schrift auf rotem Hintergrund, Ziffernhöhe ca. 15 mm, Melderhöhe bis 4 m. Abmessungen: 62,5(B) x 19,5(H) mm
Menge: 14,000 St

**02.01.02.140 Signalgeber optisch/akustisch**
Signalgeber optisch akustisch
passend zu Mehrkriterienmelder Streulicht-Wärmesensor

optisch-akustischer Signalgeber entsprechend EN 54-3, IP21, weiß
Multifunktions-Signalgeber zur Aufnahme von Meldern und Sensoren, mit integriertem ringleitungs-versorgtem adressierbarem Alarmgeber, bestehend aus Sirene entsprechend der Norm EN54-3 mit integrierter LED-Blitzleuchte (VID), zum Einsatz im Detektionsnetz
Ansteuerung und Versorgung über die Ringleitung ⦁ akustischer und optischer Signalgeber mit jeweils
eigener Adresse
separate Ansteuerung für Sirene und Blitzleuchte
15 programmierbare Tonarten
Lautstärke in 4 Stufen einstellbar
LED-Blitzlicht, Blitzfarbe rot
2 Blitzfrequenzen einstellbar
automatische Synchronisation
Automatischer Selbsttest
Schallreflexionstest (RSM) und Lichtreflexionstest (RLM) zur Überwachung der Funktionsfähigkeit durch die BMZ
Dual-Kurzschlussisolator entsprechend EN54-17
zur Deckenmontage im Innenbereich (EN54 Typ A)
integrierte Melderentnahmesicherung
Polycarbonat-Kunststoffgehäuse, transparent
Spannungsversorgung aus der Ringleitung
Ruhestrom 350µA
Betriebsstrom 2,45 - 8,8 mA Schalldruck 60 / 70 /80 / 90 db(A)
Blitzfrequenz 0,5 / 1 Hz (Slow / Fast Flash)
Umgebungstemperatur im Betrieb -25 bis +70 °C
Schutzart IP 21C
Abmessungen 114(D) x 45(H) mm

Hersteller und Typ
'....................................'
vom Bieter einzutragen.
Menge: 2,000 St

*Hinweis: Dokumentation, Abnahme,Inbetriebnahme*

**02.01.02.150 Einrichtung Programmierung Meldeanlage**
Einrichtung, Programmierung und Inbetreibnahme der Meldeanlage mit Einweiser der Nutzer.
Menge: 1,000 St

**02.01.02.160 Abnahme der Brandmeldeanlage**
Abnahme der Brandmeldeanlage mit dem Sachverständigen
Menge: 1,000 St

**02.01.02.170 Schallpegelmessung**
Schallpegel Messung der Akustischen Signalgeber im Gebäude und Protokollierung der Ergebnisse zwecks Einhaltung der Schallwerte.
Menge: 10,000 St

**02.01.02.180 Beistellen Personal Abnahme**
STLB-Bau 2024-04 063
Beistellen von Personal für die Sachverständigenabnahme der Brandmeldeanlage, Vergütung des Sachverständigen durch gesonderten Vertrag.
Menge: 6,000 h

**02.01.02.190 Dokumentation Brandmeldeanlage**
STLB-Bau 2024-04 063
Dokumentation der Brandmeldeanlage DIN 14675, VDI 6026 Blatt 1 erstellen, 3 Ausfertigungen als Ausdrucke auf Papier, farbig, gefaltet DIN 824 im Ablageformat A4, eine elektronische Ausfertigung im CAD-Format auf Datenträger, die nicht verändert werden kann, Übergabe vor der Abnahme, Dokumentationsübergabe 5 Arbeitstage vor Abnahme, geheftet in Ordnern mit Inhaltsverzeichnis und Trennblättern, Pläne werden als CAD-Datei vom AG gestellt.
Menge: 1,000 St

**02.01.02.200 Wartungskosten im Gewährleistungszeitraum BMA**
Wartungskosten im Gewährleistungszeitraum
Gemäß VOB/B 13 Nr. 4(2) beträgt die
Verjährungsfrist für Mängelansprüche
bei maschinellen und elektrotechnischen/elektronischen Anlagen
4 Jahre, wenn der
Auftraggeber dem Anlagenerrichter die
Wartung überträgt.
Der Gesamtpreis der Position Wartung
geht in die Angebotsbewertung ein und
wird somit bei der Ermittlung des wirtschaftlichsten Angebotes berücksichtigt.
Der Wartungsvertrag wird aber zu einem
späteren Zeitpunkt durch den Bauherrn/
Betreiber der Anlage separat abgeschlossen und ist somit nicht Bestandteil der Auftragssumme. Ein Rechtsanspruch des Auftragnehmers auf Abschluss
eines Wartungsvertrags besteht jedoch
nicht.
Bei Nichtübertragung der Wartung
erfolgt keine Ersatzleistung.
Jährliche Wartungskosten innerhalb der
Gewährleistung für die Einbruchmeldeanlage.
Wartung vorbezeichneter Anlage gem.
den Bestimmungen und Richtlinien, die
für EMA und UMA gelten, insbesondere
VDE 0800 und die in VDE 0800 Teil 1 2c
genannten weiteren Bestimmungen und
Richtlinien, DIN 57833/VDE 0833 Teil 1
und Teil 3, die jeweils gültigen
VdS-Richtlinien für Einbruch- und
Überfall-Meldeanalagen, sowie die Vorschriften des Systemherstellers,
vierteljährliche Wartung und jährliche
Inspektion gem. Prüfverordnung,
einschl. aller Nebenkosten innerhalb
der 4-jährigen Verjährungszeit für
Mängelansprüche.
(Gesamtpreis für 4 Jahre)
Menge: 1,000 St

##### Abschnitt 02.01.03 457 Übertragungsnetze

*Hinweis: Hinweise zur Kalkulation und Ausführung*
Hinweise zur Kalkulation und Ausführung

Kabel und Leitungen

Mit dem Gesamtpreis sind die in Abhängigkeit von der
Verlegungsart erforderlichen Klein-, Befestigungs-,
Kennzeichnungs- und Schutzmaterialien sowie deren
Montagekosten abgegolten.

Kabel und Leitungen sind geordnet, senkrecht und
waagerecht, mit rechtwinkligen Richtungsänderungen
unter Einhaltung der vorgeschriebenen Biegeradien zu
verlegen.

An Wänden und Decken sind Kabel und Leitungen im
Abstand von max. 30 cm, auf C-Profilschienen mittels
Schellen mit Isolierstoffeinlage und Gegenwanne zu
verlegen. Die Kabel sind sowohl auf C-Profilschienen
als auch bei Verlegung in Kabelbahnen, -rinnen oder -
kanälen mit gegenseitigem Abstand so zu verlegen, dass
eine ausreichende Belüftung gewährleistet ist.

Bei senkrechten und geneigten Bahnen sind Kabelschellen
mit einem Abstand von max. 30 cm zu verwenden.

Bei Anschluss von Kabeln und Leitungen ist ein
einheitliches Rechtsdrehfeld für die Gesamtanlage und
eine gleichmäßige Phasenbelastung zu gewährleisten.
An den Anschlusspunkten sind die Kabel- und Leitungsenden dauerhaft (handschriftlich mit
Permanentschreiber)
und unverlierbar, hinsichtlich Kabelnummer, Stromkreis,
Zielort, Aderzahl und Querschnitt zu kennzeichnen.

Aufgeführte Querschnitte sind Richtwerte. Diese sind
vor der Ausführung im Rahmen der Montageplanung zu
überprüfen und ggf. zu korrigieren. Die Prüfergebnisse
sind zu dokumentieren und mit der M+W-Planung
vorzulegen.

Eine Angleichung der Kabel- und Leitungspreise an die
DEL-Notierung vor Ausführung findet nicht statt.

Kabel und Leitungen

- In Deckenhohlräumen sind Leitungen außerhalb von
Kabelbahnen oder Installationskanälen einzeln oder in
Häufung an Decken und Wänden im Abstand von
max. 60 cm zu befestigen und geradlinig zu verlegen.

- Bei der Leitungsführung, -verteilung und -häufung in
Deckenbereichen von Flucht- und Rettungswegen sind
die Leitungen, welche nicht dem Betrieb des Bereiches
dienen entsprechend zu schotten.

- Bei Leitungshäufung sind in Sichtbereichen
Kabelbahnen, Kunststoff oder Stahlblech-Kanäle oder
Kunststoffrohr zur Aufnahme der Leitungen zu
installieren.

- Kabel und Leitungen sind in einer Länge ohne Muffen
zu verlegen.

- Bei der Plazierung von Abzweigdosen und -kästen ist
dafür Sorge zu tragen, dass für spätere Revisionsarbeiten eine ungehinderte Zugänglichkeit gewährleistet ist.

- Bei Kabeln mit Funktionserhalt muss dafür Sorge
getragen werden, dass die Kabel und das dazugehörige
Verlegesystem ein zugelassenes und geprüftes
Gesamtsystem bilden.

**02.01.03.10 Datenschrank 19 Zoll**
STLB-Bau 2024-04 061
Verteiler als Wandschrank für Fernmeldetechnik, Türanschlag links, zum Einbau von 19-Zoll-Komponenten, aus Stahlblech, verzinkt, Schutzart IP 2X DIN EN 60529 (VDE 0470-1), Potentialausgleich DIN EN 50310 (VDE 0800-2-310), mit einer Fronttür, aus Stahlblech, mit Schwenkgriff, mit Seitenwänden und Rückwand, Seitenwände abnehmbar, Rückwand geschlossen, mit geschlossener Dachplatte, mit geschlossener Bodenplatte, mit 19-Zoll-Schwenkrahmen und Kabelführungsbügel, 47 Höheneinheiten,
Hersteller und Typ '....................................................'
vom Bieter einzutragen.
Menge: 1,000 St

**02.01.03.20 Patchfeld Spleißkassette LWL**
STLB-Bau 2024-04 061
Patchfeld mit Spleißkassette und allem systembedingten Zubehör, LWL, eine Höheneinheit, ausziehbar, Mehrmodenfaser OM 3, typisch 10 Gbps bis 300 m, mit Steckgesicht LCD-Durchführungskupplungen, Ferrulen aus Zirkonia Keramik, Kontakte mit PC, Anzahl Ausbrüche 12, Anzahl Kupplungen 12,
Anzahl Pigtails '24' St,
Hersteller und Typ '....................................................'
vom Bieter einzutragen.
Menge: 1,000 St

**02.01.03.30 19-Zoll-Patchfeld symm. 1HE 24x8 modular**
STLB-Bau 2024-04 061
19 Zoll Patchfeld, symmetrisch, eine Höheneinheit, 24 x 8, modular, Kategorie 6 Index A tiefgestellt DIN EN 50173-1 (VDE 0800-173-1), Link-Klasse E Index A tiefgestellt, DIN EN 50173-1 (VDE 0800-173-1), Potentialausgleich DIN EN 50310 (VDE 0800-2-310),
Hersteller und Typ '....................................................'
vom Bieter einzutragen,
RJ45-Buchse DIN EN 60603-7-51.
Menge: 4,000 St

**02.01.03.40 Rangierpanel 1HE**
STLB-Bau 2024-04 061
Rangierpanel, waagerecht, eine Höheneinheit,
Hersteller und Typ '....................................................'
vom Bieter einzutragen.
Menge: 6,000 St

**02.01.03.50 Stecker dienstneutral Kat.6A**
STLB-Bau 2024-04 061
Stecker, dienstneutral, GG45 DIN EN 60603-7-7 (VDE 0687-603-7-7), rückwärtskompatibel zu RJ45, Kategorie 6 Index A tiefgestellt DIN EN 50173-1 (VDE 0800-173-1), zum Anschluss von massivem Datenkabel,
Hersteller und Typ '....................................................'
vom Bieter einzutragen.
Menge: 86,000 St

**02.01.03.60 Datenanschlussdose symm. Kat.6A 2Ports**
STLB-Bau 2024-04 061
Datenanschlussdose, symmetrisch, Kategorie 6 Index A tiefgestellt DIN EN 50173-1 (VDE 0800-173-1), Link-Klasse E Index A tiefgestellt, DIN EN 50173-1 (VDE 0800-173-1), Potentialausgleich DIN EN 50310 (VDE 0800-2-310), kompakt, 2 Ports, RJ45-Buchse DIN EN 60603-7-51, mit Staubschutz, in Schneidklemmtechnik, Arbeitshöhe des Montageortes bis 5,5 m über der Standfläche des hierfür erforderlichen Gerüstes, Gerüst wird gesondert vergütet,
Hersteller und Typ '....................................................'
vom Bieter einzutragen.
Menge: 21,000 St

**02.01.03.70 Datenkabel Horizontal-/Steigbereich Kat.7**
STLB-Bau 2024-04 061
Datenkabel für den Horizontal- und Steigbereich DIN EN 50288-4-1 (VDE 0819-4-1), Kategorie 7 DIN EN 50173-1 (VDE 0800-173-1), geschirmt, Trennklasse d DIN EN 50174-2 (VDE 0800-174-2), für PoE, Typ 1, Leitungswiderstand 0,065 Ohm/m und Kabeldurchmesser 0,007 m DIN EN 50174-2 (VDE 0800-174-2), Link-Klasse F, DIN EN 50173-1 (VDE 0800-173-1), 2 x (4 x 2 x AWG 23).
Menge: 375,000 m

**02.01.03.80 Datenkabel außen Kat.7 geschirmt 4x2xAWG23**
STLB-Bau 2025-10 061
Datenkabel für Außenanwendung DIN EN 50288-4-1 (VDE 0819-4-1), Kategorie 7 DIN EN 50173-1 (VDE 0800-173-1), geschirmt, Trennklasse d DIN EN 50174-2 (VDE 0800-174-2), für PoE, Typ 1, Leitungswiderstand 0,065 Ohm/m und Kabeldurchmesser 0,007 m DIN EN 50174-2 (VDE 0800-174-2), Link-Klasse F, DIN EN 50173-1 (VDE 0800-173-1), 4 x 2 x AWG 23.
Menge: 250,000 m

**02.01.03.90 LWL-Universalkabel Mehrmodenfaser**
STLB-Bau 2024-04 061
LWL-Universalkabel (Außen-/Innenkabel) als Mehrmodenfaser, Mehrmodenfaser OM 3, typisch 10 Gbps bis 300 m, metallfrei, unbewehrt, U-WQ(ZN)H, 24 x G 50/125, Wellenlänge 850 nm, auf vorh. Kabelrinnen oder in offene Kanäle.
Menge: 10,000 m

**02.01.03.100 Verspleißen von LWL Fasern**
Verspleißen von Pigtailverbindungen.
Menge: 48,000 St

**02.01.03.110 Messung Cu PL Link Ea**
STLB-Bau 2024-04 061
Messung Kupferkabel PL (Permanent Link) - Installationsstrecke, DIN EN 50173-1 (VDE 0800-173-1), Link Klasse E Index A tiefgestellt, Darstellung der Messung als Grafik, Dokumentation vorab digital zur Prüfung und nach Freigabe auf Datenträger, im PDF-Format, als Kurzreport (Sammelreport), in einfacher Ausfertigung.
Menge: 86,000 St

**02.01.03.120 Messung LWL OM4**
STLB-Bau 2024-04 061
Messung LWL-Faser, DIN VDE 0800-173-100 (VDE 0800-173-100), OM4, Nachweis der Polarität, Länge und Einfügedämpfung DIN EN 50173-1 (VDE 0800-173-1) bezogen auf die Netzanwendung, Optische Klasse OMA-4, Dokumentation vorab digital zur Prüfung und nach Freigabe auf Datenträger, im PDF-Format und mit Originaldateien, als Kurzreport (Sammelreport), in einfacher Ausfertigung.
Menge: 24,000 St

#### Bereich 02.02 KGR 450 KSI Anlagen Neubau

##### Abschnitt 02.02.01 452 Such- und Signalanlagen

*Hinweis: Rufanlage Barrierefreies WC*
Rufanlage Barrierefreies WC

Anzeigeleuchte im Flur
Ruf und Rückstelltableau
2 Zugauslöser

**02.02.01.10 Notr.Behind.WC Leuchte Zug-Abstellt.**
Notruf Behinderten-WC als Kompakt-Set, bestehend aus 1-Kammer-Signalleuchte rot, 2xZugtaster, Abstelltaster, Meldeeinheit und Netzteil, einschl. Stromquelle für Sicherheitszwecke DIN VDE 0100-560 (VDE 0100-560), Weiterleitung Störung an Meldeeinheit, Weiterleitung Notruf an Meldeeinheit.
Menge: 1,000 St

##### Abschnitt 02.02.02 456 Gefahrenmelde- und Alarmanlagen

*Hinweis: Brandmeldeleitung*

*Hinweis: Hinweise zur Kalkulation und Ausführung*
Hinweise zur Kalkulation und Ausführung

Kabel und Leitungen

Mit dem Gesamtpreis sind die in Abhängigkeit von der
Verlegungsart erforderlichen Klein-, Befestigungs-,
Kennzeichnungs- und Schutzmaterialien sowie deren
Montagekosten abgegolten.

Kabel und Leitungen sind geordnet, senkrecht und
waagerecht, mit rechtwinkligen Richtungsänderungen
unter Einhaltung der vorgeschriebenen Biegeradien zu
verlegen.

An Wänden und Decken sind Kabel und Leitungen im
Abstand von max. 30 cm, auf C-Profilschienen mittels
Schellen mit Isolierstoffeinlage und Gegenwanne zu
verlegen. Die Kabel sind sowohl auf C-Profilschienen
als auch bei Verlegung in Kabelbahnen, -rinnen oder -
kanälen mit gegenseitigem Abstand so zu verlegen, dass
eine ausreichende Belüftung gewährleistet ist.

Bei senkrechten und geneigten Bahnen sind Kabelschellen
mit einem Abstand von max. 30 cm zu verwenden.

Bei Anschluss von Kabeln und Leitungen ist ein
einheitliches Rechtsdrehfeld für die Gesamtanlage und
eine gleichmäßige Phasenbelastung zu gewährleisten.
An den Anschlusspunkten sind die Kabel- und Leitungsenden dauerhaft (handschriftlich mit
Permanentschreiber)
und unverlierbar, hinsichtlich Kabelnummer, Stromkreis,
Zielort, Aderzahl und Querschnitt zu kennzeichnen.

Aufgeführte Querschnitte sind Richtwerte. Diese sind
vor der Ausführung im Rahmen der Montageplanung zu
überprüfen und ggf. zu korrigieren. Die Prüfergebnisse
sind zu dokumentieren und mit der M+W-Planung
vorzulegen.

Eine Angleichung der Kabel- und Leitungspreise an die
DEL-Notierung vor Ausführung findet nicht statt.

Kabel und Leitungen

- In Deckenhohlräumen sind Leitungen außerhalb von
Kabelbahnen oder Installationskanälen einzeln oder in
Häufung an Decken und Wänden im Abstand von
max. 60 cm zu befestigen und geradlinig zu verlegen.

- Bei der Leitungsführung, -verteilung und -häufung in
Deckenbereichen von Flucht- und Rettungswegen sind
die Leitungen, welche nicht dem Betrieb des Bereiches
dienen entsprechend zu schotten.

- Bei Leitungshäufung sind in Sichtbereichen
Kabelbahnen, Kunststoff oder Stahlblech-Kanäle oder
Kunststoffrohr zur Aufnahme der Leitungen zu
installieren.

- Kabel und Leitungen sind in einer Länge ohne Muffen
zu verlegen.

- Bei der Plazierung von Abzweigdosen und -kästen ist
dafür Sorge zu tragen, dass für spätere Revisionsarbeiten eine ungehinderte Zugänglichkeit gewährleistet ist.

- Bei Kabeln mit Funktionserhalt muss dafür Sorge
getragen werden, dass die Kabel und das dazugehörige
Verlegesystem ein zugelassenes und geprüftes
Gesamtsystem bilden.

**02.02.02.10 Installationskabel BMK J-Y(St)Y 2x2x0,8 Bd**
STLB-Bau 2024-04 061
Installationskabel, symmetrisch, mit rotem Außenmantel und Aufdruck -Brandmeldekabel-, J-Y(St)Y, 2 x 2 x 0,8 Bd.
Menge: 300,000 m

**02.02.02.20 Installationskabel E30 BMK JE-H(St)H 2x2x0,8 Bd**
STLB-Bau 2024-04 061
Installationskabel, symmetrisch, DIN VDE 0815 (VDE 0815), mit integriertem Funktionserhalt E 30, DIN 4102-12, mit rotem Außenmantel und Aufdruck -Brandmeldekabel-, JE-H(St)H, 2 x 2 x 0,8 Bd, E 30 konforme Verlegung mit den dafür zertifizierten Befestigungsmitteln.
Menge: 150,000 m

*Hinweis: Brandmelder*

**02.02.02.30 Handfeuermelder Meldereinzelkennung AP**
STLB-Bau 2024-04 063
Handfeuermelder, DIN EN 54-11 Typ A, für Anwendung in Innenräumen, für Meldereinzelkennung, mit bidirektionalem Kurzschlussisolator DIN EN 54-17, in Aufputzausführung, Gehäuse aus Druckguss, mit graviertem Bezeichnungsschild, Schriftgröße für ungünstigste Lesebedingungen DIN 1450, einschl. Schild Außer-Betrieb DIN VDE 0833-2 (VDE 0833-2), Montage an Wand,
Hersteller und Typ '....................................................'
vom Bieter einzutragen.
Menge: 5,000 St

**02.02.02.40 Mehrkriterienmelder Streulicht-Wärmesensor**
Mehrkriterienmelder Streulicht-Wärmesensor mit IR Schnittstelle

optisch-/thermischer Mehrkriteriensensor entsprechend der Norm EN54 Teil 7 und EN 54 Teil 5, Ansprechklasse A1R und A2S, zum Einsatz im Detektionsnetz.
Der Multisensor reagiert auf diverse Rauchgase im sichtbaren Bereich in Verbindung mit einem zweiten Auslösekriterium (Temperaturanstieg oder -maximal-wert), die Auswertung nur eines Kriteriums ist ebenfalls möglich.
programmierbare Ansprechempfindlichkeit
Konfigurierbare Auswertemodi:
Streulichtrauchmelder,
Wärmemelder A1R,
Wärmemelder A2S,
Wärmeunterstützter Rauchmelder,
Mehrkriteriensensor
zeitabhängige Betriebsartenumschaltung
getrennte Programmierung und Meldungs-übertragung für jedes Meldekriterium möglich (virtuelle Melder)
Funktionsüberwachung aller Eingangskanäle durch automatischen Selbsttest (AST)
Ruhewertnachführung zur Kompensation von Umwelteinflüssen
Rauchdichte-, Temperatur- sowie Verschmutzungsanzeige an der Zentrale
Interner Speicher für Service-Informationen
LED-Anzeige für Alarm, Störung und Abschaltung ⦁ frei programmierbarer Melderausgang
Schutz gegen das Eindringen von Fremdkörpern entsprechend EN54-7 Pkt. 4.7
bidirektionale Infrarot-Schnittstelle zum Auslesen von Betriebszuständen sowie zur Programmierung und Parametrierung des Melders.
integrierter Dual-Kurzschlussisolator, fernschaltbar
Einsatz gemäß DIN 14675 bis zu 8 Jahren bei entsprechenden Umgebungsbedingungen
Kunststoffgehäuse, FR110, flammenhemmend Farbe weiß, ähnlich RAL 9010
Spannungsversorgung aus der Ringleitung Ruhestrom 0,3 mA
Alarmstrom mit LED 3,3 mA
Ansprechempfindlichkeit Rauch 1,1 - 1,8 %/m
Umgebungstemperatur im Betrieb -25 bis +70 °C
Schutzart IP 22

Hersteller und Typ
'...................................'
vom Bieter einzutragen.
Menge: 38,000 St

**02.02.02.50 Meldersockel 4" Aufputzmontagesockel**
Meldersockel 4" Aufputzmontagesockel

Aufbausockel für 4"-Meldersockel, zur Verwendung bei Aufputzinstallationen
eine Anschlussklemme zum Durchschalten von Leitungsadern
Montageplatz für weitere 7 Anschlussklemmen
Montierbar auf eine Standard-UP-Dose DIN 49073 (60 mm)
Kabeleinführung von der Seite durch Kabeleinführöffnungen und von hinten
Material Kunststoff, flammenhemmend Farbe weiß, ähnlich RAL 9010
Abmessungen: 110,4(D) x 20(H) mm

Hersteller und Typ
'....................................'
vom Bieter einzutragen.
Menge: 38,000 St

**02.02.02.60 Melderkennzeichnungsschild 62,5 x 19,5**
Melderkennzeichnungsschild 62,5 x 19,5 für Höhen bis 4 m, selbstklebend

zur Melderkennzeichnung gemäß DIN 14675, Kunststoffschild graviert, selbstklebend, weiße Schrift auf rotem Hintergrund, Ziffernhöhe ca. 15 mm, Melderhöhe bis 4 m. Abmessungen: 62,5(B) x 19,5(H) mm
Menge: 38,000 St

**02.02.02.70 Signalgeber optisch/akustisch**
Signalgeber optisch akustisch
passend zu Mehrkriterienmelder Streulicht-Wärmesensor

optisch-akustischer Signalgeber entsprechend EN 54-3, IP21, weiß
Multifunktions-Signalgeber zur Aufnahme von Meldern und Sensoren, mit integriertem ringleitungs-versorgtem adressierbarem Alarmgeber, bestehend aus Sirene entsprechend der Norm EN54-3 mit integrierter LED-Blitzleuchte (VID), zum Einsatz im Detektionsnetz
Ansteuerung und Versorgung über die Ringleitung ⦁ akustischer und optischer Signalgeber mit jeweils
eigener Adresse
separate Ansteuerung für Sirene und Blitzleuchte
15 programmierbare Tonarten
Lautstärke in 4 Stufen einstellbar
LED-Blitzlicht, Blitzfarbe rot
2 Blitzfrequenzen einstellbar
automatische Synchronisation
Automatischer Selbsttest
Schallreflexionstest (RSM) und Lichtreflexionstest (RLM) zur Überwachung der Funktionsfähigkeit durch die BMZ
Dual-Kurzschlussisolator entsprechend EN54-17
zur Deckenmontage im Innenbereich (EN54 Typ A)
integrierte Melderentnahmesicherung
Polycarbonat-Kunststoffgehäuse, transparent
Spannungsversorgung aus der Ringleitung
Ruhestrom 350µA
Betriebsstrom 2,45 - 8,8 mA Schalldruck 60 / 70 /80 / 90 db(A)
Blitzfrequenz 0,5 / 1 Hz (Slow / Fast Flash)
Umgebungstemperatur im Betrieb -25 bis +70 °C
Schutzart IP 21C
Abmessungen 114(D) x 45(H) mm

Hersteller und Typ
'....................................'
vom Bieter einzutragen.
Menge: 8,000 St

##### Abschnitt 02.02.03 457 Übertragungsnetze

*Hinweis: Hinweise zur Kalkulation und Ausführung*
Hinweise zur Kalkulation und Ausführung

Kabel und Leitungen

Mit dem Gesamtpreis sind die in Abhängigkeit von der
Verlegungsart erforderlichen Klein-, Befestigungs-,
Kennzeichnungs- und Schutzmaterialien sowie deren
Montagekosten abgegolten.

Kabel und Leitungen sind geordnet, senkrecht und
waagerecht, mit rechtwinkligen Richtungsänderungen
unter Einhaltung der vorgeschriebenen Biegeradien zu
verlegen.

An Wänden und Decken sind Kabel und Leitungen im
Abstand von max. 30 cm, auf C-Profilschienen mittels
Schellen mit Isolierstoffeinlage und Gegenwanne zu
verlegen. Die Kabel sind sowohl auf C-Profilschienen
als auch bei Verlegung in Kabelbahnen, -rinnen oder -
kanälen mit gegenseitigem Abstand so zu verlegen, dass
eine ausreichende Belüftung gewährleistet ist.

Bei senkrechten und geneigten Bahnen sind Kabelschellen
mit einem Abstand von max. 30 cm zu verwenden.

Bei Anschluss von Kabeln und Leitungen ist ein
einheitliches Rechtsdrehfeld für die Gesamtanlage und
eine gleichmäßige Phasenbelastung zu gewährleisten.
An den Anschlusspunkten sind die Kabel- und Leitungsenden dauerhaft (handschriftlich mit
Permanentschreiber)
und unverlierbar, hinsichtlich Kabelnummer, Stromkreis,
Zielort, Aderzahl und Querschnitt zu kennzeichnen.

Aufgeführte Querschnitte sind Richtwerte. Diese sind
vor der Ausführung im Rahmen der Montageplanung zu
überprüfen und ggf. zu korrigieren. Die Prüfergebnisse
sind zu dokumentieren und mit der M+W-Planung
vorzulegen.

Eine Angleichung der Kabel- und Leitungspreise an die
DEL-Notierung vor Ausführung findet nicht statt.

Kabel und Leitungen

- In Deckenhohlräumen sind Leitungen außerhalb von
Kabelbahnen oder Installationskanälen einzeln oder in
Häufung an Decken und Wänden im Abstand von
max. 60 cm zu befestigen und geradlinig zu verlegen.

- Bei der Leitungsführung, -verteilung und -häufung in
Deckenbereichen von Flucht- und Rettungswegen sind
die Leitungen, welche nicht dem Betrieb des Bereiches
dienen entsprechend zu schotten.

- Bei Leitungshäufung sind in Sichtbereichen
Kabelbahnen, Kunststoff oder Stahlblech-Kanäle oder
Kunststoffrohr zur Aufnahme der Leitungen zu
installieren.

- Kabel und Leitungen sind in einer Länge ohne Muffen
zu verlegen.

- Bei der Plazierung von Abzweigdosen und -kästen ist
dafür Sorge zu tragen, dass für spätere Revisionsarbeiten eine ungehinderte Zugänglichkeit gewährleistet ist.

- Bei Kabeln mit Funktionserhalt muss dafür Sorge
getragen werden, dass die Kabel und das dazugehörige
Verlegesystem ein zugelassenes und geprüftes
Gesamtsystem bilden.

**02.02.03.10 Datenanschlussdose symm. Kat.6A 2Ports**
STLB-Bau 2024-04 061
Datenanschlussdose, symmetrisch, Kategorie 6 Index A tiefgestellt DIN EN 50173-1 (VDE 0800-173-1), Link-Klasse E Index A tiefgestellt, DIN EN 50173-1 (VDE 0800-173-1), Potentialausgleich DIN EN 50310 (VDE 0800-2-310), kompakt, 2 Ports, RJ45-Buchse DIN EN 60603-7-51, mit Staubschutz, in Schneidklemmtechnik, Arbeitshöhe des Montageortes bis 5,5 m über der Standfläche des hierfür erforderlichen Gerüstes, Gerüst wird gesondert vergütet,
Hersteller und Typ '....................................................'
vom Bieter einzutragen.
Menge: 22,000 St

**02.02.03.20 Datenkabel Horizontal-/Steigbereich Kat.7**
STLB-Bau 2024-04 061
Datenkabel für den Horizontal- und Steigbereich DIN EN 50288-4-1 (VDE 0819-4-1), Kategorie 7 DIN EN 50173-1 (VDE 0800-173-1), geschirmt, Trennklasse d DIN EN 50174-2 (VDE 0800-174-2), für PoE, Typ 1, Leitungswiderstand 0,065 Ohm/m und Kabeldurchmesser 0,007 m DIN EN 50174-2 (VDE 0800-174-2), Link-Klasse F, DIN EN 50173-1 (VDE 0800-173-1), 2 x (4 x 2 x AWG 23).
Menge: 375,000 m
